# SCD Schulcampus Deisenhofen - gesamt
Angebotsaufforderung (GAEB DA XML 3.2, DA83)
Projekt: 2021-04
Währung: EUR
Erstellt mit: GXML Toolbox V3.3 R20220330, ORCA AVA 27 27.00.00, 15.04.2026

## 1.0 Angaben zu Abschnitt 0 der Allgemeinen Technischen Vertragsbedingungen Stand 15.01.2026
1.0 Angaben zu Abschnitt 0 der Allgemeinen Technischen Vertragsbedingungen - Stand 15.01.2026 -

1.1 Angaben zur Baustelle

Lage der Baustelle, Umgebungsbedingungen, Zufahrtsmöglichkeiten und Beschaffenheit der Zufahrt sowie etwaige Einschränkungen bei ihrer Benutzung.

Das Bauvorhaben "Neubau Schulcampus Deisenhofen" befindet sich in der Gemeinde Oberhaching, Ortsteil Deisenhofen an der Sauerlacher Straße. Sie beinhaltet das Abräumen des Oberbodens der früheren Ackerfläche sowie die Erstellung des Neubaus des Schulcampus, bestehend aus Fachoberschule, Realschule, Mensa mit Verwaltungsbüros des Zweckverbands, 3-fach Sporthalle und Tiefgarage (inkl. Freiflächengestaltung und Nebengebäuden).

Während der Bauarbeiten befinden sich die angrenzenden Nachbargebäude immer in Nutzung.

Lage des Baugrundstücks:
Der Schulcampus liegt in unmittelbarer Nähe zum S-Bahnhof Deisenhofen. Das Grundstück befindet sich zwischen der Sauerlacher Strasse  und der Schulstrasse. Südlich wird es durch einen Wirtschaftsweg, den Vogelherdweg und im Norden durch einen Fussweg begrenzt.
Südlich des Vogelherdweges befindet sich der Teil des Grundstückes auf dem sich die Aussensportflächen befinden.

Zufahrt:
Die Ver- und Entsorgung der Baustelle erfolgt ausschließlich über die Sauerlacher Straße. Die Schulstraße ist von Baustellenverkehr freizuhalten. Hier besteht durch die gegenüberliegende Grundschule eine erhöhte Unfallgefahr.
Die Hauptzufahrt zur Baustelle an der Sauerlacher Straße, wird täglich vor Arbeitsbeginn geöffnet und ist nach dem Verlassen der Baustelle zu schließen.
In nahem Umfeld sowie auf dem Gelände der Baustelle besteht nur bedingte Wendemöglichkeit, insbesondere für Schwerlasttransporte oder Sattelauflieger.
In Ausnahmefällen darf nach ausdrücklicher Erlaubnis des AG oder der Objektüberwachung eine Nebenzufahrt an der Schulstraße genutzt werden. Eine Erlaubnis wird nur Schwerlasttransporten und Sattelaufliegern erteilt.

Art und Lage der baulichen Anlagen, z.B. auch Anzahl und Höhe der Geschosse.
Entwurf/ Erscheinungsbild
Das Grundstück befindet sich im Oberhachinger Ortsteil Deisenhofen unmittelbar westlich der gleichnamigen S-Bahn-Station.
Auf dem Grundstück entstehen eine Realschule, eine Fachoberschule (FOS), eine Mensa, eine 3-fach-Sporthalle, die auch als Mehrzweckhalle genutzt werden soll, und eine Tiefgarage.

Die Realschule und die Fachoberschule entstehen als Holz-Hybrid-Bauten. Mensa, Sporthalle und Tiefgarage sind Massivbauten aus Stahlbeton. Bis auf die Fachoberschule sind alle Gebäude im 1. UG verbunden. Die Schulen bestehen aus je drei Gebäudeteilen, von denen jeweils 2 eine Geschossigkeit von EG + 1 haben und der dritte EG +2 hat. Mensa und Sporthalle haben jeweils 1 Obergeschoss, die Tiefgarage befindet sich zwischen Sporthalle und Realschule im Untergeschoss.
Alle Gebäude sind mit Holzfassaden und Blechdächern geplant.

Die Oberflächen im Inneren sind Sichtoberflächen (Holz bzw. Beton), flächenelastische Bodenbeläge, Holz- und Werksteinböden.

Gebäudekennzahlen (Circa-Werte)

Grundstücksfläche: ca. 9 ha

Grundflächen (aller Gebäude)
Brutto-Grundfläche gesamt (BGF): 35.300 qm
- Realschule:  12.400 qm
- Fachoberschule: 12.000 qm
- Sporthalle:  5.400 qm
- Mensa:  2.000 qm
- Tiefgarage:  3.500 qm

Höhenangaben Realschule: +/- 0,00 = +596,40 ü NHN
- OK Gelände:  +596,38 ü NHN
- OK FB UG:  +592,21ü NHN
- OK FB EG:  +/- 0,00 m = 596,40 ü NHN
- OK FB 1.OG:  +600,925 ü NHN
- OK FB 2.OG:  +604,945 ü NHN

Höhenangaben Fachoberschule: +/- 0,00 = +596,15 ü NHN
- OK Gelände: +596,13 ü NHN
- OK FB UG:  +591,96 ü NHN
- OK FB EG:  +/- 0,00 m = 596,15 ü NHN
- OK FB 1.OG: +600,675 ü NHN
- OK FB 2.OG: +604,695 ü NHN

Höhenangaben Mensa: +/- 0,00 = +596,15 ü NHN
- OK Gelände:  +596,13 ü NHN
- OK FB UG:  +591,55 ü NHN
- OK FB EG:  +596,15 ü NHN
- OK FB OG:  +600,40 ü NHN

Höhenangaben Sporthalle: +/- 0,00 = +596,15 ü NHN
- OK Gelände: +596,13 ü NHN
- OK FB UG:  +591,55 ü NHN
- OK FB EG:  +596,15 ü NHN
- OK FB OG: +600,40 ü NHN

Tiefgarage
- OK Gelände: +596,15 ü NHN
- OK FB UG:  +591,55 ü NHN

Brutto-Rauminhalt gesamt (BRI): 188.550 cbm
- Realschule: 64.750 cbm
- Fachoberschule: 57.500 cbm
- Sporthalle:  40.100 cbm
- Mensa:  9.700 cbm
- Tiefgarage:  16.500 cbm

Bodenverhältnisse
Für das Grundstück liegt ein Baugrundgutachten vor.

Grundwassersituation
Der Bemessungswasserstand liegt auf einer Höhe von 575,00 m ü NN.

1.2 Konstruktionsbeschreibung Architektur

Baugrube und Gründung (für Ausbaugewerke nicht relevant ) entfällt

Primärkonstruktion/ Rohbau
Realschule und Fachoberschule:
Das Untergeschoss wird in Stahlbeton hergestellt. Teilweise wird Recyclingbeton eingesetzt, andere Teile werden in Sichtbetonqualität hergestellt. Tieferliegende Bauteile wie Pumpensümpfe, Bodenkanäle etc. werden in WU-Beton hergestellt.
Treppenhauskerne werden in Stahlbeton in Sichtbetonqualität errichtet
Tragkonstruktion Erdgeschoss und Obergeschosse Holz (s.u.)

Sporthalle, Mensa und Tiefgarage:
Tragkonstruktion aus Stahlbeton in Sichtbetonqualität
Tieferliegende Bauteile wie Pumpensümpfe, Bodenkanäle etc. werden in WU-Beton hergestellt.
Dachkonstruktionen Mensa und Sporthalle aus Holz
Decke Tiefgarage Stahlbeton

Fassade
Die Fassaden sollen mit einer vertikalen Boden-Deckel-Schalung aus Holz versehen werden.
Teilbereiche werden aus Brandschutzgründen mit einer nichtbrennbaren Fassade ausgebildet.
In den Tiefhöfen (Realschule, Fachoberschule und Sporthalle) wird die Fassade mit Betonfertigteilen bekleidet.

Elementaufbauten und Oberflächen
Bodenplatte im UG:
Stahlbeton flügelgeglättet, auf XPS-Dämmung

Außenwände
Realschule und Fachoberschule:
Holzrahmenbauwände, im Werk vorgefertigt
Zellulosedämmung zwischen statisch wirksamen Holzriegeln
außenseitig DWD-Platte, innenseitig OSB-Platte

Sporthalle, Mensa und Tiefgarage:
Aussenwände und -stützen Stahlbetons Ortbeton, tlw. Fertigteile, Sichtbetonqualität

Fassaden
Realschule, Fachoberschule und Mensa:
Hinterlüftete, vertikale Holzverschalung, Fichte,
als Boden-Deckel-Schalung, vorvergraut
Pfosten-Riegel-Elemente aus Holz-Aluminium Konstruktion mit Festverglasung, Fenster und Türen als Drehflügel (manuell) und integrierten, dezentralen Lüftungsgeräten, Holzart: Fichte/ Esche, Aluminium Deckschalen: pulverbeschichtet, Holzoberfläche: transparent lasiert
Verglasungsart: 2- bzw. 3-Scheiben-Verglasung Isolierverglasung und Sonnenschutzverglasung
Oberlichtbänder mit Festverglasungen und Lamellenfenstern im Bereich des Dachversatzes (Entrauchung Aula/ Aufzug)

Sporthalle:
Hinterlüftete, vertikale Holzverschalung, Fichte,
als Boden-Deckel-Schalung, vorvergraut
Pfosten-Riegel-Elemente aus Aluminium mit Festverglasung, Fenster als Drehflügel (manuell)
Aluminium Deckschalen: pulverbeschichtet,
Verglasungsart: 3-Scheiben-Verglasung Isolierverglasung
Oberlichtband mit Lamellenfenstern und Festverglasungen im Bereich des Dachversatzes
Verglasungen der Dachfläche als liegende PR-Konstruktion wie vor in Gymnastikräumen und Treppenraum

Innenwände:
Realschule und Fachoberschule:
Tragende und nicht tragende Innenwände als Brettsperrholzwände in Fichte Oberflächen in Wohnsichtqualität, mit aufhellendem Vergilbungsschutz und Schutzanstrich, einige Bauteile aus Baubuche
in Nebenräumen: Industriesichtqualität
Wände in Untergeschossen aus Stahlbeton in Sichtbetonqualität
Sanitärwände als Holz- und Metallständer-Wände mit 2-lagiger Gipskartonbeplankung, bzw. einlagig mit Gipskarton bekleidete Brettsperrholzwände
Sanitärräume türhoch bzw. raumhoch gefliest mit Fliesen
Innentüren: Opake Türen als Holz-Umfassungszargen,
tlw. Holz-Stockzargen mit Laibungsbekleidung.

Sporthalle und Mensa:
Wände aus Stahlbeton in Sichtbetonqualität
Sanitärwände als Metallständer-Wände mit 2-lagiger Gipskartonbeplankung
Innentüren:
Opake Türen als Stahl-Umfassungszargen mit Holztürblatt Technikräume Stahltüren mit Umfassungszarge
Rohrrahmentüren, Prallwandtüren
Türen im Verwaltungsbereich Mensa: Holzumfassungszargen mit Holztürblatt

Decken
Realschule und Fachoberschule:
Decken über UG: oberflächenfertige Stahlbetondecke,
Decken über EG und 1.OG: Decke als Holz-Beton-Verbund-decken (HBV),
in den aussenliegenden Räumen (Klassenzimmer u.ä.) als Rippendecken mit Halbfertigteilen aus Beton als verlorene Schalung
in zu den Innenhöfen orientierten Bereichen (freies Lernen u.ä.) als Brettstapeldecke in Fichte mit raumakustisch wirksamer Nutung und Einlage von Holz-Weichfaserplattenstreifen, Oberfläche Sichtqualität, Vergilbungsschutz,
teilweise Unterhangdecken mit Holz-Akustikelementen und Holzwolle-Leichtbauplatten
Decken in Sanitärräume als Gipskarton-Abhangdecken bzw. als freitragende Decken

Sporthalle und Mensa:
Die Rohdecken in beiden Gebäuden sind aus Stahlbeton, Dachkonstruktion aus Holz (s.u.)
Abhangdecken in der Sporthalle zwischen den Sparren als Holzwolle-Akustikplatte
Gymnastikräume Sporthalle und Gastraum Mensa mit  Holz-Akustikelementen
Foyers, Treppenhäuser, Umkleiden und Sanitär- und Küchenbereiche mit GK-Abhangdecken, gestrichen, tlw. mit Akustikanforderung
Technik und Lagerbereiche ohne Unterhangdecken

Tiefgarage: Rohdecke in Sichtbeton SB 2, in Randbereichen zu anderen Gebäuden unterseitig gedämmt
druckfeste Mineralwolleplatten mit Holzwolle-Sichtschale

Bodenaufbau
Realschule und Fachoberschule:
schwimmender Estrich mit Fussbodenheizung
Bodenbeläge Klassenzimmer mit Kautschukbelag
Öffentliche Bereiche (Aula, Mehrzweckraum und Treppenhäuser) mit Betonwerksteinbelag
Fachklassen und Werkstätten teilweise mit Holzpflaster bzw. Industrieparkett
Sanitärräume mit Fliesenbelag
Technik- und Lagerbereiche mit staubbindenden Anstrich

Sporthalle und Mensa:
schwimmender Estrich mit Fussbodenheizung
Öffentliche Bereiche (Foyers Sporthalle, Gastraum Mensa, Treppenhäuser) mit Betonwerksteinbelag
Sanitärräume mit Fliesenbelag
Bodenbelag Sporthalle und Geräte- und Gymnastikräume: Linoleum auf Doppelschwingboden

Dachkonstruktion und Aufbau:
Realschule und Fachoberschule:
Nach aussen geneigte Dächer als
Sparrendächer mit raumabschließender Brettsperrholzplatte und Dämmung nichtbrennbar Mineralwolle Blechdach mit Hinterlüftung als Metalldach mit Leistenfalz
In Teilbereichen Photovoltaik dachparallel montiert

Zu den Innenhöfen geneigten Dächer als
Sparrendächer mit raumabschließender Brettsperrholzplatte
Kompaktdachaufbau mit PUR-Dämmung und bituminöser Abdichtung
Dachbegrünung

Sporthalle:
Sparrendach mit raumabschließender Brettsperrholzplatte
und Dämmung nichtbrennbar Mineralwolle
Blechdach mit Hinterlüftung als Metalldach mit Leistenfalz
in Teilbereichen Photovoltaik dachparallel montiert

Mensa:
Sparrendach mit Zwischensparrendämmung nichtbrennbar Mineralwolle
Blechdach mit Hinterlüftung als Metalldach mit Leistenfalz
in Teilbereichen Photovoltaik dachparallel montiert

Einbaumöblierung:
Einbauschränke in Unterrichtsräumen, Büros, etc.:
Fronten: Spanplatte, 19mm, Fichte Furnier, astig, wie BSPH-Wandoberflächen, teilweise mit raumakustisch wirksamer Mikroperforierung;

Schallschutz:
Schallschutz der Decken über HBV-Decken und EPS-Dämmung unter schwimmendem Estrich;
(in Versammlungsstätten Mineralwolle unter Estrich)
Schallschutz der Wände über Vorsatzschalen unterschiedlicher Stärke, Beplankung in Fichte-3-Schichtplatten in Sichtqualität bzw. Gipskartonplatten;

Lüftungskonzept:
Hybride Lüftung: mechanische Lüftung durch dezentrale Lüftungsgeräte in der Fassade ergänzt durch manuelle Fensterlüftung; Sommerlicher Wärmeschutz: Erwärmung/Auskühlung des Gebäudes in heißen Sommermonaten über Nachtluftspülung (dezentrale Lüftungsgeräte)
Zentrale Bereiche wie Aula und Mehrzweckraum und Nebenräume mit zentraler mechanischer Lüftung

Konstruktion / TGA / ELT / Freianlagen
Weitere Angaben zur Konstruktion, zu den TGA- und Elektroinstallationen, sowie zur Ausführung der Freianlagen siehe folgende Vortexte.

1.3 Baustellenbetrieb

Verkehrsverhältnisse auf der Baustelle, insbesondere Verkehrsbeschränkungen
Be- und Entladetätigkeiten dürfen ausschließlich unter Anwesenheit des Fahrzeugführers erfolgen.
Auf dem gesamten Baufeld gilt die Straßenverkehrsordnung. Die Einhaltung der Straßenverkehrsordnung obliegt den Auftragnehmern und deren Kraftfahrzeugführern und Maschinisten. Davon abweichend wird die Höchstgeschwindigkeit auf 20 km/h festgelegt.

Der Auftragnehmer/Firmenbauleiter hat die Baustelle während und außerhalb der üblichen Arbeitszeit gemäß den Unfallverhütungsvorschriften der Bauberufsgenossenschaften zu sichern. Die Baustellenzugänge sind, außer zu Betriebszwecken, dauerhaft geschlossen zu halten.
Andere Zufahrten, Baustellenzu- oder -ausgänge und Baustraßen dürfen nicht benutzt werden.
Auf die Einschränkungen infolge bestehender verkehrspolizeilicher Vorgaben, wie z. B. Gewässer, Parkverbote, Einbahnstraßenregelungen, Nutzlastbeschränkungen oder räumlich beengte Verhältnisse, wird hingewiesen.

Straßen, Wege, Lager- und Arbeitsplätze innerhalb des Baugeländes werden in bestehendem Zustand zur Verfügung gestellt und auf Antrag von der Objektüberwachung zugewiesen. Sie können vom Auftragnehmer nur auf eigene Gefahr benutzt werden.
Auf dem Baugrundstück werden in begrenzter Zahl Parkplätze ausgewiesen. Ein Anrecht auf einen Parkplatz auf der Baustelle besteht nicht.

Für den Verkehr freizuhaltende Flächen
Fahrwege und Wandflächen sind grundsätzlich freizuhalten.
Die Feuerwehrzufahrten, -aufstellflächen, sowie die Flucht- und Rettungswege sind freizuhalten.
Das Abstellen von Fahrzeugen aller Art in Halteverbotszonen, Feuerwehrzufahrten, sonstigen Einfahrten sowie auf Grünflächen ist verboten. Widerrechtlich abgestellte Fahrzeuge werden auf Kosten des Fahrzeughalters abgeschleppt. Widerrechtlich genutzte Abstellflächen werden auf Kosten des Benutzers geräumt.

Art, Lage, Maße und Nutzbarkeit von Transporteinrichtungen und Transportwegen, z.B. Montageöffnungen.
Derzeit stehen 4 Obendreher-Kräne des Rohbauers auf dem Baufeld. Nach Abschluss der Rohbauarbeiten stehen die Kräne auch für die Gewerke Zimmerer und Dach zur Verfügung, nicht für die Ausbaugewerke.
Die Obergeschosse der Realschule und FOS sind über einen Gerüstaufzug im jeweiligen Bauteil B angebunden (EG-2.OG). In den Bauteilen A und C gibt es in beiden Schulen zusätzlich eine Absetzbühne und eine Einbringöffnung. Das UG ist jeweils nur über das Treppenhaus erreichbar.
In Sporthalle und Mensa steht das jeweilige Treppenhaus im Gebäude zum Materialtransport zur Verfügung (UG-1.OG), in der Sporthalle kann für das südliche UG auch vom Tiefhof angeliefert werden.

Besondere Belastungen aus Immissionen sowie besondere klimatische oder betriebliche Bedingungen
Erschütterungsintensive bzw. lärmintensive Arbeiten sind immer erst nach schriftlicher Bestätigung durch die Objektüberwachung möglich.
Unterbrechungen durch Forderungen Dritter (besonders Lärmbelästigung, Geruchsbelästigung) auf Anweisung der Objektüberwachung oder des Auftraggebers direkt sind möglich und Folge zu leisten.
Die gem. Vertrag vereinbarten Ruhezeiten sind zu beachten und zwingend einzuhalten. Abweichungen hiervon können nur durch den Auftraggebers selbst gestattet werden.

Lage, Art, Anschlusswert und Bedingungen für das Überlassen von Anschlüssen für Wasser, Energie und Abwasser.
Der AG stellt auf der Baustelle Baustrom zur Verfügung.
Der Baustromanschluss kommt aus einer Trafostation an der Schulstraße.
Es steht je ein Kranverteiler, ein großer Baustromverteiler und Gruppenverteiler an der Fachoberschule, der Realschule und im Bereich Mensa / Sporthalle zur Verfügung. Die Leistungsabnahme an diesem Haupt-Baustromkasten kann nur anteilig durch den jeweiligen AN erfolgen.
Mit Ende der Rohbauarbeiten und Beginn der Ausbauarbeiten stellt der AG über den AN Baustrom die neue Baustromversorgung im Innenbereich für alle Unternehmer mit 1x Baustromverteiler in jeder Geschossebene im jeweiligen Treppenhaus zur Verfügung.
Über die vorgesehenen Baustromverteiler können nur Geräte und Anlagen bis zu einem Nennstrom vom 32 Ampère abgehend versorgt werden.

In unmittelbarer Umgebung des Baugrundstückes befinden sich drei Hydranten. Ein Hydrant befindet sich an der Schulstraße in der Nähe der Fachoberschule, der Zweite südlich der Realschule am Vogelherdweg und ein Dritter an der Sauerlacherstraße in der Nähe von Mensa und Sporthalle.
Der AN Baustelleneinrichtung errichtet an allen Hydranten einen Haupt-Bauwasseranschuss und einen  Bauwasserverteiler und stellt diese allen anderen Unternehmern zur Verfügung.
Die Wasserentnahme an diesen Anschlüssen kann nur anteilig durch den jeweiligen AN erfolgen.

Lage und Ausmaß der dem Auftragnehmer für die Ausführung seiner Leistungen zur Benutzung oder Mitbenutzung überlassenen Flächen und Räume.
Übergeordnet gilt der BE-Plan des AG. Die BE-Fläche und -Einrichtungen auf dem Grundstück sind anteilig zusammen mit den anderen Unternehmen zu nutzen. Die widerrufliche Zuteilung der BE-Teilfläche für den AN erfolgt durch die Objektüberwachung. Grundsätzlich ist von höchsten 50 m2 Lagerfläche auf Höhe GOK auszugehen. Über die zugewiesenen Flächen hinaus erforderliche Lager- und Arbeitsplätze hat der Auftragnehmer zu beschaffen; die Kosten sind durch die Vertragspreise abgegolten. Lagerflächen sind vom AN stets in aufgeräumten Zustand zu halten.
Näheres ist dem beigefügten Baustelleneinrichtungsplan zu entnehmen.
Flächen außerhalb des Bauzauns werden nicht zur Verfügung gestellt.

Übernachtungsunterkünfte dürfen auf dem Grundstück nicht errichtet werden. Der AG stellt keine Pausen-, Aufenthalts- und Lagerräume im Gebäude zur Verfügung.

Materialien, Geräte, Maschinen des AN für den täglichen Arbeitseinsatz sind so zu lagern, dass zu jedem Zeitpunkt ausreichend freie Verkehrs-, Flucht- und Rettungswege vorhanden sind.

Jeglicher Eingriff in bauseitige Sicherheitseinrichtungen (Schutzgerüste, Baugeländer etc.) ist ausdrücklich nur mit Genehmigung des SiGeKo oder der Objektüberwachung erlaubt. Notwendige Eingriffe sind deshalb frühzeitig anzumelden.

Im Gebäudeinneren stehen keine Lager- und/oder Aufenthaltsräume zur Verfügung. Übernachtungen auf dem Baugrundstück sind nicht zulässig.
Vom AG zur Verfügung gestellte Lagerplätze, Arbeitsplätze und Zufahrtswege sind nach Beendigung der Arbeiten in dem Zustand zurückzugeben, in dem sie sich bei Beginn der Arbeiten befanden, sofern nicht ausdrücklich etwas Abweichendes vereinbart wird.

Besondere umweltrechtliche Vorschriften
Zum Schutz der Umwelt, der Landschaft und der Gewässer hat der Auftragnehmer die durch die Arbeiten hervorgerufenen Beeinträchtigungen auf das unvermeidbare Maß einzuschränken. Behördliche Anordnungen oder Ansprüche Dritter wegen der Auswirkungen der Arbeiten hat der Auftragnehmer dem Auftraggeber unverzüglich schriftlich mitzuteilen. Siehe auch Punkt 2.0 DGNB -gilt  nur für Schulen.

Besondere Vorgaben für die Entsorgung, z.B. Beschränkungen für die Beseitigung von Abwasser und Abfall.
Das Einfüllen von Schutt und Müll in Arbeitsräume sowie das Eingraben auf der Baustelle ist untersagt.
Das Entsorgen von Abfällen, Bauschutt und Abbruchmassen umfasst die Verwertung entsprechend den Vorschriften bzw. die erforderlich Maßnahmen für das Einsammeln, Befördern, Behandeln und Lagern entsprechend den Vorschriften und behördlichen Auflagen.
Verwertbares Material ist der Rohstoffrückgewinnung zuzuführen, es geht in den Besitz des AN über, wenn nicht anders im Positionstext des Leistungsverzeichnis beschrieben.

Schutzgebiete oder Schutzzeiten im Bereich der Baustelle, z.B. wegen Forderungen des Gewässer-, Boden-, Natur-, Landschafts- oder Immissionsschutzes vorliegende Fachgutachten oder dergleichen
An Werktagen von Montag bis Samstag kann auf der Baustelle gearbeitet werden. Mit den angebotenen Einheitspreisen sind Arbeiten innerhalb der werktäglichen Arbeitszeiten 7:00 - 20:00 Uhr abgegolten. Darüberhinausgehende Arbeitszeiten sind mit der Objektüberwachung schriftlich zu vereinbaren. Die etwa zusätzlich erforderlichen Genehmigungen für Nacht-, Feiertags- und Sonntagsarbeit holt der Auftragnehmer ein.
Zum Schutz gegen Baulärm sind folgende Vorschriften zu beachten:
- Technische Anleitung zum Schutz gegen Lärm
- Bayerische Immissionsschutzgesetz (BayImSchG)
- Allgemeine Verwaltungsvorschriften gegen Baulärm - Geräuschimmissionen -
- Art 14 Bayerische Bauordnung (BayBo)
soweit nachfolgend nicht eingeschränkt.
In der Zeit von 12.00 Uhr bis 13.00 Uhr (mittägliche Ruhezeit) und von 20.00 Uhr bis 07.00 Uhr (nächtliche Ruhezeit) darf der Immissionsrichtwert von 30 dB(A) auf den nächstgelegenen Immissionsorten/Nachbargrundstücken nicht überschritten werden. In der übrigen Zeit ist der Richtwert unter 45 dB(A) zu halten. Einzelne kurzzeitige Geräuschspitzen dürfen die vollen Immissionsrichtwerte tagsüber um nicht mehr als 30 dB(A) und nachts um nicht mehr als 20 dB(A) überschreiten.
Belästigungen durch Lärm, Abgase usw. sind auf das absolut notwendige Maß zu beschränken.
Stauberzeugende Ausführungen sind auf das Mindestmaß zu reduzieren. Die Staubentwicklung ist durch Nässen zu reduzieren. Frischluft-Ansaugbereiche der Nachbargebäude sind zwingend von staub- und geruchsbelastenden Ausführungen (auch Dieselabgase) freizuhalten.

Art und Umfang des Schutzes von Bäumen, Pflanzenbeständen, Vegetationsflächen, Verkehrsflächen, Bauteilen, Bauwerken, Grenzsteinen und dergleichen im Bereich der Baustelle.
DIN 18920 ist einzuhalten. Angrenzende Grünflächen dürfen über den Baubereich hinaus nicht durch Befahren, Lagern, Überschütten usw. in Mitleidenschaft gezogen werden.
Bei Bäumen ist der gesamte Bereich der Krone, des Stammes und des Wurzelbereiches zu schützen. Eventuelle Wunden an Ästen, Stamm und Wurzel sind fachgerecht zu behandeln.
Für Schäden haftet der AN, bei schweren Schäden ist eine Ersatzpflanzung mit Stammumfang 25-30 cm vorzunehmen, inkl. der vorzeitigen Beseitigung des beschädigten Baumes. Bestehender Baumbestand ist zu schonen. Dies ist bei der Aufstellung von Baustellencontainern auf den Stellplätzen unter den Bäumen zu berücksichtigen.

Art und Umfang der Regelung und Sicherung des öffentlichen Verkehrs.
An der Baustellenzufahrt befindet sich für die Bauzeit eine temporäre Ampelanlage, die den Fahrzeugverkehr auf der Sauerlacherstraße, die Baustellenausfahrt und den Fußgängerverkehr regelt. Im Bereich der Baustellenausfahrt wird der Verkehr über einen Sensor erkannt.

Soweit sich die Arbeiten auf den öffentlichen Straßenverkehr auswirken, ist vom AN vor Beginn der Arbeiten bei der zuständigen Behörde eine verkehrsrechtliche Anordnung über Art und Umfang der Baustellensicherung gemäß BGV "Sicherung von Arbeitsstellen an Straßen" einzuholen. Der Auftragnehmer/Firmenbauleiter ist für die Regelung des Baustellenverkehrs verantwortlich. Für eventuell erforderliche Nutzung und/oder Änderung der Beschilderung der angrenzenden öffentlichen oder internen Straße besteht Anzeige- und Genehmigungspflicht.

Im Bereich der Baustelle vorhandene Anlagen, insbesondere Abwasser- und Versorgungsleitungen
Bei Arbeiten im Außenbereich ist der Auftragnehmer verpflichtet, sich bei allen zuständigen Stellen vor Beginn der Arbeiten eine Netzauskunft einzuholen, wie z. B. Strom, Wasser, Abwasser, Telefon, Fern-/Nahwärme usw.
Ausdrücklich wird auf den Baugrubenplan, in die Sparten im Bereich des Baugrundstücks eingetragen sind, hingewiesen.

Gemäß der Baustellenverordnung getroffene Maßnahmen.
Aufgrund seiner Verpflichtung nach § 2 Abs. 1 der Baustellenverordnung, bei der Planung der Ausführung eines Bauvorhabens die allgemeinen Grundsätze nach §4 Arbeitsschutzgesetz zu berücksichtigen, macht der Auftraggeber die Baustellenordnung zum Bestandteil des Bauvertrages. Sie enthält Regelungen zur Organisation, Koordination und Überwachung des sicheren Baubetriebes.
Sie umfasst Maßgaben zur Arbeitssicherheit, die ein unfallfreies Zusammenwirken aller am Bau Beteiligten betreffen. Sie ist auch Bestandteil des Sicherheits- und Gesundheitsschutzplanes.
Jeder Auftragnehmer hat sein Personal über den Inhalt der Baustellenordnung zu unterrichten, sowie für die Einhaltung der Maßgaben zu sorgen.
Alle Nachunternehmer (auch Lieferanten, etc.) unterliegen der Baustellenordnung und sind von ihren Auftraggebern mit dieser vertraut zu machen.
Auftragnehmer / Nachunternehmer mit Beschäftigten haben generell das Arbeitsschutzgesetz und alle sonst zum Schutz Beschäftigter geltenden Vorschriften einzuhalten. Auf der Baustelle gelten für Arbeitgeber insbesondere die Arbeitsschutzverpflichtungen, die sich aus §5 Baustellenverordnung ergeben. Ihre Verantwortlichkeiten zum Schutz der Beschäftigten - insbesondere aufgrund des Arbeitsschutzgesetzes - werden durch die Maßnahmen des Auftraggebers nicht berührt. Arbeitgeber, die selbst mitarbeiten, und Unternehmer ohne Beschäftige haben die bei der Arbeit anzuwendenden staatlichen Arbeitsschutzvorschriften und Unfallverhütungsvorschriften einzuhalten.

Besondere Anordnungen, Vorschriften und Maßnahmen der Eigentümer (oder der anderen Weisungsberechtigten) von Leitungen, Kabeln, Dränen, Kanälen, Straßen, Wegen, Gewässern, Gleisen, Zäunen und dergleichen im Bereich der Baustelle.
entfällt, sofern im LV nichts anderes genannt wird

Art und Umfang von Schadstoffbelastungen, z.B. des Bodens, der Gewässer, der Luft, der Stoffe und Bauteile; vorliegende Fachgutachten oder dergleichen.
Das Bodengutachten trifft auch Aussagen zu Schadstoffbelastungen des Bodens. Demnach sind keine Stoffe im Boden gefunden worden, die nicht dem natürlichen Gehalt der Kiesschichten entsprechen. Die Böden sind zum Wiedereinbau geeignet.

Art und Zeit der vom Auftraggeber veranlassten Vorarbeiten
entfällt, sofern im LV nichts anderes genannt wird

Arbeiten anderer Unternehmer auf der Baustelle.
Der Bieter hat sich mit den anderen Firmen, die am Gesamtbauvorhaben beschäftigt sind, so abzusprechen, dass ein reibungsloser Bauablauf gewährleistet ist.

1.4 Angaben zur Ausführung

Die Baumaßnahme ist in Bauabschnitte unterteilt. Einige Leistungen werden für ein oder mehrere Gebäude vergeben. Die genauen Arbeitsbereiche sind dem Leistungsverzeichnis zu entnehmen.

Besondere Erschwernisse während der Ausführung, z.B. Arbeiten in Räumen, in denen der Betrieb weiterläuft, Arbeiten im Bereich von Verkehrswegen oder bei außergewöhnlichen äußeren Einflüssen.
Mit der Abgabe des Angebotes bestätigt der Bieter, dass er Winterbauschutzmaßnahmen in den Einheitspreisen berücksichtigt hat.
Maßgebend für die Kalkulation ist der beiliegende Terminplan.

Für Arbeiten im Winter gilt folgendes:
- Die Arbeiten sind grundsätzlich bis zu den nachfolgend genannten Witterungsgrenzwerten vom AN durchzuführen.
- Erforderliche Schneeräumungen zur Fortsetzung von eigenen Arbeiten sind vom AN durchzuführen.
- Der Einsatz von Tausalzen im gesamten Arbeitsbereich des AN ist ausdrücklich untersagt.
- Alle eingesetzten Geräte, Arbeitsmaterialien und Arbeitsmethoden sind so zu planen und anzubieten, dass Arbeiten bis minus 5 °C durchgeführt werden können, sofern materialspezifische Vorgaben keine anderen Grenzwerte ausweisen.

Maßnahmen für Arbeiten bei ungünstiger Witterung:
Anordnung, Nachweis, Aufzeichnungen:
Die Leistungen sind nur auszuführen, wenn und soweit sie der Auftraggeber besonders abruft. Der Stand der Bauleistungen ist zu Beginn und Ende der Winterbauzeit gemeinsam festzustellen. Aufzeichnungen über den Betrieb der Winterbaustelle sind der Objektüberwachung täglich vorzulegen.
Witterungsgrenzwerte:
- Lufttemperatur um 7:00 Uhr: minus 5° C oder weniger
- Neuschnee um 7:00 Uhr: 20 cm oder mehr

Verlängerung der Ausführungsfrist:
Die festgelegte Ausführungsfrist wird entsprechend verlängert, wenn die vorgenannten Witterungsgrenzwerte überschritten werden und dies zur Unterbrechung der Arbeiten zwingt.

Schutz gegen Winterschäden:
Die ausgeführten Leistungen sind gegen Winterschäden zu schützen.

Messungen der Witterungsgrenzwerte:
Der Auftragnehmer hat die erforderlichen Messungen der Witterungsgrenzwerte im Beisein der Objektüberwachung vor dem Bauleitungscontainer des AG durchzuführen, soweit nicht amtliche Messergebnisse der nächstgelegenen Klimastation vorgelegt werden.

Vorhaltung von Schutzvorkehrungen:
Der Auftragnehmer hat die Schutzvorkehrungen anderen AN zur Mitbenutzung zu überlassen. Evtl. Mehraufwendungen werden gesondert vergütet.

Vorgaben, die sich aus dem SiGe-Plan gemäß Baustellenverordnung ergeben.
Genehmigungspflicht für Heißarbeiten und Gefahrstoffe:
Feuergefährliche Arbeiten (Heißarbeiten wie z. B. Schweißen, Trennschleifen u. ä.) sind nur mit Genehmigung des AG möglich. Eine entsprechende Genehmigung (Schweißerlaubnisschein) erhalten AN bei der Objektüberwachung des AG. Bei feuergefährlichen Arbeiten mit erhöhtem Brand- oder Brandschadensrisiko ist der Sicherheitskoordinator hinsichtlich der Genehmigungsauflagen mit einzubeziehen. Notwendige Genehmigungen sind frühzeitig, d. h. mit in der Regel mindestens einem Arbeitstag Vorlauf zu beantragen.

Sollen Gefahrstoffen in größeren Mengen (i.d.R. mehr als 1 Liter) zum Einsatz kommen, ist dies mit dem SiGeKo rechtzeitig abzustimmen. Unabhängig von ihrer Menge sind Gefahrstoffe nach Beendigung der Arbeiten in geeigneten Behältern oder Räumen unter Verschluss aufzubewahren.

Art und Umfang von Leistungen zur Unfallverhütung und zum Gesundheitsschutz für Mitarbeiter anderer Unternehmen, z.B. trittsichere Abdeckungen.
entfällt, sofern im LV nichts anderes genannt wird

Besondere Anforderungen für Arbeiten in kontaminierten Bereichen, gegebenenfalls besondere Anordnungen für Schutz- und Sicherheitsmaßnahmen.
entfällt, sofern im LV nichts anderes genannt wird

Besondere Anforderungen an die Baustelleneinrichtung und Entsorgungseinrichtungen, z.B. Behälter für die getrennte Erfassung.
Für die ordnungsgemäße, regelmäßige, unmittelbare Beseitigung des anfallenden Bauschutts und Verunreinigungen auf entsprechenden Deponien hat jeder Unternehmer selbst zu sorgen. Die Vorschriften zur Abfallentsorgung des örtlichen Entsorgers sind verbindlich. Die bauseitigen Container stehen dafür nicht zur Verfügung. Ist eine Zwischenlagerung unvermeidbar, so hat der AN den Anweisungen der Objektüberwachung zu folgen.
Wird dieser Pflicht nicht entsprochen, so ist der Auftraggeber berechtigt, diese Reinigungen und ordnungsgemäße Entsorgung selbst zu veranlassen. Die anfallenden Kosten werden auf die verursachenden Firmen umgelegt.
Zum Nachweis, dass der AN seine Vertragspflicht erfüllt hat, ist nach der Beendigung der Arbeiten jedoch mindestens wöchentlich vom Firmenbauleiter die Müllbeseitigung anzuzeigen. Hierfür erhält der AN das Formblatt "Müllschein" von der Objektüberwachung. Kann die Schuttberäumung und Sauberkeit festgestellt werden, erfolgt die Unterschrift durch die Objektüberwachung. Wenn nicht, sind bis zum folgenden Werktag 12:00 Uhr die festgestellten Unsauberkeiten vom AN zu beseitigen und der Müllschein erneut vorzulegen. Jeder Rechnung sind die freigezeichneten Müllscheine im Original nach Datum sortiert beizufügen.
Vorbeugemaßnahmen, wie Schutzabdeckungen, sind inkl. rückstandsfreier Entfernung und Entsorgung, vorzunehmen.

Besondere Anforderungen an das Auf- und Abbauen sowie Vorhalten von Gerüsten.
gemäß LV Positionen und ZTV der einzelnen Titel

Mitbenutzung fremder Gerüste, Hebezeuge, Aufzüge, Aufenthalts- und Lagerräume, Einrichtungen und dergleichen durch den Auftragnehmer.
Werden dem Auftragnehmer Hilfsmittel zur Verfügung gestellt, dann hat der Unternehmer diese in eigener Verantwortung zu übernehmen und zu betreuen. Umbauten an vorgehaltenen Gerüsten, die aus den Bauleistungen des Auftragnehmers resultieren, gehen zu Lasten des Verursachers.

Die Mitbenutzung sonstiger vorhandener Geräte und Einrichtungen anderer Unternehmer (z.B. Baukran) ist vom Auftragnehmer mit diesen direkt zu vereinbaren.
Die Möglichkeit der Mitbenutzung solcher Geräte und Einrichtungen wird durch den AG nicht gewährleistet.

Die finalen Personenaufzüge werden nicht zur Verfügung gestellt.

Wie lange, für welche Arbeiten und gegebenenfalls für welche Beanspruchung der Auftragnehmer Gerüste, Hebezeuge, Aufzüge, Aufenthalts- und Lagerräume, Einrichtungen und dergleichen für andere Unternehmer vorzuhalten hat.
gemäß LV Positionen und ZTV der einzelnen Titel

Verwendung oder Mitverwendung von wiederaufbereiteten (Recycling-) Stoffen.
entfällt, sofern im LV nichts anderes genannt wird

Anforderungen an wiederaufbereitete (Recycling-) Stoffe und an nichtgenormte Stoffe und Bauteile.
entfällt, sofern im LV nichts anderes genannt wird

Besondere Anforderungen an Art, Güte und Umweltverträglichkeit der Stoffe und Bauteile, auch z.B. an die schnelle biologische Abbaubarkeit von Hilfsstoffen.
Die Bauausführungen müssen den normativen Vorgaben des Gebäudeenergiegesetz und der DIN 4108 entsprechen. Zusätzlich müssen die Anforderungen an die DGNB-Zertifizierung eingehalten werden.
Die Forderungen dieser Verordnungen und Normungen werden erfüllt.
Die DIN 4108 -insbesondere hinsichtlich der Wärmebrücken - ist bei der Ausführung von allen AN zu beachten und einzuhalten.

Um langfristig einer möglichen Beeinträchtigung der Gesundheit von Gebäudenutzern durch Innenraumschadstoffe vorzubeugen sind möglichst emissionsfreie, mindestens aber emissionsarme Bau- und Hilfsstoffe einzusetzen. Bau- und Hilfsstoffe, die Komponenten enthalten, die entsprechend der CMR-Liste die Einstufung in die Klasse 1 oder 2 erhalten, dürfen aus Gründen der gesundheitlichen Vorsorge nicht eingesetzt werden. Des Weiteren sollen keine Baumaterialien oder Hilfsstoffe zur Anwendung kommen, die entsprechend der Gefahrstoffverordnung als gesundheitsschädlich (Xn) eingestuft und deklariert werden (Sicherheitsdatenblatt). Nach Möglichkeit sollten auch Einzelkomponenten von Baumaterialien und Hilfsstoffen mit Einstufungen Xn (gesundheitsschädlich) und/oder T (giftig) vermieden werden. Damit wird gewährleistet, dass gesundheitsschädliche gas- oder partikelförmige Emissionen aus Baustoffen während der gesamten Nutzungsdauer vermieden bzw. minimiert werden.
Entsprechend der Chemikalienverbotsverordnung müssen Materialien frei sein von:
- Asbest
- polychlorierten Biphenylen (PCB)
- Pentachlorphenol (PCP), Lindan
- Tetrabrombisphenol A als Flammschutzmittel entsprechend der RohS
Darüber hinaus sollen alle eingesetzten Materialien frei sein von z.B.:
- Polybromierte Diphenylether (Flammschutzmittel)
- chlororganische Biozide (auch keine Chlorparaffine)
- Schwermetalle
Zum Schutz Dritter und der Umwelt hat der Auftragnehmer die durch die Arbeiten hervorgerufenen Beeinträchtigungen durch Schadstoffemissionen oder Stäube auf ein unvermeidliches Maß einzuschränken.
Ziel ist eine hohe Qualität der Innenraumluft im fertig gestellten Gebäude durch Minimierung des Einsatzes von Baustoffen, aus denen flüchtige organische Kohlenwasserstoffe emittieren können (TVOC) oder aus denen gesundheitsbeeinträchtigende, schwerflüchtige Stoffe wie Weichmacher und Flammschutzmittel austreten und die Räume langfristig kontaminieren können.

Art und Umfang der vom Auftraggeber verlangten Eignungs- und Gütenachweise.
Bauprodukte und Bauarten
Der AN muss zu sämtlichen Bauprodukten (Art. 16 BayBO) und Bauarten (Art. 15 BayBO) Nachweise (z. B. ETA, Norm, Zulassung, Prüfzeugnis, technische Dokumentation nach BayTB) bei der Objekt-überwachung vorlegen.

Zeitpunkt und Umfang der Vorlage:
a) vor der Beauftragung (Bieternachweise), im Rahmen der Angebotsprüfung:
- nach den Anforderungen des Leistungsverzeichnisses
- nach Verlangen der Vergabestelle
b) vor der Ausführung an der Baustelle:
- für Bauprodukte: spätestens mit der Anlieferung an der Baustelle
- für Bauarten : vor der Ausführung an der Baustelle
c) nach Abschluß der Arbeiten, zur Dokumentation
- spätestens vor der Abnahme der Bauleistungen

Die im Leistungsverzeichnis spezifizierten bzw. vom Bieter/AN angebotenen Bauprodukte und Bauarten müssen den primären Schutzzielen des Bauordnungsrechts sowie den Grundanforderungen an Bauwerke in der jeweils zum Zeitpunkt der Abnahme geltenden Fassung entsprechen. Es gelten die Anforderungen nach
- der bayerischen Bauordnung (BayBO)
- den bayerischen, technischen Baubestimmungen (BayTB)
- der Bauproduktenverordnung (EU-BauPVO)

CE-Kennzeichnungen alleine sind unzureichend und entsprechen daher nicht den Anforderungen dieses Leistungsverzeichnisses.

Der AG behält sich vor, nicht entsprechende Baustoffe sowie Bauteile zurückzuweisen und im Falle von Zweifeln an deren Güte entsprechende Gütenachweise durch eine amtlich anerkannte Prüfstelle, oder einer vom AG anerkannten Prüfstelle zu verlangen.

Bau- und Hilfsstoffe
Der AN hat anhand von Produktinformationen, Sicherheitsdatenblättern oder Prüfzeugnissen nachzuweisen, dass die genannten Anforderungen bez. Innenraumschadstoffe (sh. Pkt. 0.2.12) erfüllt sind. Er hat vor der Materialbestellung eine detaillierte Darstellung der von ihm vorgesehenen Produkte vorzulegen (Deklarationsliste).

Unter welchen Bedingungen auf der Baustelle gewonnene Stoffe verwendet werden dürfen oder müssen oder einer anderen Verwertung zuzuführen sind.
entfällt, sofern im LV nichts anderes genannt wird

Art, Zusammensetzung und Menge der aus dem Bereich des Auftraggebers zu entsorgenden Boden, Stoffe und Bauteile; Art der Verwertung oder bei Abfall die Entsorgungsanlage; Anforderungen an die Nachweise über Transpose, Entsorgung und die vom Auftraggeber zu tragenden Entsorgungskosten.
gemäß LV Positionen und ZTV der einzelnen Titel

Art, Anzahl, Menge oder Masse der Stoffe und Bauteile, die vom Auftraggeber beigestellt werden, sowie Art, genaue Bezeichnung des Ortes und Zeit ihrer Übergabe.
entfällt, sofern im LV nichts anderes genannt wird

In welchem Umfang der Auftraggeber Abladen, Lagern und Transport von Stoffen und Bauteilen übernimmt oder dafür dem Auftragnehmer Geräte oder Arbeitskräfte zur Verfügung stellt.
entfällt, sofern im LV nichts anderes genannt wird

Leistungen für andere Unternehmer.
entfällt, sofern im LV nichts anderes genannt wird

Mitwirken beim Einstellen von Anlageteilen und bei der Inbetriebnahme von Anlagen im Zusammenwirken mit anderen Beteiligten, z.B. mit dem Auftragnehmer für die Gebäudeautomation.
gemäß LV Positionen und ZTV der einzelnen Titel

Benutzung von Teilen der Leistung vor der Abnahme
Der vorzeitige Betrieb einer Anlage oder von Anlageteilen bzw. Bauteilen vor der rechtsgeschäftlichen Abnahme ist, wenn zutreffend, im Leistungsverzeichnis beschrieben. Die Verantwortung für den vorgezogenen Betrieb bleibt beim Auftragnehmer. Es erfolgt keine Übernahme durch den AG.

Übertragung der Wartung während der Dauer der Verjährungsfrist für die Mängelanspruche für maschinelle und elektrotechnische sowie elektronische Anlagen oder Teile davon, bei denen die Wartung Einfluss auf die Sicherheit und die Funktionsfähigkeit hat (vergleiche §13 Absatz 4 Nummer 2 VOB/B), durch einen besonderen Wartungsvertrag.
gemäß LV Positionen und ZTV der einzelnen Titel

Abrechnung nach bestimmten Zeichnungen oder Tabellen.
gemäß LV Positionen und ZTV der einzelnen Titel

Einzelangaben bei Abweichung von den ATV
gemäß LV Positionen und ZTV der einzelnen Titel

Angaben zu Nebenleistungen und Besonderen Leistungen
gemäß LV Positionen und ZTV der einzelnen Titel

1.5 a Baudokumentation / Kommunikation zu Abnahme- und Mängelmanagement
Die Objektüberwachung nutzt eine Software zur Baudokumentation.
Für den AN wird durch die Objektüberwachung ein kostenfreier Zugang eingerichtet.
Die Kommunikation zu Abnahme- und Mängelmanagement (insbesondere Anzeige von Mängeln durch die Objektüberwachung und Freimeldung nach Beseitigung von Mängeln durch den AN) über die Plattform ist für den AN verpflichtend.

1.5 b Abrechnung
Rechnungen (§14 VOB/B):
Es sind die Vorgaben der elektronischen Datenverarbeitung gem. EFB 244 zu beachten. Die Abrechnung erfolgt elektronisch und zugleich in Schriftform. Die gemeinsame Leistungserfassung muss daher vor Rechnungsstellung auf Antrag des Auftragnehmers mit dem für die Bauüberwachung beauftragten Architektur- bzw. Ingenieurbüro erfolgen.

Alle Rechnungen sind auf die folgende Adresse aufzustellen und in Kopie einzureichen bei

ZV Staatliche weiterf. Schulen im Süden des LK München
Alpenstraße 11
82041 Oberhaching

Rechnungsprüfung erfolgt digital über PKM. Zur Einhaltung der Prüffristen gem. VOB/B empfiehlt sich die Aufmaßprüfung vorab durch die zust. OÜ zu erbringen und anschließend erst die Rechnung mit den geprüften rechnungsbegleitenden Unterlagen über PKM einzureichen.

Das Original und notwendigen Rechnungsunterlagen sowie Rechnungsbegleitdokumente ist bei dem mit der Bauüberwachung beauftragten Architektur- bzw. Ingenieurbüro in deren Geschäftsräumen einzureichen. Die Rechnung mit allen Rechnungsunterlagen und -begleitdokumenten wird digital als PDFs und GAEB-Datei im PKM eingestellt.

Für die Prüffähigkeit jeder Rechnung ist der Beleg durch nachvollziehbare Massenberechnung und sonstige zum Leistungsnachweis geeignete Unterlagen erforderlich. Die Abrechnung ist so aufzustellen, dass sie sowohl mit Datenverarbeitung als auch manuell geprüft werden kann. Auch bei Anwendung der Datenverarbeitung sind alle Berechnungen nachvollziehbar darzustellen und die vollständigen Ansätze und Zwischenwerte auszudrucken.
Rechnungen sind ihrem Zweck nach als Abschlags-, Teilschluss- oder Schlussrechnung zu bezeichnen und müssen mindestens folgende Angaben beinhalten:

- Bezeichnung des Bauvorhabens (Neubau Schulcampus Deisenhofen),
- VE-Nummer und Bezeichnung des Auftrages,
- Fortlaufende Rechnungsnummer und Rechnungsdatum, Leistungszeitpunkt /-raum,
- Steuer-/Umsatzsteueridentifikationsnummer, Nettobetrag, Steuersatz und Steuerbetrag, Bruttobetrag.

In jeder Rechnungsaufstellung sind die Teilleistungen in der Reihenfolge mit der Ordnungszahl (LV-Position) und der Bezeichnung -gegebenenfalls abgekürzt- wie im Leistungsverzeichnis aufzuführen und nach Titeln zu gliedern.
Die Abrechnung aller Leistungen erfolgt kumulativ unter Angabe der bisher abgerechneten Netto-, Umsatzsteuer- und Bruttobeträge.
Den Rechnungen sind Rechnungsunterlagen und Rechnungsbegleitdokumente, der jeweils zur Abrechnung gelangenden Leistungen, in der laufenden Reihenfolge der Positionen des Leistungsverzeichnisses und des Gesamtaufmaßbestandes beizufügen.
Aus Abrechnungszeichnungen oder anderen Aufmaßunterlagen müssen alle zur Prüfung erforderlichen Maße unmittelbar ersichtlich sein. Bei der Abrechnung sind Längen und Flächen mit zwei Nachkommastellen, Rauminhalte und Massen mit drei Nachkommastellen anzugeben.
Sind für eine LV-Position mehrere Leistungserfassungblätter / Aufmaßblätter erforderlich, sind die Seiten durchzunummerieren und unter der jeweiligen LV-Position in der Folge der Nummerierung einzuordnen.
Der Auftragnehmer hat den Auftraggeber und gleichzeitig das mit der Bauüberwachung beauftragten Architektur- bzw. Ingenieurbüro rechtzeitig zu informieren, wenn durch die weitere Ausführung Teile der Leistung der Prüfung und Feststellung entzogen werden. Die für die Abrechnung notwendigen Feststellungen sind dem Fortgang der Leistung entsprechend möglichst gemeinsam mit dem mit der Bauüberwachung beauftragten Architektur- bzw. Ingenieurbüro vorzunehmen.

Schlussrechnungen können ab dem Tag der Abnahme eingereicht werden. Vor der Abnahme sind ausschließlich Abschlagsrechnungen zu stellen. Den Teilschluss-, Schluss- und Einzelrechnungen sind in der laufenden Reihenfolge der Positionen des Leistungsverzeichnisses Kopien der Rechnungsunterlagen des Gesamtaufmaßbestandes beizufügen.

Stundenlohnrechnungen müssen entsprechend den Stundenlohnzetteln aufgegliedert werden sowie den genehmigten Regieaufträgen zugeordnet und abgerechnet werden.

1.6. Allgemeine Hinweise
Bei Abweichungen/Widersprüchen zwischen Angaben der Kalkulationsgrundlagen gilt folgende Reihenfolge:
1.  LV-Langtext vorrangig vor LV- Kurztext
2.  LV-Text vorrangig zum Vorabzug Ausführungsplanung

Bei Unklarheiten wenden Sie sich bitte direkt an den Bauherren, der Ihre Frage an den jeweiligen Planer weitersendet.
Sämtliche Positionen beinhalten liefern und einbauen.
Sondertransporte sind sofern erforderlich in die EP mit einzukalkulieren.

1.7 Verwendete Abkürzungen

AG:  Auftraggeber
AN:  Auftragnehmer
BSPH: Brettsperrholz
BStp Brettstapeldecke
HBV Holz-Beton-Verbund
OK:  Oberkante
UK:  Unterkante
GOK: Geländeoberkante
FFB:  Fertigfußboden
BFT:  Betonfertigteil
BP:  Bodenplatte
RD:  Rohdecke
D.ü:  Decke über (Geschossangabe)
TRH: Treppenhaus
UK: Unterkonstruktion
  (im Zusammenhang mit Aufbauten)

## 2.0 DGNB - Zertifizierung: Materialökologische Anforderungen
2.0 DGNB - Zertifizierung: Materialökologische Anforderungen

Schreinerarbeiten Einbaumöbel
Anforderungen an Einsatz zertifizierter Hölzer nach DGNB ENV_1.3
Alle verbauten Hölzer, Holzprodukte und / oder Holzwerkstoffe stammen aus nachhaltiger Forstwirtschaft, sind FSC oder PEFC zertifiziert und verfügen über das zugehörige CoC-Handelszertifikat des Lieferanten.
Auf jedem Lieferschein ist die Holzmenge und die CoC-Nummer mit Zuordnung zum Bauvorhaben anzugeben und der Bauleitung zu übergeben.
Materialanforderungen gemäß DGNB ENV_1.2 und QNG
Für die Verwendung von Baumaterialien und Produkten sind die nachstehenden Anforderungen zur Schadstoffreiheit gemäß des DGNB-Zertifizierungssystems Version 2018, Kriterium ENV_1.2, Qualitätsstufe 3, ergänzt um Anforderungen gemäß QNG, vereinbart, einzuhalten und nachzuweisen. Diese sind nach Produktgruppen aufgeschlüsselt nachstehend angegeben.
Der AN hat für die aufgeführten Produktgruppen die geforderten Nachweise in Form von Produkt- und Sicherheitsdatenblättern und ggf. Herstellererklärungen unaufgefordert min. 2 Wochen vor Materialbestellung der Bauleitung und dem Nachhaltigkeitskoordinator (KNB) vorzulegen (Die "Zeile" bezieht sich auf die Materialmatrix des Kriteriums ENV_1.2, DGNB-Version 2018, diese wird hier auszugsweise wiedergegeben).
Es sind alle eingebauten Produkte zu deklarieren.
Es dürfen keine Materialien eingebaut werden, die nicht durch KNB ausdrücklich hinsichtlich materialökologischer Anforderungen freigegeben wurden.
Es bestehen keine Anforderungen für
- Befestigungs- und Verbindungsmittel
- Beschläge
- Einbauteile aus Kunststoff oder Metall
- Kantenschutz
- Stoffe und Polsterung für Möblierung
- Melaminharzbeschichtung
Nur Produktgruppen, die verwendet werden, sind zu berücksichtigen:

siehe hierzu als Anlagen zum LV:

- Relevante Bauteile und Materialien
- Liste Materialdeklaration

Die vorgebeben Anforderungen an Bauteile und Materialien sind zwingend einzuhalten und bei der Angebotserstellung und der Bildung des EP für alle betroffenen Positionen zu berücksichtigen.

## 3.0 Technische Baubeschreibung HLS - entfällt für Innenausbau -

## 4.0 Technische Baubeschreibung Elektro - entfällt für Innenausbau -

## 5.0 Technische Baubeschreibung Außenanlagen - entfällt für Innenausbau -

## 6.0 Anlagenverzeichnis
6.0 Anlagenverzeichnis

Hinweis: die beigefügten Dokumente und Plansätze sind zum Teil mehrseitig.

Die der Ausschreibung beiliegenden Pläne und Unterlagen sind nicht zur Bauausführung
freigegeben. Unterlagen zur Ausführung erhält der AN nach Auftragsvergabe.

Die jeweils aktuellsten Ausführungspläne werden nach Beauftragung lediglich auf einer digitalen
Austauschplattform zur Verfügung gestellt. Die beauftragte Firma bekommt einen eigenen
Zugang und hat sich die jeweils neuesten Planstände eigenverantwortlich herunterzuladen.
Eine seperate Planverteilung per Mail o.Ä. oder in gedruckter Form wird es nicht geben.

1. Planunterlagen Architekt
Die angehängten Planunterlagen sind aufgrund des großen Umfangs in dieser Anlagenliste nicht in Einzeldokumente aufgeschlüsselt. Die Dokumente sind in folgenden Ordnern sortiert:

- 01_Lageplan, Baustelleneinrichtung
- 02_Übersichten
- 03_Werkplanung: Ansichten, Grundrisse, Schnitte
- 04_Details
- 06_Planlisten

2. DGNB
- Materialökologische Anforderungen

3. Sonstige Unterlagen
- 231207_Baustellenordnung_SCD
- Bauzeitenpläne für Realschule und FOS

## 7.1 ZTV Einbaumöbel - Allgemein, Leistungsumfang
7.1  ZTV Einbaumöbel - Allgemein, Leistungsumfang

Allgemeines
Für die Durchführung der ausgeschriebenen Bauleistungen gelten zusätzlich zur VOB/C, in der zur Auftragserteilung gültigen Ausgabe, die Richtlinien und Vorschriften der jeweiligen Fachverbände und Materialhersteller.

Gegenstand dieser Ausschreibung
Es kommen folgende Möbel und Einrichtungsgegenstände zur Ausführung:

- diverse Einbaumöbel als Schrank/ Regal / Garderobenelement mit Schranktüren und offenen Fächern und revisionierbaren Elementen
- raumakustisch wirksame Einbauschränke mit mikroperforierten Schrankfronten
- Sideboards offen und geschlossen, mit Schiebetüren
- Einbaumöbel mit Müllauszügen - genannt "Müllstation"
- Küchenzeilen mit Einbauelementen ELT - Geräte und Armaturen
- Blenden mit Unterkonstruktionen, mit mikroperforierten Fronten/ Tiefenabsorbern
- Regale als Raumtrenner mit Rollen
- Modulare Sitzelemente, in Fluren und Lernbereichen
- Sitzbänke mit Polstern in Lehrerzimmer
- Tresore

- Sämtliche Schränke/ Regale sind mit Reihenlochbohrung System 32 vorzusehen
- Alle Korpusse/ Regale/ Sideboards beinhalten Unterseite/ Oberseite/ Seitenwände/ Rückwand

Das Angebot versteht sich für die fertige, funktionstüchtige, komplette Ausführung der Arbeiten, einschließlich Liefern, Abladen, Lagern und standsicher Einbauen / Installieren / Aufbauen / Montieren sowie die Inbetriebnahme der elektr. Geräte + Waschbecken + Armaturen, zudem die Beräumung und fachgerechte Entsorgung von Abfällen.

Das LV ist gegliedert in zwei Bauabschnitte, Realschule BA 1 und Fachoberschule BA 3

Die auszuführenden Leistungen befinden sich in allen Ebenen. Die Einbringung und der Transport im Gebäude sind mit den Einheitspreisen abgegolten. Ebenenzuschläge werden nicht gewährt.

Materialeinbringung, Hebezeugen:

Zu Beginn der Ausbauarbeiten wird es am Gebäudeteil B einen Gerüstaufzug geben, für BT A und C wird es Absetzbühnen geben.
Die Einbringung des Materials kann in den Obergeschossen über festgelegte Einbringöffnungen erfolgen.
Die Benutzung eines Aufzugs im Gebäudeinneren ist nicht vorgesehen.

Konstruktionsvorgaben
Die dem LV zugeordneten Grundriss-, die Detail-, Schnitt- und Ansichtszeichnungen sind bei der Kalkulation zu berücksichtigen. Sie stellen ein Konstruktionsprinzip dar, dass als Grundlage der Planung und der Ausschreibung dient.
Jegliche Änderungen sind mit der Planung im Zuge der Werk und Montageplanung mit den Planern / den Architekten zu besprechen und von diesen zu prüfen.

Sämtliche Maßangaben der Positionen dienen ausschließlich zur Preisermittlung und sind als "Circamaße" auf Grundlage der Planung ermittelt. Die Angaben in den ZTV - Texten sind gültig, wenn nichts anderes in den Positionen beschrieben oder "gemäß Angaben in ZTV" angegeben ist.

Stand der Technik
Die Konstruktionen sind nach den einschlägigen Normen, Richtlinien und Verarbeitungsvorschriften sowie dem Stand der Technik zu erstellen und einzubauen.

Koordinationsaufwand
Der erhöhte Koordinationsaufwand für Absprachen mit den Planungsbeteiligten und mit den haustechnischen Gewerken sowie den Ausbaugewerken, die in die Leistung des AN eingreifen, ist in die Einheitspreise einzukalkulieren.
Dies betrifft auch die Teilnahme an regelmäßigen Besprechungen vor Ort für die gesamte Dauer des Auftragsverhältnisses.

3.3. Ausführung

3.3.1 Aufmaße
Aufmaße vor Ort sind für alle Bauteile zwingend notwendig. Die Aufmaße sind Grundlage für die W + M Planung des AN; die Maße aus dem Aufmaß sollen in den W+M Plänen dargestellt werden.

3.3.2 Untergrund
Der Untergrund zur Befestigung der Möbel
besteht im wesentlichen aus:
- Massivholzwänden
- Vorsatzschalen als Trockenbaukonstruktionen und Holzkonstruktion
- Bodenbelag aus Estrich und Kautschuk, im Foyerbereich Werkstein
Bei Bohrungen in den Fußboden ist unbedingt auf eine maximale Bohrtiefe von 2-3 cm zu achten, da ansonsten Leitungen der Fußbodenheizung getroffen und beschädigt werden könnten.

3.3.3 Maßtoleranzen
Es gelten generell die erhöhten Anforderungen an die Maßtoleranzen.

Die Unterkonstruktionen (z.B. Nadelholz) sind so auszubilden, das die Maßtoleranzen der angrenzenden Bauteile ausgeglichen werden können (z.B. Unterlagsscheiben). Mehrforderungen wegen Ungenauigkeit von bauseitigen Bauteilen werden nicht anerkannt, sofern die zulässigen Toleranzen nicht überschritten werden.

Die Anschlusskonstruktionen müssen zum Ausgleich der Maßtoleranzen verstellbar ausgebildet werden.
Der Auftragnehmer hat sich vor der Ausführung eigenverantwortlich über die zu erwartenden Deckendurchbiegungen zu informieren.

3.3.4 Werkstatt- und Montageplanung
Vor Beginn der Arbeiten sind vom Auftragnehmer Werkstatt- und Montagezeichnungen aller auszuführenden Positionen zu erstellen. Diese Leistung wird über eine Position des Leistungsverzeichnisses vergütet.

Für wichtige Detailpunkte müssen Zeichnungen bis Maßstab 1:1 angefertigt werden.
Alle Zeichnungen sind der Planung / dem Architekten vor Produktionsbeg zur Prüfung vorzulegen.

Die Ausführung erfolgt anhand der Ausführungs- und Detailpläne, sowie des LVs. Diese Unterlagen sind vor dem Ausführungsbeginn vom AN zu prüfen. Eventuelle Unstimmigkeiten und Abweichungen in den Ausführungsunterlagen sind von AN innerhalb von 2 Wochen nach Auftragserteilung der Objektüberwachung schriftlich mitzuteilen.

Maße auf den vorliegenden Zeichnungen dienen lediglich als Kalkulationsgrundlage und sind vom AN verantwortlich auf der Baustelle für jedes Element zu überprüfen. In Teilen der herzustellenden Einbaumöbel werden Installationsschächte und Heizkreisverteiler integriert. Die exakte Lage dieser bauseits erstellten Installationen sind vom Bieter aufzumessen und in der Werk-, und Montageplanung zu berücksichtigen. Dazu hat der AN gemäß dem Baufortschritt ein verbindliches Bauaufmaß zu erstellen, das der BÜ vorzulegen ist.

3.3.5 Befestigungsmittel, Dübelanweisung
Es dürfen nur Befestigungsmaterialien mit gültiger amtlicher Zulassungsbescheinigung verwendet werden.
Bei Dübelbefestigungen ist nur die Verwendung von Metalldübeln zulässig.
Für alle Schraubverbindungen, Befestigungsmittel, Schnellbauschrauben dürfen ausschließlich rostfreie
Schrauben verwendet werden.
Prinzipiell sind für den Möbelbau nicht sichtbare Verbindungen (Dübel o.ä) zu wählen.

3.4 Nebenleistungen

3.4.1 Allgemeines
Folgende Leistungen werden nicht gesondert vergütet und sind in die Einheitspreise einzurechnen, sofern nicht besondere Positionen dafür vorgesehen sind:

- Vorlage eines detaillierten Bauablaufplanes, gegliedert in Ebenen und Bauteile, 3 Wochen nach Beauftragung.

- Die Ausführung der Arbeiten zeitversetzt, baubegleitend und abschnittsweise gemäß Bauzeitplan und Baufortschritt sowie auf Anordnung der BÜ.

- Teilnahme an turnusmäßigen Terminbesprechungen (1-wöchentlich)

- Aufmaß vor Ort mit Aufmaßprotokoll, bzw.Eintrag der Maße aus dem Aufmaß in die W+M Pläne.

- Prüfzeugnisse zum Nachweis der geforderten Brandschutzeigenschaften sind unaufgefordert 2-fach zu übergeben.

- Alle Prüfungen, Prüfzeugnisse und Unterlagen, die zum Nachweis der ausgeschriebenen Qualitäten und Anforderungen erforderlich sind.

- Der Aufwand für alle Bohrungen, die zur Auftragserfüllung notwendig sind, auch Bohrungen im Bestand, sofern im Leistungsverzeichnis keine gesonderte Vergütung vorgesehen ist.

- Das Liefern und Einbauen aller erforderlichen Befestigungs- und Verbindungsmittel sowie Kleineisenteile, wie Schrauben, Bolzen, Muttern, Unterlagsscheiben, Verbund- und Dübelanker, Schlaudern,
Klammern, Pratzen usw. in Edelstahl

- Auf- und Abbauen sowie Vorhalten der Gerüste, deren Arbeitshöhen nicht höher als 3,50 m über Gelände und Fußboden liegen.

- Alle Aufwendungen für Hebezeuge, Montageunterstützungen und die Einbringung in das Gebäude.

- Absprache und eventuelles gleichzeitiges Arbeiten mit den AN der Elekto-, Sanitär-, Beleuchtungs-, Installations- und Lüftungsarbeiten.

- Planung und Berücksichtigung von später unsichtbaren Unterteilungen der Möbelstücke für Transport und die Einbringung ins Gebäude.

Alle Preise verstehen sich auf eine nutzungsfertige Arbeitsleistung einschl. Lieferung und Montage sämtlicher Materialien, soweit nicht ausdrücklich bauseitige Lieferung oder Leistung vermerkt ist.

## 7.2 ZTV Materialien für SCD Schränke, Sideboards, Sitzelemente
7.2  ZTV Materialien für SCD Schränke, Sideboards, Sitzelemente

Leitbeschreibung

Kantenausbildungen: alle sichtbaren Kanten abgerundet mit Radius 2mm

Material und Oberflächen
Trägerplatte für folgende Oberflächen, Feinspanplatte nach DIN 68 761,
Materialstärke, wenn nicht anderes beschrieben, Feinspanplatte 19mm, HDF- Rückwände 8mm

Echtholz Fichtefurnier Messerfurnier zwischen 0,6mm -0,7 mm dick:
Furnier A/B astig, 10 cm breite, vertikale Streifen, nicht gespiegelt, unregelmäßiges Furnierbild
Oberfläche: Weißlich aufgehellt. Erscheinung und Intensität wie bauseits vorhandene BSPH - Wandoberflächen,
aufhellende Nadelholzbeize (Vergilbungsschutz), stumpfmatter 2K Polyurethan-Klarlack mit UV Filter

Allgemein
Bei Beschichtung/ Belegung der Bauteile/ Platten ist die Gegenseite mit dem passenden Gegenzug zu belegen/ beschichten, wenn nicht in den LV Pos. anders beschrieben ist. Der Gegenzug soll farblich zu angrenzenden Bauteilen passen.

Spanplatte: 19 mm für
- Korpus; Fachböden; Blenden; Innenliegende Schübe; Regalböden; Fronten; Sockel;
  Grundplatten / Seitenwände
- Rückwände Korpus offen, Sideboard, offenes Regal
- Nischenrückwände, Garderobenrückwände, falls in der Pos. nicht abweichend beschrieben
- Wandverkleidungen, falls in der Pos. nicht abweichend beschrieben:

Spanplatte wasserfest, 28 mm für:
- Arbeitsplatten in Küchenzeilen

Unterkonstruktionen / Queraussteifungen:
für alle Einbauelemente, Dimensionierung nach Erfordernis

Massivholzplatte geschlitzt als Frontplatte - Zierblende für Tresen:
einseitig geschlitzt: Leistenbreite: ca 12mm, Fugenbreite: ca 4 mm), Fichte

Oberflächenbehandlung entsprechend

Oberflächen und Kantenausbildungen

Spanplatte Melaminharzbeschichtet : farbig, Farbton nach Farbliste Architektur
- sichtbare Kanten: Esche Echtholzkantenanleimer s = 2 mm, Kantenradius 2mm
- bei geschlossenener Schranktür nicht sichbare Bauteile / sämtliche Kanten, die bei geöffneten Türen sichtbar sind, an Korpus und Fachböden: ABS Dickkante, d = 2 mm, softform gefräst
  Rückseite geschliffen, mit Schmelzkleber (gleicher Farbton) 0,3 mm, fugenlos,
  im gleichen Farbton wie die jeweilige Beschichtung

HDF - Platte 8 / 10 mm Melaminharzbeschichtet:
für eingefälzte Rückwand Schrank- und Regalelemente mit Türen:
- Farbe mittelgrau; endgültige Entscheidung Farbton nach Bemusterung

Spanplatte mit HPL-Schichtstoff für Arbeitsplatten und "Spritzschutz-" Rück- und Seitenwände bei Nischen
HPL-Schichtstoff s = 0,8 mm, Farbton nach Farbliste Architektur
Farbton aus Standardsortiment Hersteller, Farbton nach Bemusterung
- Kante: Esche Echtholzkantenanleimer 2mm, Kantenradius 2 mm, Fugenlos, Eckausbildung auf Gehrung
- Farbton: blau-grün, ähnlich NCS-Code: S 5010-B70G, wie Farbe der Innentüren

Spanplatte beidseitig furniert:
Fichte Echtholzfurnier, siehe Beschreibung oben
- Kante: Fichte furniert Echtholz, Kantenradius 2mm

Mikroperforierte Oberflächen als schallabsorbierende Möbelfronten, Blenden und farbige Garderobenrückwände
Bei Akustisch wirksamen (mikroperforierten) Platten ist für das fertige Endprodukt vom AN ein Prüfbericht vorzulegen.
Anforderungen / Vorgaben aus der Raumakustik:
- bewerteter Schallabsorptionsgrad αw = 0,55
- praktischer Schallabsorptionsgrad bei 125 Hz: (125 Hz) αp= 0,50

Konstruktion verzugsfrei, z.B. aus 19 mm MDF - Platten, mit beidseitigen Decklagen aus:
- Fichte Echtholzfurnier, perforiert; wie Furnier für Spanplatte, siehe Beschreibung oben
- Mikroperforierung gemäß Anfoderung an Schallabsorptionsgrad;
- Gestalterische Vorgabe für Optik der Mikroperforation: d = 0,5 mm / Raster 1,8 / 1,8 mm
- Kante: Fichte Echtholz Einleimer 2 mm, Kantenradius 2mm

Blenden - Unterkonstruktion:
als nicht sichtbare Rahmenkonstruktion

Garderoben - Rückwand mit Unterkonstruktion:
- als nicht sichtbare Rahmenkonstruktion, Ständerwerk 50/ 50mm, Unterkonstruktion nicht sichtbar
- falls erforderlich: rückseitige Verstärkung für Garderobenhaken
- bei Garderobenwänden mit Mikroperforation: Zwischenraum mit Mineralwolle d = 40mm ausgefüllt.

seitliche Schattenfugen:
Schattenfugen 20mm zurückspringend herstellen, Material: Feinspanplatte mit Fichte Furnier.

Sockel:
sämtliche Sockelleisten sind an der Unterseite mit einer Gummidichtlippe auszuführen,
Material: Feinspanplatte mit Fichte Furnier

Oberflächenbehandlung furnierte Platten und Mikroperforierte Platten
allgemein gültig für sämtliche sichtbaren Holzbauteile in Fichte:
- Fertige Oberfläche soll weißlich aufgehellt erscheinen. Farbgebung und Intensität wie bauseits vorhandene BSPH-Wandoberflächen.
- bzw. bei Gardrobenrückwänden farbig gebeizt, Farbton wie HPL-Beschichtung, nach Angabe Architekt.

Beize
wasserbasiert und lösungsmittelfreie Laubholzbeize/ Nadelholzbeize mit hoher Lichtechtheit, geeignet für Endlackierung mit 2K Möbel Polyurethanklarlack. Aufhellende Beize (Vergilbungsschutz)

Lackierung
DD - Lackierung, klar, matt, grundiert und mit PU-Klarlack mit UV-Filter
Lösemittelbasierter aromatenfreier 2K-Möbel Polyurethanklarlack mit sehr guter mechanischer und chemischer Widerstandsfähigkeit, für stark beanspruchte Flächen im Möbel- und Innenausbaumit hoher Vergilbungsbeständigkeit und Lichtschutz

Schichtaufbau:
- Grundierung
- Zwischenschliff
- Decklackierung

Silikonfugen:
Kanten und Stöße, die mit Wasser in Berührung kommen, müssen wasserdicht sein z.B. Arbeitsplatten Küchenzeilen. Sie sind transparent auszuführen.

2.
Beschläge - Allgemein
Alle Beschlagsteile sind systemgebundene Markenbeschläge in Objektqualität bzw. auf das Profilsystem abgestimmte Markenbeschläge, als komplette Beschlagsätze entsprechend Flügelanordnung und -Gewicht zusammengestellt. Komplettierung durch Zusatzteile entsprechend Flügelgröße. Wenn nicht anders beschrieben sind sichtbare Objektbeschläge in Stahl vernickelt auszuführen.

Topfscharnier
Alle Möbeldrehtüren werden mit folgendem Topfscharnier ausgestattet:
- für Standardanwendungen und Überlänge; nachjustierbar, Öffnungswinkel 110°,
- mit Schließautomatik und integrierter Dämpfung;
- Topfbefestigung zum Einpressen; Montage Tür am Korpus werkzeuglos (Clip-Technik)

Muschelgriff
Muschelgriff, Edelstahl, rund, nach Bemusterung
- Edelstahl matt, Güte 1.4301/AISI 304
- Durchmesser: 50 mm

Bodenträger Fachböden
Metallausführung Stahl vernickelt, zum Einstecken; d = 5 mm;
Tragkraft bei 4 Bodenträgern: 62.4 kg.
Sämtliche Schränke/ Regale sind mit Reihenlochbohrung System 32 vorzusehen

Möbelschließsysteme

Zentralverschluss bei Schränken mit mehreren Auszügen einschl. Zylinderkern

Drehstangenschloss mit 3-fach Verriegelung; Ganzmetallausführung, mit Drehknopf
einschließlich Zylinderkern, Möbelschloss, inklusive 2 Schlüssel je Schloss für Schranktüren:
- Alle abschließbaren Schrankschlösser/ Drehknopf müssen mit dem gleichen Schlüssel abschließbar sein.
- Ausnahme: Schulleitung, Sekretariat, Büro R.C.0.55 und Büro F.A.0.12 - verschiedenschließend.

Hebelschloss: für Müllauszüge und revisionierbare Elemente (HKV)
- Alle Einlassschlösser für revisionierbare Elemente (HKV) und Müllsysteme müssen mit dem gleichen Schlüssel abschließbar sein.

Zahlenschloss Schülerspinde
Zahlenschloss Mechanisch, mit Schließzylinder als Drehknopf
- Hebelschloss mit Zahlenrädern für wechselnde Nutzer (Multiuser)
- 10.000 frei wählbare Kombinationen und Verwischmechanismus
- Codeänderung durch Bediener ohne zusätzliche Hilfsmittel
- Serviceschließzylinder zur Öffnung und automatischen Codefindung

Elektronisches Schrankschloss für Lehrerfächer:
Lieferung erfolgt bauseits von AN Elektro. Die Zulieferung ist rechtzeitig abzufragen, Absprache mit BÜ.

Einlassschloss Revisionsöffnungen:
Einlassschloss, gleichschließend; Gehäuse und Zylinder: Zinkdruckguss;
- Riegel: Aluminium
- Rückplatte: Stahl
- Rundzylinder: Entsprechend für Schranktüren Spanplatte 19mm, furniert

Auszug Schubkasten
Unterflurführung mit Selbsteinzug, mit integrierter Dämpfung- und Schließmechanik.
- mit Wälzlager, Kraftübertragung durch Kunststoff- Laufwagen;
- Ein- und Aushängen mit Rastkupplung. Tragkraft bis 30 kg;
- Höheneinstellung +3 mm an der Rastkupplung,

Auszug Hängeregister
Hängerahmen, graphitschwarz, 2 x A4 Schrankwand-Systeme,
- komplettes Ausstattungsset mit allen Funktionsbeschlägen; hinter Blenden;
- Hängerahmen mit Zwischenstegen; Höheneinteilung im System 32;
- für Format (quer) 2 x A4; Einbaubreite bis 762 mm; Einbautiefe bis  366 mm;
- Höheneinheiten HE 10,5; graphitschwarz, RAL 9011

Recycling-Mülltrennung-System zur Montage in Auszugsrahmen:
- in Einbauschrankkorpus mit "Müllstation" bzw. Schrankkorpus in Sitz -  Elementen in Foyer
- mit 3 - Mülleimer - Fächern, mit Einwurf von oben, siehe "Einwurfrahmen"
- Material Kunststoff, schwarz, nach Bemusterung.

Einwurfrahmen aus Edelstahl, matt geschliffen, für Mülldurchwurf in Platten mit HPL -Beschichtung:
- rechteckig: für Müllstation, Abmessungen 148 x 298 x 22 mm
- rund: in Sitzelementen, Abmessungen 220 x 22 mm

Schiebetüren
Laufwerk und Führungsschienen für Schiebetüre, Laufwerk Stahl, Führung Stahl
- Laufposition: unten; Lauf und Führungsschiene im Korpusinneren zum Einnuten
- für Holzschiebetüren, für Türflügelgewicht bis 30 kg, Laufwerk mit Höhenverstellung,
- Führung mit einrastbarem Zapfen, Schwarz

Sockelblenden und Stellfüße
Stellfüße für Korpi, Kunststoff, schwarz höhenverstellbar mit Klemmverbindung für Sockelblende.
Sockelblende, Spanplatte fichte furniert, bei Eckverbindungen auf Gehrung verbunden.
Stellfüße sind in die EP einzukalkulieren.
Bei nebeneinander stehenden Sideboards, siehe möblierte Grundrisse, ist die Sockelblende durchgehend auszuführen, das Anpassen vor Ort ist in die Einheitspreise einzukalkulieren.

Möbelrollen
Rollen für fahrbare Sideboars und Regale, jeweils 4 Lenkrollen, davon je 2 mit Feststeller
mit geringen Schwenk- und Rollwiderstand, bodenschonend, für Innenbereich
- Traglast pro Rolle abgestimmt auf Größe des Möbels
- Gesamthöhe 135 mm
- Lauffläche Thermoplastisches Gummi,
- Lager Kugellager

Garderobenhaken
Doppelwandhaken mit Befestigungsrosette
diebstahlgeschützt durch verdeckte Verschraubung
44 - 50 mm tief, Rosettendurchmesser 50 -55 mm
aus hochwertigem Edelstahl mit matt geschliffener Oberfläche

Garderobenstangen
in Schränken quer, oder ausziehbar

Kleiderbügel
Material: Aluminium, Oberfläche E6EV1
Diebstahlsicher: Haken drehbar, in Lehrerzimmern
Breite: 450 mm, Höhe: 175 mm
Bügeldurchmesser: 12 - 13 mm

Nummerierung - und Beschriftungsfelder
bei Schülerfächern, Schulranzenfächer,
Lehrerpostfächer, Lehrerfächer
- zur flächenbündigen Montage, aus Edelstahl matt, Abmessungen 80x12 mm, d = 1 mm
- Montage: selbstklebend mit Abziehfolie auf der Rückseite, in Fräsung der Türe frontbündig einbauen

Kabeldurchlasshülsen
für Bohrlochdurchmesser von 60mm, edelstahlfarben,

LED-Beleuchtungbänder Küchenzeilen: siehe ZTV Kapitel "Beschreibung Küchenzeilen"

Kabelkanal bei Schüler-/ Lehrerfächern
aus Aluminium

## 7.3 ZTV Material Sitzbänke mit Polster in Lehrerzimmer
7.3  ZTV Material Sitzbänke mit Polster in Lehrerzimmer

Unterbau für Sitzecken als Rahmenkonstruktion aus 19 mm Spanplatten
- Sämtliche sichtbaren Oberflächen und Kanten sind mit Fichtenfurnier auszuführen.
- Rahmenkonstruktion mit perforierter Platte zur Belüftung unter Polstern

Schaumstoff
Schaumstoff für langlebige Sitzpolster, und Rückenlehnen
Zertifiziert nach ÖkoTex Made in Green oder gleichwertige Schaumstoffe.
Zu verwenden ist Kaltschaum mit folgenden Technischen Qualitäten.

- Kerndicke:  10-12 cm
- Raumgewicht  50kg/kbm
- Härtegrad/Stauhärte:  H3 mittelfest/  40 kpa
- Brandverhalten:  schwer entflammbar nach DIN4102 B1
- Farbton:  weiß

Textilbezug Textilbezug für Schaumstoffpolster
aus flammhemmenden Fasern und Garnen, mit einem Anteil von mindestens 50 % Recyclingmaterial, bei Einsatz von recyceltem Fasergarn ggf. Beimischung von flammhemmenden Garnen möglich.
Produkt nach GRS-Zertifizierung und ÖkoTex oder gleichwertig zertifiziert.
Brandverhalten, DIN 4102-B1.

Farbton, einfarbig, Blickdicht, nach Angabe Farbliste Architektur.
Textilbezug mit Vlieseinlage, mit 3-seitigem Reißverschluss geschlossen.

## 7.4 ZTV Beschreibung Mediensäulen
7.4  ZTV Beschreibung Mediensäulen

Die Mediensäulen werden als revisionierbaren Schranktüren innerhalb der Einbaumöblierung ausgeführt.
Sie kommen in folgenden Räumen zur Ausführung:

1 x Lehrerzimmer RS  Maße B x H = 55 x 244 cm
1 x Lehrerzimmer FOS  Maße B x H = 60 x 244 cm
1 x Leseraum FOS Maße B x H = 52 x 241 cm
1 x Silentium FOS  Maße B x H = 52 x 241 cm

Material Schranktüren
19 mm Spanplatte furniert Fichte, Oberfläche gemäß 7.2 ZTV Materialien
gefälzt mit Dichtungen
bündig mit VK der angrenzenden Einbaumöbel

Obere Schranktür:
h = ca. 135 cm, b = ca. 52 bis 60 cm
Befestigung 3 x über Topfscharniere,

1x Möbelschloss mit Profilzylinder
Aussparungen/Bohrungen:
- 1x runder Ausschnitt Ø 164 mm - Lautsprecher
- 1x runder Ausschnitt Ø 265 mm - Uhr
- 1x runder Ausschnitt Ø 68 mm - ELT
- 1x eckig Ausschnitt 235 x 115 mm - Sprechstelle

Untere Schranktür:
h =ca. 1,10 m, b = ca. 50 bis 60 cm
Befestigung 2 x über Topfscharniere

1x Möbelschloss mit Profilzylinder
Aussparungen/Bohrungen:
- 10x runder Ausschnitt Ø 68 mm - ELT

Positionen sämtlicher Bohrungen und Aussparungen:
- gemäß Angaben Elektroplaner

Die Mediensäulen müssen alle mit dem gleichen Schlüssel abschließbar sein.

Sockelbereich: wie für Einbaumöbel

## 7.5 ZTV Beschreibung Schrank mit Müllstation
7.5  ZTV  Beschreibung Schrank mit Müllstation

Schrank mit Müllstation bestehend aus:
Schrankkorpus in unterschiedlichen Breiten, siehe Angabe in Positionen

unterer Schrankteil:
mit Abdeckplatte mit HPL Beschichtung
3 x Mülldurchwurf d 22 cm in Abdeckplatte
1 x Auszug mit 3 Mülleimern
1 x Schrankschloss/ Drehknopf abschließbar (gem.ZTV)

Nische oberhalb von Müllduchwurf/ Abdeckplatte:
Rückwärtige Schrankwand mit HPL Beschichtung

oberer Schrankteil:
2 x Schranktüren
2 x Einlegeböden
1 x Schrankschloss/ Drehknopf abschließbar (gem.ZTV)

höhenverstellbare Möbelfüße
Sockelblende

## 7.6 ZTV Beschreibung Sitzelemente in Fluren
7.6  ZTV Beschreibung Sitzelemente in Fluren

Korpus aus 19 mm Spanplatte:
- Ecken stumpf gestoßen, Queraussteifungen der Elemente nach Erforderniss und Wahl des AN

Sichtbare Oberflächen und Kanten:
- Aufsichtsflächen mit HPL und Massivholz - Anleimer
- senkrechte Elemente Fichte furniert

Sockelausbildung Sitzelemente:
- Sockel Höhe 5 cm, Oberfläche furniert
- Vorderkante Sockel bündig mit Elementen
- Befestigung Sockel auf Bodenbeläge aus Werkstein oder Parkett:
  über Kanthölzer und Schraub- / Dübel Verbindung

Achtung: - direkt im LV - vor den Positionen
Fußbodenheizung unter Bodenbelag;
Schraubenlänge ist in Absprache mit BÜ zu wählen.

## 7.7 ZTV Beschreibung Küchenzeilen
7.7  ZTV Beschreibung Küchenzeilen

Alle Küchenzeilen bestehen aus:

1. Schränke
- Unterbau- und Hängeschränke mit Einlegeböden und Reihenbohrung
- untereinander verschraubt
- seitlich mit Blenden verkleidet (unsichtbare Befestigung) aus Spanplatten,
- nicht sichtbare Schrankelemente melaminharzbeschichtet

2. Küchen-Arbeitsplatte, HPL-beschichtet; Ausschnitte wasserfest versiegelt

3. offenes Regal / Regalbrett mit Rückwand:
Sichtflächen bestehend aus
- 1 Rückwand "Spritzschutz": HPL - beschichtet
- 2 Seitenelementen "Spritzschutz": HPL - beschichtet
- Regalbrett / Ablage: HPL - beschichtet, beidseitig

Wandanschluss teilweise mit Schattenfugen / Seitenblenden und Passleisten

Material/ Oberflächen: - siehe auch ZTV Schränke

Türen der Unterschränke, Hängeschränke, Fronten für Einbaugeräte,
Seitenblenden, Sockel:
- Spanplatte 19mm
- Oberflächen außen furniert
- Oberflächen innen melaminharzbeschichtet

Küchenarbeitsplatte:
- Spanplatte 28 mm, HPL beschichtet

Rückwand und Seitenblenden als "Spritzschutz" im Arbeitsplattenbereich:
- Spanplatte 19mm, HPL beschichtet

alle sichtbaren Kanten mit Massivholzanleimer siehe ZTV

Einbauteile / Zubehör in Küchen
sind in gesonderten Positionen siehe LV Titel "Einbaugeräte/ Küchenzeilen" beschrieben

LED Beleuchtung: im Bereich von Küchenzeilen:
als indirekte Beleuchtung an Unterseite von Regalböden oder Oberschränken
- LED 12V, Aluminiumprofil für LED Band als Einbauprofil
- Einbau in Melaminharzbeschichtete 19mm Spanplatte. Streuscheibe milchig.
Inkl. Lieferung, Zuschitt Fräsung in Korpus oder Regalbrett,
zum Einbau des Profiles und Einbau des LED Bandes, sowie erforderliche Bohrungen für Kabelführungen/ Schnittstelle/ Übergabe an Auftragnehmer ELT

Silikonfugen:
Kanten und Stöße, die mit Wasser in Berührung kommen, müssen wasserdicht sein; sie sind transparent auszuführen.

## 32 01-3811.03 Einbaumöblierung - BA1 RS, BA 3 FOS

### Titel 01 Vorbereitende Maßnahmen - Muster

*Hinweis: Hinweise*
Hinweis BA 1 - Realschule und BA 3 - FOS:
Alle unter diesem Titel aufgeführten Leistungen beziehen sich auf beide Bauabschnitte: BA 1 - Realschule und BA 3 - FOS

#### Bereich 01.01 Muster; Möblierung Musterraum

**01.01.01 Muster Zierplatte geschlitzt**
Geschlitzte Frontplatte für Tresen Sekretariat,
Zierblende, einseitig geschlitzt
(Leistenbreite: ca 12mm, Fugenbreite: ca 4mm), Fichte

Oberflächenbehandlung wie Furnierte Flächen
Abgleich Wandoberflächen Zimmerer notwendig.

Abmessungen min. DIN A4
Menge: 1,000 Stck

**01.01.02 Muster Akustikplatten mit Mikroperforation**
Muster Akustikplatten mit Mikroperforation
gemäß Beschreibung in ZTV.

Oberfläche Fichte furniert,
Weißanteil
Abgleich Wandoberflächen Zimmerer notwendig.

Abmessungen min. DIN A4
Menge: 1,000 Stck

**01.01.03 Muster Akustikplatten mit Mikroperforation farbig gebeizt**
Muster Akustikplatten mit Mikroperforation farbig gebeizt
gemäß Beschreibung in ZTV.

Oberfläche Fichte furniert, Oberflächenbehandlung
 farbig, gebeizt, inkl Decklack klar

Abmessungen min. DIN A4
Menge: 1,000 Stck

**01.01.04 Mehraufwand vorzeitiges Erstellen Einbaumöbel in Musterraum**
*** Pauschalposition
Mehraufwand vorzeitiges Erstellen Einbaumöbel in Musterraum
Für den Musterraum wird die Ausführung einer Schrankwand in einem Raum als vorgezogene Maßnahme erforderlich.

In den EP dieser Position ist der Mehraufwand für die vorgezogene W+M Planung, Ausführung und Einbau der Einbaumöblierung für folgenden Raum einzukalkulieren:

Klassenzimmer R.B.1.22 Ausweich 2
siehe Position 02.01.04
Regalwand, Müllstation 259 cm; HKV
Gesamtmaße: B x T x H =259 x 60 x 241 cm
Menge: 1,000 psch

### Titel 02 BA 1 Realschule

#### Bereich 02.01 RS Klassenzimmer

**02.01.01 Schrank, Müllstation 155 cm**
Schrank, Müllstation 155 cm
Ausführung gemäß Detail DT_MO_82203
Gesamtmaße: B x T x H =155 x 60 x 241 cm

Einbauort: Klassenzimmer R.B.1.33 Ausweich 1

A: Schrank mit Müllstation:  B x T x H = 100 x 60 x 241 cm
- gemäß Beschreibung in ZTV

D: Schrank B x T x H = 50 x 60 x 241 cm
1 x Schrankkorpus 50 x 60 x 241 cm
1 x Schranktür
6 x Einlegeböden

Sonstiges / Zubehör:
höhenverstellbare Möbelfüße (gem. ZTV)
1 x Seitenblende B x H = 78 x 247 cm
1 x Passleiste seitlich
1 x Passleiste oben t
1 x Sockelleiste
2 x Schrankschloss/ Drehknopf abschließbar (gem.ZTV)
Menge: 1,000 Stck

**02.01.02 Schränke, Müllstation 660 cm; HKV**
Schränke, Müllstation 660 cm; HKV
Ausführung gemäß Detail DT_MO_82210
Gesamtmaße: B x T x H =660 x 60 x 241 cm

Einbauort: Klassenzimmer R.C.0.62 Musiksaal 1

A: Schrank mit Müllstation:  B x T x H = 109 x 60 x 241 cm
- gemäß Beschreibung in ZTV
D: Schränke B x T x H = 545 x 60 x 241 cm

D: Einbauschränke bestehend aus:
5 x Schrankkorpus 109 x 60 x 241 cm
10 x Schranktür
60 x Einlegeboden für Korpusbreite 109 cm
Rückwand im Bereich Heizkreisverteiler:
- Ausführung revisionierbar; mit Teilung und Scharnieren

Sonstiges / Zubehör:
höhenverstellbare Möbelfüße (gem. ZTV)
2 x Passleiste seitlich
1 x Passleiste oben
1 x Sockelleiste
6 x Schrankschloss/ Drehknopf abschließbar (gem.ZTV)
Menge: 1,000 Stck

**02.01.03 Schränke, Müllstation 800 cm**
Schränke, Müllstation 800 cm
Ausführung gemäß Detail DT_MO_82211
Gesamtmaße: B x T x H =800 x 60 x 241 cm

Einbauort: Klassenzimmer R.C.0.60 Musiksaal 2

A: Schrank mit Müllstation:  B x T x H = 113 x 60 x 241 cm
- gemäß Beschreibung in ZTV
D: Schränke B x T x H = 680 x 60 x 241 cm

D: Einbauschränke bestehend aus:
6 x Schrankkorpus 113 x 60 x 241 cm
12 x Schranktür
36 x Einlegeboden für Korpusbreite 113 cm

Sonstiges / Zubehör:
höhenverstellbare Möbelfüße (gem. ZTV)
2 x Passleiste seitlich
1 x Passleiste
1 x Sockelleiste
7 x Schrankschloss/ Drehknopf abschließbar (gem.ZTV)
Menge: 1,000 Stck

**02.01.04 Regalwand, Müllstation 259 cm; HKV**
Regalwand, Müllstation 259 cm; HKV
Ausführung gemäß Detail DT_MO_82204
Gesamtmaße: B x T x H =259 x 60 x 241 cm
Einbauort: Klassenzimmer R.B.1.22 Ausweich 2

A: Schrank mit Müllstation:  B x T x H = 100 x 60 x 241 cm
- gemäß Beschreibung in ZTV
D: Anbauregal B x T x H = 146 x 40 x 241 cm

D: Anbauregal bestehend aus:
3 x Regalseite 40 x 241 cm
2 x Regal-Rückwand farbig, 70 x 241 cm
2 x Regalboden 40 x 70 cm
2 x Regaldeckel 40 x 70 cm
12 x Regal-Einlegeböden 40 x 70 cm
Rückwand im Bereich Heizkreisverteiler:
- Ausführung revisionierbar; mit Teilung und Scharnieren

Sonstiges / Zubehör:
höhenverstellbare Möbelfüße (gem. ZTV)
1 x Seitenblende B x H = 78 x 247 cm
1 x Passleiste seitlich
1 x Passleiste
1 x Sockelleiste
2 x Schrankschloss/ Drehknopf abschließbar (gem.ZTV)
Menge: 1,000 Stck

**02.01.05 Regalwand, 213 x 40 cm**
Regalwand, 213 x 40 cm
Ausführung gemäß Detail DT_MO_82206
Gesamtmaße: B x T x H =213 x 40 x 250 cm
Einbauort: Klassenzimmer R.B.2.23 Projekt IT

Anbauregal bestehend aus:
3 x Regalseite 40 x 244 cm
1 x Regalseite 42 x 244 cm
3 x Regal-Rückwand farbig, 68 x 244 cm
1 x Regalboden 40 x 213 cm
1 x Regaldeckel 40 x 213 cm
18 x Regal-Einlegeböden 40 x 70 cm

1 x Passleiste seitlich
Sockel vorn und Seiten
höhenverstellbare Möbelfüße (gem. ZTV)
Menge: 1,000 Stck

**02.01.06 Regalwand, 424 x 40 cm**
Regalwand, 424 x 40 cm
Ausführung gemäß Detail DT_MO_82213
Gesamtmaße: B x T x H = 424 x 40 x 244 cm

Einbauort: Klassenzimmer R.C.0.61 Instrumtente

Anbauregal bestehend aus:
3 x Regalseite 40 x 244 cm
2 x Regalseite 42 x 244 cm
5 x Regal-Rückwand farbig, 82 x 244 cm
5 x Regalboden 40 x 82 cm
5 x Regaldeckel 40 x 82 cm
18 x Regal-Einlegeböden 40 x 82 cm
höhenverstellbare Möbelfüße (gem. ZTV)
3-seitige Sockelblende
Menge: 1,000 Stck

**02.01.07 Sideboard, 364 cm; 60 x 42**
Sideboard, 364 cm; 60 x 42
Ausführung gemäß Detail DT_MO_82205
Gesamtmaße: B x T x H =364 x 42 x 80 cm
Einbauort: Klassenzimmer R.B.2.23 Projekt IT

Sideboard, bestehend aus:
6 x Schrankkorpus jeweils 60 x 42 x 74 cm
6 x Schranktüren als Schiebetüren
6 x Einlegeböden für Korpusbreite 60 cm

2 x Seitenblende 44 x 74 cm
1 x Sockel
6 x Schrankschloss und Griffmuschel
höhenverstellbare Möbelfüße (gem. ZTV)
Aussparung in Rückwand für Anschlussdosen / Kabelauslass
Menge: 1,000 Stck

**02.01.08 Sideboard, 484 cm; 60 x 60**
Sideboard, 484 cm; 60 x 60
Ausführung gemäß Detail DT_MO_82301
Gesamtmaße: B x T x H = 484 x 60 x 80 cm
Einbauort: Einzel Übungsräume R.C.1.48; .C.1.49; R.C.1.50

Sideboard, bestehend aus:
8 x Schrankkorpus jeweils 60 x 42 x 74 cm
8 x Schranktüren als Schiebetüren
8 x Einlegeböden für Korpusbreite 60 cm

1 x Seitenblende 62 x74 cm
1 x Sockel
4 x Schrankschloss (gem.ZTV)
höhenverstellbare Möbelfüße (gem. ZTV)
Aussparungen in Rückwand für Anschlussdosen
Menge: 3,000 Stck

**02.01.09 Schränke, 228 cm; 56 x 40**
Schränke, 228 cm; 56 x 40
Ausführung gemäß Detail DT_MO_82206
Gesamtmaße: B x T x H =228 x 40 x 250 cm
Einbauort: Klassenzimmer R.B.2.23 Projekt IT

Einbauschränke, bestehend aus:
4 x Schrankkorpus jeweils 56 x 40 x 244 cm
4 x Schranktüren
24 x Einlegeböden für Korpusbreite 56 cm

1 x Seitenblende 42 x 244 cm
1 x Passleiste seitlich
1 x Sockelleiste
4 x Schrankschloss/ Drehknopf abschließbar (gem.ZTV)
höhenverstellbare Möbelfüße (gem. ZTV)
Menge: 1,000 Stck

**02.01.10 Schränke, 605cm; 120 x 60; Instrumente**
Schränke, 605cm; 120 x 60
Ausführung gemäß Detail DT_MO_82212
Gesamtmaße: B x T x H = 605 x 60 x 250 cm

Einbauort: Klassenzimmer R.C.0.61 Instrumtente

Einbauschränke, bestehend aus:
5 x Schrankkorpus jeweils 120 x 60 x 244 cm
10 x Schranktüren
30 x Einlegeböden für Korpusbreite 120 cm

1 x Seitenblende 62 x 244 cm
1 x Passleiste seitlich
1 x Sockelleiste
5 x Schrankschloss/ Drehknopf abschließbar (gem.ZTV)
höhenverstellbare Möbelfüße (gem. ZTV)
Menge: 1,000 Stck

**02.01.11 Schränke, 605 cm; 120 x 60; Band-Ü-Raum**
Schränke, 605 cm; 120 x 60
Ausführung gemäß Detail DT_MO_82300
Gesamtmaße: B x T x H = 605 x 60 x 241 cm
Einbauort: Band Übungsräume R.C.1.46 und R.C.1.47

Einbauschränke, bestehend aus:
5 x Schrankkorpus jeweils 120 x 60 x 241 cm
10 x Schranktüren
30 x Einlegeböden für Korpusbreite 120 cm

1 x Seitenblende 62 x 297 cm
1 x Passleiste seitlich
1 x Passleiste
1 x Sockelleiste
5 x Schrankschloss/ Drehknopf abschließbar (gem.ZTV)
höhenverstellbare Möbelfüße (gem. ZTV)
Menge: 2,000 Stck

**02.01.12 Schränke, Müllstation 796 cm; Akustik; 56 x 40**
*** Bezugsbeschreibung
Schränke, Müllstation 796 cm; Akustik; 56 x 40
Ausführung gemäß Detail DT_MO_82208
Gesamtmaße: B x T x H =796 x 60 x 244 cm
Einbauort: Klassenzimmer R.B.1.22 Informatik 2

Alle Schranktüren als akustisch wirksame Oberfläche mit Mikroperforierung gemäß Beschreibung in ZTV.

A: Schrank mit Müllstation:  B x T x H = 113 x 60 x 244 cm
- gemäß Beschreibung in ZTV / Ausführungsbeschreibung
D: Schränke B x T x H = 56 x 40 x 241 cm

D: Einbauschränke bestehend aus:
12 x Schrankkorpus 56 x 40 x 241 cm
12 x Schranktür
72 x Einlegeböden für Korpusbreite 56 cm

Sonstiges / Zubehör:
höhenverstellbare Möbelfüße (gem. ZTV)
1 x Seitenblende B x H = 42 x 297 cm
1 x Deckenblende B x H = 795 x 47 cm
1 x Passleiste seitlich
1 x Passleiste oben
1 x Sockelleiste
13 x Schrankschloss/ Drehknopf abschließbar (gem.ZTV)
Menge: 1,000 Stck

**02.01.13 Schränke, Müllstation 795 cm; Akustik; 56 x 40**
*** wie Position 02.01.12
Schränke, Müllstation 795 cm; Akustik; 56 x 40
Ausführung gemäß Detail DT_MO_82209
Gesamtmaße: B x T x H = 795 x 60 x 241 cm

Einbauort: Klassenzimmer B.1.23 Informatik 3

Sonstiges / Zubehör:
2 x Seitenblende B x H = 42 x 297 cm
 keine Passleiste seitlich
Menge: 1,000 Stck

**02.01.14 Schränke, Müllstation 910 cm; Akustik; 56 x 40**
*** wie Position 02.01.12
Schränke, Müllstation 910 cm; Akustik; 56 x 40
Ausführung gemäß Detail DT_MO_82207
Gesamtmaße: B x T x H = 910 x 40 x 300 cm

Einbauort: Klassenzimmer R.B.1.23 Informatik 3

A: Schrank mit Müllstation:  B x T x H = 113 x 40 x 244 cm
D: Schränke B x T x H = 56,5 x 40 x 244 cm

D: Einbauschränke bestehend aus:
14 x Schrankkorpus 56 x 40 x 241 cm
14 x Schranktür
84 x Einlegeböden für Korpusbreite 56 cm

Sonstiges / Zubehör:
1 x Seitenblende B x H =  42 x 297 cm
1 x Deckenblende B x H = 910 x 47 cm
1 x Passleiste seitlich
1 x Passleiste
1 x Sockelleiste
14 x Schrankschloss/ Drehknopf abschließbar (gem.ZTV)
Menge: 1,000 Stck

**02.01.15 Schülerfächer, Schrank, Müllstation 584 cm; Akustik; HKV**
Schülerfächer, Schrank, Müllstation 584 cm; Akustik; HKV
Ausführung gemäß Detail DT_MO_82200
Gesamtmaße: B x T x H = 584 x 60 x 241 cm

Alle Schranktüren und Deckenblende als akustisch wirksame Oberfläche mit Mikroperforierung gemäß Beschreibung in ZTV.

Einbauort: Klassenzimmer R.C.1.56

A: Schrank mit Müllstation:  B x T x H = 100 x 60 x 241 cm
- gemäß Beschreibung in ZTV
- Rückwand im Bereich Heizkreisverteiler: revisionierbar
B: Schülerfächer:  B x T x H = 420 x 60 x 194 cm
C: Garderobe auf bauseitiger Wand aus BSPH:
  nur Haken
D: Schrank B x T x H = 50 x 60 x 241 cm

B: Schülerfächer / Deckenblende bestehend aus:
32 x Fach B x T x H = 52,5 x 60 x 48,5 cm, Anordnung s. Plan
32 x Fachtüren mit mechanischem Zahlenschloss
Kabelkanäle, durchgehend über 4 Fächer,
einschließlich Ausklinkungen für Kabelkanäle in Fachböden, Anschlussdosen bauseitig
1 x Blende oberhalb Schülerfächer: B x H = 420 x 50 cm

C: Garderobe:
28 x Garderobenhaken (gem. ZTV)

D: Einbauschrank bestehend aus:
1 x Schrankkorpus 50 x 60 x 241 cm
1 x Schranktür
6 x Einlegeböden für Korpusbreite 50 cm
Rückwand im Bereich Heizkreisverteiler: revisionierbar

Sonstiges / Zubehör:
höhenverstellbare Möbelfüße (gem. ZTV)
1 x Seitenblende B x H = 78 x 247 cm
1 x Passleiste seitlich
1 x Passleiste oben
1 x Sockelleiste
2 x Schrankschloss/ Drehknopf abschließbar (gem.ZTV)
Menge: 1,000 Stck

**02.01.16 Schülerfächer, Garderobe, Müllstation 629 - 647 cm**
Schülerfächer, Garderobe, Müllstation 629 - 647 cm
Ausführung gemäß Detail DT_MO_82201
Gesamtmaße: B x T x H = 629 - 647 x 60 x 241 cm

Einbauort: Klassenzimmer mit Breiten
R.B.1.29 629 cm
R.B.0.26 636 cm
R.B.1.25 639 cm
R.B.1.31 640 cm
R.B.1.30 645 cm
R.B.1.24 647 cm

A: Schrank mit Müllstation:  B x T x H = 100 x 60 x 241 cm
- gemäß Beschreibung in ZTV
B: Schülerfächer:  B x T x H = 360 x 60 x 194 cm
C: Garderoben mit unterschiedlichen Breiten

B: Schülerfächer / Deckenblende bestehend aus:
32 x Fach B x T x H = 45 x 60 x 48,5 cm, Anordnung siehe Plan
32 x Fachtüren mit mechanischem Zahlenschloss
Kabelkanäle durchgehend über 4 Fächer,
einschließlich Ausklinkungen für Kabelkanäle in Fachböden, Anschlussdosen bauseitig
1 x Blende oberhalb Schülerfächer: B x H = 360 x 50 cm

C: Garderobe bestehend aus:
1x Garderobenrückwand farbig, ges. B x H =159 - 181 x 247 cm
Umrahmung Garderobennische, farbig:
2 x Seitenblenden B x H = 60 x 241 cm
1 x Deckel B x L = 60 x 159 - 181 cm
14 x Garderobenhaken (gem. ZTV)

Sonstiges / Zubehör:
höhenverstellbare Möbelfüße (gem. ZTV)
1 x Seitenblende B x H = 78 x 241 cm
1 x Passleiste seitlich
1 x Passleiste oben
1 x Sockelleiste
1 x Schrankschloss/ Drehknopf abschließbar (gem.ZTV)
Menge: 6,000 Stck

**02.01.17 Schülerfächer, Garderobe, Müllstation 637 - 651 cm; Akustik**
*** Bezugsbeschreibung
Schülerfächer, Garderobe, Müllstation 637 - 651 cm; Akustik
Ausführung gemäß Detail DT_MO_82201
Gesamtmaße: B x T x H = 637 - 651 x 60 x 241 cm

Alle Schranktüren, Garderobenrückwand und Deckenblende
als akustisch wirksame Oberfläche mit Mikroperforierung gemäß Beschreibung in ZTV.

Einbauort: Klassenzimmer mit Breiten
R.A.1.08 637 cm
R.C.1.49 637 cm
R.A.1.14 647 cm
R.A.1.15 648 cm - gespiegelt
R.A.1.13 651 cm

A: Schrank mit Müllstation:  B x T x H = 100 x 60 x 241 cm
- gemäß Beschreibung in ZTV
B: Schülerfächer:  B x T x H = 360 x 60 x 194 cm
C: Garderoben mit unterschiedlichen Breiten

B: Schülerfächer / Deckenblende bestehend aus:
32 x Fach B x T x H = 45 x 60 x 48,5 cm, Anordnung siehe Plan
32 x Fachtüren mit mechanischem Zahlenschloss
Kabelkanäle durchgehend über 4 Fächer,
einschließlich Ausklinkungen für Kabelkanäle in Fachböden, Anschlussdosen bauseitig
1 x Blende oberhalb Schülerfächer: B x H = 360 x 50 cm

C: Garderobe bestehend aus:
1x Garderobenrückwand farbig, ges. B x H =159 - 181 x 247 cm
Umrahmung Garderobennische, farbig:
2 x Seitenblenden B x H = 60 x 241 cm
1 x Deckel B x L = 60 x 159 - 181 cm
14 x Garderobenhaken (gem. ZTV)

Sonstiges / Zubehör:
höhenverstellbare Möbelfüße (gem. ZTV)
1 x Seitenblende B x H = 78 x 241 cm
1 x Passleiste seitlich
1 x Passleiste oben
1 x Sockelleiste
1 x Schrankschloss/ Drehknopf abschließbar (gem.ZTV)
Menge: 5,000 Stck

**02.01.18 Schülerfächer, Garderobe, Müllstation 721 - 742 cm; Akustik**
*** wie Position 02.01.17
Schülerfächer, Garderobe, Müllstation 721 - 742 cm; Akustik
Ausführung gemäß Detail DT_MO_82202
Gesamtmaße: B x T x H = 721 - 742 x 60 x 241 cm

Einbauort: Klassenzimmer mit Breiten
R.B.1.26 721 cm gespiegelt
R.A.1.09 723 cm gespiegelt
R.C.1.50 723 cm gespiegelt
R.C.1.54 736 cm
R.C.1.55 742 cm

A: Schrank mit Müllstation:  B x T x H = 100 x 60 x 241 cm
B: Schülerfächer:  B x T x H = 400 x 60 x 194 cm
C: Garderobe mit unterschiedlichen Breiten

B: Schülerfächer / Deckenblende bestehend aus:
32 x Fach B x T x H = 50 x 60 x 48,5 cm
 - wie vorbeschrieben -
1 x Blende oberhalb Schülerfächer: B x H = 400 x 50 cm

C: Garderobe bestehend aus:
1x Garderobenrückwand farbig, B x H = 208 - 229 x 247 cm
Umrahmung Garderobennische, farbig:
2 x Seitenblenden B x H = 60 x 247 cm
1 x Deckel B x L = 60 x 208 - 229 cm
14 x Garderobenhaken (gem. ZTV)

Sonstiges / Zubehör:
 -siehe Position 04.02.-
Menge: 5,000 Stck

**02.01.19 Schülerfächer, Garderobe, Müllstation; 629 cm; Akustik; HKV**
*** wie Position 02.01.17
Schülerfächer, Garderobe, Müllstation; 629 cm; Akustik; HKV
Ausführung gemäß Detail DT_MO_82201
Gesamtmaße: B x T x H = 629 x 60 x 241 cm

Einbauort: Klassenzimmer mit Heizkreisverteiler, Breiten
R.A.1.12 und R.C.1.53  629 cm

A: Schrank mit Müllstation:  B x T x H = 100 x 60 x 241 cm
B: Schülerfächer:  B x T x H = 362 x 60 x 194 cm
C: Garderobe

C: Garderobe bestehend aus:
1x Garderobenrückwand farbig, B x H = 159 x 247 cm
Rückwand im Bereich Heizkreisverteiler: Ausführung revisionierbar; mit Teilung und Scharnieren
Umrahmung Garderobennische, farbig:
2 x Seitenblenden B x H = 60 x 247 cm
1 x Deckel B x L = 60 x 159 cm

18 x Garderobenhaken (gem. ZTV)

1 x Passleiste oben
1 x Sockelleiste
Menge: 2,000 Stck

**02.01.20 Schülerfächer, Garderobe, Müllst.; 647 - 650 cm; Akustik; HKV**
*** wie Position 02.01.17
Schülerfächer, Garderobe, Müllst.; 647 - 650 cm; Akustik; HKV
Ausführung gemäß Detail DT_MO_82201

Einbauort: Klassenzimmer mit Heizkreisverteiler, Breiten
R.A.1.10 647 cm
R.C.1.51 647 cm
R.B.1.32 647 cm; gespiegelt
R.C.1.48 649 cm
R.B.1.27 650 cm
R.A.1.07 650 cm

A: Schrank mit Müllstation:  B x T x H = 100 x 60 x 241 cm
B: Schülerfächer:  B x T x H = 362 x 60 x 194 cm
C: Garderobe mit unterschiedlichen Breiten

C: Garderobe bestehend aus:
1x Garderobenrückwand farbig, B x H = max. 181 x 247 cm
Rückwand im Bereich Heizkreisverteiler: Ausführung revisionierbar; mit Teilung und Scharnieren
Umrahmung Garderobennische, farbig:
2 x Seitenblenden B x H = 60 x 247 cm
1 x Deckel B x L = 60 x max. 181 cm

18 x Garderobenhaken (gem. ZTV) mit Befestigung an Garderobenrückwand

1 x Passleiste
1 x Sockelleiste
Menge: 6,000 Stck

**02.01.21 Bohrungen in Seitenblenden d 68 mm**
Bohrungen in Seitenblenden d 68 mm
Nach Angabe ELT, für Einbau ELT - Dosen
Menge: 60,000 Stck

#### Bereich 02.02 RS Ganztags Möblierung

**02.02.01 Regalwand, 450 cm x 40 cm**
Regalwand, 450 x 40 cm
Ausführung gemäß Detail DT_MO_82103
Gesamtmaße: B x T x H =450 x 40 x 194 cm
Einbauort: Aufenthalt R.B.0.23

Anbauregal bestehend aus:
8 x Regalseite 40 x 194 cm
7 x Regal-Rückwand farbig, 82 x 241 cm
7 x Regalboden 40 x 62 cm
7 x Regaldeckel 40 x 62 cm
18 x Regal-Einlegeböden 40 x 62 cm
höhenverstellbare Möbelfüße
3-seitige Sockelblende
Menge: 1,000 Stck

**02.02.02 Regal - Raumteiler, 200 x 40 cm**
Regal - Raumteiler, 200 x 40 cm
Ausführung gemäß Detail DT_MO_82106
Gesamtmaße: B x T x H =200 x 40 x 194 cm
Einbauort: Aufenthalt - Ruhe R.B.0.25

Anbauregal bestehend aus:
höhenverstellbare Möbelfüße (gem. ZTV)
4 x Regalseite 40 x 194 cm
3 x Regal-Rückwand, 64 x 241 cm
3 x Regalboden 40 x 64 cm
3 x Regaldeckel 40 x 64 cm
12 x Regal-Einlegeböden 40 x 64 cm
4 - seitige Sockelblende

Rückwand mit Magnetwand, siehe separate Position
Menge: 2,000 Stck

**02.02.03 Magnetwand für Regal - Raumteiler, 200 x 194 cm**
Magnetwand für Regal - Raumteiler, 200 x 194 cm
Ausführung gemäß Detail DT_MO_82106
Gesamtmaße: B x H =200 x 194 cm

Material: Stahlblech s= 0,5 mm,
Oberfläche: pulverbeschichtet, Farbton Grün-blau,
nach Bemusterung durch Architekt

einschließlich geeigneter Befestigung auf Rückseite der Regale

Einbauort: Aufenthalt - Ruhe R.B.0.25
Menge: 2,000 Stck

**02.02.04 Sideboard, 562 cm; 56 x 40**
Sideboard, 562 cm; 56 x 40
Ausführung gemäß Detail DT_MO_82104
Gesamtmaße: B x T x H = 562 x 40 x 80 cm
Einbauort: R.B.0.24 Büro

Sideboard, bestehend aus:
10 x Schrankkorpus jeweils 56 x 40 x 74 cm
10 x Schranktüren als Schiebetüren
10 x Einlegeböden für Korpusbreite 56 cm

2 x Seitenblende 42 x74 cm
3 - seitiger Sockel
10 x Schrankschloss und Griffmuschel
40 x höhenverstellbare Möbelfüße (gem. ZTV)
Aussparungen in Rückwand für Anschlussdosen
Menge: 1,000 Stck

**02.02.05 Sideboard - fahrbar, 200 cm; 64 x 40**
Sideboard - fahrbar, 200 cm; 64 x 40
Ausführung gemäß Detail DT_MO_82101
Gesamtmaße: B x T x H =200 x 40 x 100 cm
Einbauort: R.B.0.22  Aufenthalt Aktiv

Sideboard bestehend aus:
4 x Regalseiten 40 x 100 cm
1 x Regal-Rückwand, 200 x 100 cm
1 x Regalboden 40 x 200 cm
1 x Regaldeckel 40 x 200 cm
6 x Regal-Einlegeböden 40 x 64 cm
4 x Rollen (gem. ZTV)
Menge: 1,000 Stck

**02.02.06 Sideboard - fahrbar, 200 cm; 64 x 70**
Sideboard - fahrbar, 200 cm; 64 x 70
Ausführung gemäß Detail DT_MO_82101
Gesamtmaße: B x T x H =200 x 70 x 100 cm
Einbauort: R.B.0.22  Aufenthalt Aktiv

Sideboard bestehend aus:
4 x Regalseiten 70 x 100 cm
1 x Regal- Mittelwand, 200 x 100 cm
1 x Regalboden 70 x 200 cm
1 x Regaldeckel 70 x 200 cm
12 x Regal-Einlegeböden 34 x 64 cm
4 x Rollen (gem. ZTV)
Menge: 1,000 Stck

**02.02.07 Schränke, 155 cm; 55 x 60**
Schränke, 155 cm; 55 x 60
Ausführung gemäß Detail DT_MO_82104
Gesamtmaße: B x T x H =155 x 60 x 241 cm
Einbauort: R.B.0.24 Büro

Einbauschränke, bestehend aus:
3 x Schrankkorpus 55 x 60 x 241 cm
3 x Schranktüren
15 x Einlegeböden für Korpusbreite 55 cm

1 x Seitenblende 82 x 241 cm
1 x Passleiste seitlich
1 x Sockelleiste B 155 cm
3 x Schrankschloss/ Drehknopf abschließbar (gem.ZTV)
höhenverstellbare Möbelfüße (gem. ZTV)
1 x Garderobenstange für Korpusbreite 55 cm
Menge: 1,000 Stck

**02.02.08 Schränke, 180 cm; 60 / 110 x 60**
Schränke, 180 cm; 60 / 110 x 60
Ausführung gemäß Detail DT_MO_82102
Gesamtmaße: B x T x H = 180 x 60 x 241 cm
Einbauort: R.B.0.23 Aufenthalt

Küchenzeile und Deckenblende neben den Schränken:
- siehe separate Position in LV Bereich RS Küchenzeilen

Einbauschränke, bestehend aus:
1 x Schrankkorpus  60 x 60 x 241 cm
1 x Schrankkorpus 110 x 60 x 241 cm
1 x Schranktür B = 60
2 x Schranktür B = 55
6 x Einlegeböden für Korpusbreite 60 cm
6 x Einlegeböden für Korpusbreite 110 cm
Rückwände im Bereich Heizkreisverteiler: revisionierbar

1 x Seitenblende 83 x 241 cm
1 x Passleiste seitlich
1 x Sockelleiste
2 x Schrankschloss/ Drehknopf abschließbar (gem.ZTV)
höhenverstellbare Möbelfüße (gem. ZTV)
Menge: 1,000 Stck

**02.02.09 Schränke, Müllstation 542 cm; Akustik; 56 x 60**
Schränke, Müllstation 542 cm; Akustik; 56 x 60
Ausführung gemäß Detail DT_MO_82105
Gesamtmaße: B x T x H = 542 x 60 x 250 cm

Alle Schranktüren als akustisch wirksame Oberfläche mit Mikroperforierung gemäß Beschreibung in ZTV.

Einbauort: R.B.0.25 Aufenthalt Ruhe

A: Schrank mit Müllstation:  B x T x H = 106 x 60 x 241 cm
D: Schränke B x T x H =  53 x 60 x 241 cm

A: Schrank mit Müllstation
 gemäß Beschreibung in ZTV / Ausführungsbeschreibung

D: Einbauschränke bestehend aus:
8 x Schrankkorpus 56 x 40 x 241 cm
8 x Schranktür
48 x Einlegeböden für Korpusbreite 53 cm

Sonstiges / Zubehör:
1 x Seitenblende B x H = 83 x 241 cm
1 x Seitenblende B 10 cm
1 x Passleiste seitlich B 3 cm
1 x Passleiste oben
1 x Sockelleiste
8 x Schrankschloss/ Drehknopf abschließbar (gem.ZTV)
höhenverstellbare Möbelfüße (gem. ZTV)
Menge: 1,000 Stck

**02.02.10 Schränke, Müllstation 897 cm; Akustik; 49,5 x 60**
Schränke, Müllstation 897 cm; Akustik; 49,5 x 60
Ausführung gemäß Detail DT_MO_82100
Gesamtmaße: B x T x H =897 x 60 x 241 cm

Alle Schranktüren als akustisch wirksame Oberfläche mit Mikroperforierung gemäß Beschreibung in ZTV.

Einbauort: Aufenthalt aktiv R.B.0.22

A: Schrank mit Müllstation:  B x T x H = 99 x 60 x 241 cm
- gemäß Beschreibung in ZTV
D: Schränke jeweils B x T x H = 49,5 x 60 x 241 cm

D: Einbauschränke bestehend aus:
16 x Schrankkorpus 56 x 40 x 241 cm
16 x Schranktür
96 x Einlegeböden für Korpusbreite 49,5 cm

Sonstiges / Zubehör:
1 x Passleiste seitlich
1 x Passleiste oben
1 x Sockelleiste
16 x Schrankschloss/ Drehknopf abschließbar (gem.ZTV)
höhenverstellbare Möbelfüße (gem. ZTV)
Menge: 1,000 Stck

**02.02.11 Schulranzenfächer; 1081 cm; 3 x 23 Fächer**
Schulranzenfächer; 1081 cm; 3 x 23 Fächer
Ausführung gemäß Detail DT_MO_82109
Gesamtmaße: B x T x H =1081 x 50 x 194 cm

Einbauort: Spielflur R.B.0.V05

Schulranzenfächer bestehend aus:
69 x Fach B x T x H = 47 x 47 x 62,5 cm, Anordnung s. Plan
69 x Fachtüren mit Belüftungsschlitzen
69 x Mechanisches Zahlenschloss
69 x Beschriftungsschild / in Einfräsung (gem. ZTV)

Sonstiges / Zubehör:
1 x Seitenblende B x H = 50 x 194cm
1 x Sockel für gesamte Anlage
höhenverstellbare Möbelfüße (gem. ZTV) für gesamte Anlage
Menge: 1,000 Stck

**02.02.12 Schulranzenfächer; Regal; Garderobe; 746 cm; 3 x 8 Fächer**
Schulranzenfächer; Regal; Garderobe; 746 cm; 3 x 8 Fächer
Ausführung gemäß Detail DT_MO_82107 und DT_MO_82107
Gesamtmaße: B x T x H =746 x 50 x 200 cm

Einbauort: Spielflur R.B.0.V05

A: Regal als Rückwand B x T x H = 746 x 40 x 194 cm
B: Schulranzenfächer:  B x T x H = 373 x 45 x 194 cm
C: Sitzfläche / Garderobe B x T x H = 373 x 40 x 194 cm

A: Regal bestehend aus
Anbauregal B x T x H = 746 x 40 x 194 cm;
bestehend aus:
11 x Regalseite 40 x 194 cm
10 x Regal-Rückwand farbig, 73 x 194 cm
10 x Regalboden 40 x 73 cm
10 x Regaldeckel 40 x 73 cm
40 x Regal-Einlegeböden 40 x 73 cm

B: Schulranzenfächer bestehend aus:
24 x Fach B x T x H = 47 x 45 x 62,5 cm, Anordnung s. Plan
24 x Fachtüren mit Belüftungsschlitzen
24 x Mechanisches Zahlenschloss
24 x Beschriftungsschild / Einfräsung (gem. ZTV)

C: Sitzfläche mit Garderobenhaken bestehend aus:
1 x Sitzfläche B x L = 370 x 45 cm
1 x Blende L x H = 370 x 43 cm, dahinter Unterkonstruktion
1 x Garderobenrückwand farbig, ges. 370 x 194 cm
2 x Seiten B x H = 60 x 247 cm
1 x Deckel B x L = 370 x 45 cm
46 x Garderobenhaken (gem. ZTV)

Sonstiges / Zubehör:
2 x Seitenblende B x H = 85 x 194cm
1 x Sockel für gesamte Anlage
höhenverstellbare Möbelfüße (gem. ZTV) für gesamte Anlage
Menge: 1,000 Stck

*Hinweis: Hinweis: Küchenzeile siehe separater LV Titel*
Küchenzeile für Ganztagsmöblierung: siehe separater LV Titel

#### Bereich 02.03 RS Verwaltung

**02.03.01 Schränke-Schubl., 450 cm; 120 x 60; Akustik, Hängereg.**
Schränke-Schubl., 450 cm; 120 x 60; Akustik, Hängereg.
Ausführung gemäß Detail DT_MO_82009
Gesamtmaße: B x T x H = 450 x 60 x 320 cm
Einbauort: R.C.0.48 Sekretariat

Alle Schranktüren / Schubladenfronten als akustisch wirksame Oberfläche mit Mikroperforierung gemäß Beschreibung in ZTV

Schubfächer mit Hängeregister, bestehend aus:
3 x Schrankkorpus 120 x 60 x 74 cm
je Korpus mit:
- 2 x Blende für Schubfach
- 2 x Schubfach mit je 3 Hängerahmen, für 3x DIN A4 quer

Einbauschränke, bestehend aus:
1 x Schrankkorpus 60 x 60 x 50 cm mit Schranktür
4 x Schrankkorpus 60 x 60 x 172 cm mit Schranktür
1 x Schrankkorpus 60 x 60 x 244 cm mit Schranktür
20 x Einlegeböden für Korpusbreite 60 cm

Regal für Papier, offene Fächer, bestehend aus:
1 x Regal B x T x H = 120 x 37 x 151 cm;
- Teilung 3 x 10 Fächer
- 30 x Beschriftungsschild / Einfräsung gem. ZTV

Sonstiges/Zubehör:
1 x Deckenblende B x H = 450 x 67 cm
1 x Seitenblenden 62 x 311 cm
1 x Passleiste oben
1 x Passleiste seitlich
1 x Sockelleiste

5 x Schrankschloss/ Drehknopf abschließbar (gem.ZTV)
3 x Schubladenschloss mit Zentralverriegelung
1 x Garderobenstange
höhenverstellbare Möbelfüße (gem. ZTV)
Menge: 1,000 Stck

**02.03.02 Schränke-Schubl., 364 cm; 120 x 43; Akustik, Hängereg.**
Schränke-Schubl., 364 cm; 120 x 43; Akustik, Hängereg.
Ausführung gemäß Detail DT_MO_82008
Gesamtmaße: B x T x H = 364 x 43 x 320 cm
Einbauort: R.C.0.48 Sekretariat

Alle Schranktüren / Schubladenfronten als akustisch wirksame Oberfläche mit Mikroperforierung gemäß Beschreibung in ZTV

Schubfächer mit Hängeregister, bestehend aus:
3 x Schrankkorpus 120 x 43 x 74 cm
je Korpus mit:
- 2 x Blende für Schubfach
- 2 x Schubfach mit je 3 Hängerahmen, für 3x DIN A4 quer

Einbauschränke, bestehend aus:
6 x Schrankkorpus 60 x 43 x 172 cm mit Schranktür
24 x Einlegeböden für Korpusbreite 60 cm

Sonstiges/Zubehör:
1 x Deckenblende B x H = 364 x 67 cm
2 x Seitenblenden 45 x 311 cm
1 x Passleiste oben
1 x Sockelleiste

6 x Schrankschloss/ Drehknopf abschließbar (gem.ZTV)
3 x Schubladenschloss Zentralverriegelung
höhenverstellbare Möbelfüße (gem. ZTV)
Menge: 1,000 Stck

**02.03.03 Sideboard - Tresen Unterteil, 327 cm; 68 x 42**
Sideboard - Tresen Unterteil, 327 cm; 68 x 42
Ausführung gemäß Detail DT_MO_82010
Gesamtmaße: B x T x H =327 x 42 x 74 cm
Einbauort: R.C.0.48 Sekretariat

Sideboard, bestehend aus:
4 x Schrankkorpus jeweils 80 x 42 x 74 cm
4 x Schranktüren als Schiebetüren
4 x Einlegeböden für Korpusbreite 80 cm
2 x Seitenblenden 45 x 104 cm

1 x Zierplatte geschlitzt, 327 x 74 cm, gem. ZTV
1 x Sockel 4- Seitig
4 x Schrankschloss
höhenverstellbare Möbelfüße

1 x Alu-Flachstahl 20x4; schwarz pulverbeschichtet
- L 320 cm, in Fräsnut auf auf Oberseite Korpus
Menge: 1,000 Stck

**02.03.04 Sideboard - Tresen Oberteil, 327 cm; 35 x 45**
Sideboard - Tresen Oberteil, 327 cm; 35 x 45
Ausführung gemäß Detail DT_MO_81006
Gesamtmaße: B x T x H = 327 x 45 x 74 cm
Einbauort: R.C.0.48 Sekretariat

Ablagefächer, bestehend aus:
1 x Rückwand farbig, 327 x 28 cm
4 x Teilung für Fächer, senkrecht 31 x 28 cm
5 x Teilung für Fächer, waagrecht 31 x 37 cm

1 x Abdeckplatte 45 x 327 cm
Aussparungen und Kabelauslass für Anschlussdosen
Menge: 1,000 Stck

**02.03.05 Sideboard, 364 cm; 60 x 40**
Sideboard, 364 cm; 60 x 40
Ausführung gemäß Detail DT_MO_82011
Gesamtmaße: B x T x H =364 x 40 x 80 cm
Einbauort: R.C.0.49 und R.C.0.50 Stellv. Schulleitung

Sideboard, bestehend aus:
6 x Schrankkorpus jeweils 60 x 40 x 74 cm
6 x Schranktüren als Schiebetüren
6 x Einlegeböden für Korpusbreite 60 cm

2 x Seitenblenden 44 x 74
1 x Sockel
6 x Schrankschloss
höhenverstellbare Möbelfüße (gem. ZTV)
Aussparungen in Rückwand für Anschlussdosen
Menge: 1,000 Stck

**02.03.06 Sideboard / Regal, 242; 59 x 40; Deckenblende 67**
Sideboard / Regal, 364; 60 x 40; Deckenblende 67
Ausführung gemäß Detail DT_MO_82007
Gesamtmaße: B x T x H =364 x 42 x 320 cm
Einbauort: R.C.0.47 Schulleitung

Unterteil analog Sideboard, bestehend aus:
6 x Schrankkorpus jeweils 60 x 40 x 74 cm
6 x Schranktüren als Schiebetüren
6 x Einlegeböden

Regal oberhalb Unterteil: bestehend aus:
4 x Regalseite BxT = 40 x 170 cm
3 x Rückwand farbig, BxT = 120 x 170 cm
9 x Einlegeböden für Regalbreite 120 cm

1 x Deckenblende: BxH = 364 x 67 cm
2 x Seitenblende 44 x 311 cm
1 x Passleiste oben
1 x Sockel und Griffmuschel (gem.ZTV)
höhenverstellbare Möbelfüße (gem. ZTV)
10 x Aussparungen in Rückwand für Anschlussdosen
Menge: 1,000 Stck

**02.03.07 Sideboard / Regal, 242; 59 x 40; Deckenblende 67**
Sideboard / Regal, 242; 59 x 40; Deckenblende 67
Ausführung gemäß Detail DT_MO_82020
Gesamtmaße: B x T x H =242 x 42 x 320 cm
Einbauort: R.C.0.59 Eltern-Besprechung

Unterteil analog Sideboard, bestehend aus:
4 x Schrankkorpus jeweils 59 x 42 x 74 cm
4 x Schranktüren als Schiebetüren
4 x Einlegeböden für Korpusbreite 59 cm

Regal auf Unterteil: bestehend aus:
3 x Regalseite BxT = 42 x 170 cm
2 x Rückwand farbig, BxT = 118 x 170 cm
6 x Einlegeböden für Regalbreite 118 cm

Deckenblende: BxH = 242 x 67 cm
2 x Passleisten Seitlich
1 x Sockel
4 x Schrankschloss
höhenverstellbare Möbelfüße (gem. ZTV)
Menge: 1,000 Stck

**02.03.08 Schränke, 185 cm; 60 x 40; Deckenblende 67**
*** Bezugsbeschreibung
Schränke, 185 cm; 60 x 40; Deckenblende 67
Ausführung gemäß Detail DT_MO_82018
Gesamtmaße: B x T x H = 185 x 40 x 320 cm
Einbauort: R.C.0.54 / R.C.0.55 / R.C.0.56  Büro

Einbauschränke, bestehend aus:
3 x Schrankkorpus 60 x 40 x 244 cm
3 x Schranktüren
15 x Einlegeböden für Korpusbreite 60 cm
1 x Seitenblende 44 x 311 cm
1 x Passleiste seitlich
1 x Passleiste oben
1 x Sockelleiste
3 x Schrankschloss/ Drehknopf abschließbar (gem.ZTV)
höhenverstellbare Möbelfüße (gem. ZTV)
1 x ausziehbare Kleiderstange
1 x Deckenblende B x H = 184 x 67 cm
Menge: 2,000 Stck

**02.03.09 Schränke, 185 cm; 60 x 40; Deckenblende 67; HKV**
*** wie Position 02.03.08
Schränke, 185 cm; 60 x 40; Deckenblende 67; HKV
Ausführung gemäß Detail DT_MO_82018
Gesamtmaße: B x T x H = 185 x 60 x 320 cm
Einbauort: R.C.0.54 / R.C.0.55 / R.C.0.56 Büro

3 x Schrankkorpus 60 x 40 x 244 cm
- Korpus mit Schranktiefe im unteren Bereich: 40 cm;
  angepasst an Heizkreisverteiler (HKV)
  Rückwände im Bereich Heizkreisverteiler: revisionierbar
3 x Einlegeböden für Schranktiefe mit 45 cm angepasst

1 x Seitenblende 62 x 311 cm
Menge: 1,000 Stck

**02.03.10 Schrank / Regal, 184 cm; 60 x 40; Deckenblende 67**
Schrank / Regal, 184 cm; 60 x 40; Deckenblende 67
Ausführung gemäß Detail DT_MO_82017
Gesamtmaße: B x T x H =184 x 40 x 320 cm
Einbauort: R.C.0.53 - 1. Hilfe

Einbauschränke, bestehend aus:
2 x Schrankkorpus 60 x 40 x 244 cm
1 x Schrankkorpus 60 x 40 x 72 cm
1 x Regal 60 x 40 x 168 cm, mit farbiger Rückwand,
2 x Schranktüren Höhe 244
1 x Schranktüren Höhe 72
13 x Einlegeböden für Korpusbreite 60 cm
3 x Einlegeböden für Regal B 60 cm

2 x Seitenblende 42 x 311 cm
1 x Passleiste oben
1 x Sockelleiste
3 x Schrankschloss/ Drehknopf abschließbar (gem.ZTV)
höhenverstellbare Möbelfüße (gem. ZTV)
1 x Deckenblende B x H = 184 x 67 cm
Menge: 1,000 Stck

**02.03.11 Schränke, 245 cm; 60 x 60**
Schränke, 245 cm; 60 x 60
Ausführung gemäß Detail DT_MO_82019
Gesamtmaße: B x T x H =245 x 60 x 250 cm
Einbauort: R.C.0.58 Besprechung

Einbauschränke, bestehend aus:
4 x Schrankkorpus 60 x 60 x 241 cm
4 x Schranktüren
24 x Einlegeböden für Korpusbreite 60 cm
1 x Seitenblende 80 x 241 cm
1 x Passleiste seitlich
1 x Passleiste oben
1 x Sockelleisten
4 x Schrankschloss/ Drehknopf abschließbar (gem.ZTV)
Menge: 1,000 Stck

**02.03.12 Schränke, 245 cm; 60 x 60; Deckenblende 67; HKV**
Schränke, 245 cm; 60 x 60; Deckenblende 67; HKV
Ausführung gemäß Detail DT_MO_81012
Gesamtmaße: B x T x H =245 x 60 x 320 cm
Einbauort: R.C.0.49 und R.C.0.50 Stellvertr. Schulleitung

Einbauschränke, bestehend aus:
1 x Schrankkorpus 60 x 60 x 244 cm
4 x Schranktüren
21 x Einlegeböden für Korpusbreite 60 cm

3 x Schrankkorpus 60 x 60 x 244 cm
- Korpus mit Schranktiefe im unteren Bereich: 45 cm;
  angepasst an Heizkreisverteiler (HKV)
  Rückwände im Bereich Heizkreisverteiler: revisionierbar
- 3 x Einlegeböden für Schranktiefe mit 45 cm angepasst

1 x Seitenblende 62 x 311 cm
1 x Passleiste seitlich,
1 x Passleiste oben
1 x Sockelleisten
4 x Schrankschloss/ Drehknopf abschließbar (gem.ZTV)
höhenverstellbare Möbelfüße
1 x Garderobenstange für Korpusbreite 60 cm
1 x Deckenblende B x H = 245 x 67 cm
Menge: 2,000 Stck

**02.03.13 Schränke, 353 cm; 54 x 40; Deckenblende 67**
Schränke, 353 cm; 54 x 40; Deckenblende 67
Ausführung gemäß Detail DT_MO_82002
Gesamtmaße: B x T x H = 353 x 40 x 320 cm
Einbauort: R.C.0.41 SMV

Einbauschränke, bestehend aus:
6 x Schrankkorpus 54 x 40 x 244 cm
6 x Schranktüren
36 x Einlegeböden für Korpusbreite 54 cm
1 x Seitenblende 24 x 311 cm
1 x Passleiste oben
1 x Passleiste seitlich
1 x Sockelleiste
6 x Schrankschloss/ Drehknopf abschließbar (gem.ZTV)
 höhenverstellbare Möbelfüße (gem. ZTV)
1 x Deckenblende B x H = 353 x 67 cm
Menge: 1,000 Stck

**02.03.14 Schränke, 440 cm; 62 x 40; Deckenblende 67**
Schränke, 440 cm; 62 x 40; Deckenblende 67
Ausführung gemäß Detail DT_MO_82013
Gesamtmaße: B x T x H = 440 x 40 x 320 cm
Einbauort: R.C.0.51 Erw. Schulleitung

Einbauschränke, bestehend aus:
7 x Schrankkorpus 62 x 40 x 244 cm
7 x Schranktüren
39 x Einlegeböden für Korpusbreite 62 cm

1 x Passleiste oben
2 x Passleiste seitlich
1 x Sockelleiste
6 x Schrankschloss/ Drehknopf abschließbar (gem.ZTV)
 höhenverstellbare Möbelfüße (gem. ZTV)
Kleiderstange
1 x Deckenblende B x H = 440 x 67 cm
Menge: 1,000 Stck

**02.03.15 Schränke, 294 cm; 57 /115 x 60; Deckenblende 67; HKV**
Schränke, 294 cm; 57 /115 x 60; Deckenblende 67; HKV
Ausführung gemäß Detail DT_MO_82004
Gesamtmaße: B x T x H = 294 x 62 x 320 cm
Einbauort: R.C.0.43 Kopierer

Einbauschränke, bestehend aus:
1 x Schrankkorpus 57 x 60 x 244 cm mit Tür
6 x Einlegeböden für Korpusbreite 57 cm
2 x Schrankkorpus 115 x 60 x 244 cm mit Türen
Rückwand im Bereich Heizkreisverteiler: revisionierbar
unterer Schrankteil mit Tiefe 40 cm
12 x Einlegeböden für Korpusbreite 115 cm

1 x Seitenblende 62 x 311 cm
1 x Passleiste oben
1 x Passleiste seitlich
1 x Sockelleiste
6 x Schrankschloss/ Drehknopf abschließbar (gem.ZTV)
 höhenverstellbare Möbelfüße (gem. ZTV)
1 x Deckenblende B x H = 294 x 67 cm
Menge: 1,000 Stck

**02.03.16 Schränke, 350 cm; 57/115 x 60; Deckenblende 67; Tresor**
Schränke, 350 cm; 57/115 x 60; Deckenblende 67; Tresor
Ausführung gemäß Detail DT_MO_82006
Gesamtmaße: B x T x H = 350 x 65 x 320 cm
Einbauort: R.C.0.47 Schulleitung

Einbauschränke, bestehend aus:
4 x Schrankkorpus 57 x 60 x 244 cm mit Tür
21 x Einlegeböden für Korpusbreite 57 cm
1 x Schrankkorpus 115 x 60 x 244 cm mit Türen
im Bereich Tresor: Teilung - Mittelwand
3 x Einlegeböden für Korpusbreite 115 cm
2 x Einlegeböden Tresorbereich 42 cm

1 x Seitenblende 65 x 311 cm
1 x Passleiste oben
1 x Passleiste seitlich
1 x Sockelleiste
6 x Schrankschloss/ Drehknopf abschließbar (gem.ZTV)
 höhenverstellbare Möbelfüße (gem. ZTV)
1 x Deckenblende B x H = 350 x 67 cm

Tresor: siehe separate Position
Menge: 1,000 Stck

**02.03.17 Schränke, Müllstation 350 cm; 57 x 40; Deckenblende 47**
*** Bezugsbeschreibung
Schränke, Müllstation 350 cm; 57 x 40; Deckenblende 47
Ausführung gemäß Detail DT_MO_82023
Gesamtmaße: B x T x H = 350 x 40 x 300 cm
Einbauort:
R.B.1.20 und R.B.1.21 Vorbereitung Lehrer
R.C.1.40 und R.C.1.41 Vorbereitung Lehrer

A: Schrank mit Müllstation:  B x T x H = 115 x 40 x 241 cm
  gemäß Beschreibung in ZTV

D: Schränke B x T x H = 230 x 40 x 241 cm
Einbauschränke bestehend aus:
5 x Schrankkorpus 57 x 40 x 244 cm
5 x Schranktür
30 x Einlegeböden für Korpusbreite 57 cm

Sonstiges / Zubehör:
1 x Seitenblende B x H = 42 x 291 cm
1 x Passleiste seitlich
1 x Passleiste oben
1 x Sockelleiste
5 x Schrankschloss/ Drehknopf abschließbar (gem.ZTV)
 höhenverstellbare Möbelfüße (gem. ZTV)
1 x Deckenblende 407 x 47
Menge: 2,000 Stck

**02.03.18 Schränke, Müllstation 350 cm; 57 x 40; Deckenblende 67**
*** wie Position 02.03.17
Schränke, Müllstation 350 cm; 57 x 40; Deckenblende 67
Ausführung gemäß Detail DT_MO_82023
Gesamtmaße: B x T x H =350 x 60 x 320 cm
Einbauort:
R.A.1.20 und R.A.1.21 Vorbereitung Lehrer
R.C.1.40 und R.C.1.41 Vorbereitung Lehrer

1 x Seitenblende B x H = 42 x 311 cm
1 x Deckenblende 407 x 67 cm
Menge: 2,000 Stck

**02.03.19 Schränke, Müllstation 407 cm; 57 x 40; Deckenblende 67**
Schränke, Müllstation 407 cm; 57 x 40; Deckenblende 67
Ausführung gemäß Detail DT_MO_82022
Gesamtmaße: B x T x H = 407 x 40 x 320 cm
Einbauort: R.A.1.01 und R.A.1.02 Vorbereitung Lehrer

A: Schrank mit Müllstation:  B x T x H = 115 x 40 x 244 cm
  gemäß Beschreibung in ZTV / Ausführungsbeschreibung

D: Schränke B x T x H = 287 x 40 x 241 cm
Einbauschränke bestehend aus:
5 x Schrankkorpus 57,5 x 40 x 244 cm
5 x Schranktür
30 x Einlegeböden für Korpusbreite 60 cm

Sonstiges / Zubehör:
1 x Seitenblende B x H = 42 x 311 cm
2 x Passleiste seitlich B 3 cm
1 x Passleiste oben
1 x Sockelleiste
5 x Schrankschloss/ Drehknopf abschließbar (gem.ZTV)
 höhenverstellbare Möbelfüße (gem. ZTV)
1 x Deckenblende 407 x 67 cm
Menge: 2,000 Stck

**02.03.20 Schränke, Müllstation 605 cm; 50 x 40; Deckenblende 67**
Schränke, Müllstation 605 cm; 50 x 40; Deckenblende 67
Ausführung gemäß Detail DT_MO_82005
Gesamtmaße: B x T x H =603 x 40 x 320 cm
Einbauort: R.C.0.46 Lehrerzimmer 2

A: Schrank mit Müllstation:  B x T x H = 100 x 40 x 241 cm
  gemäß Beschreibung in ZTV / Ausführungsbeschreibung

D: Schränke B x T x H = 500 x 60 x 241 cm
Einbauschränke bestehend aus:
10 x Schrankkorpus 50 x 40 x 244 cm
10 x Schranktür
60 x Einlegeböden für Korpusbreite 50 cm

Sonstiges / Zubehör:
1 x Seitenblende B x H = 42 x 311 cm
1 x Passleiste seitlich
1 x Passleiste oben
1 x Sockelleiste
10 x Schrankschloss/ Drehknopf abschließbar (gem.ZTV)
 höhenverstellbare Möbelfüße (gem. ZTV)
1 x Deckenblende 603 x 67 cm
Menge: 1,000 Stck

**02.03.21 Schränke, 364 cm; 60 x 40; Deckenblende 67**
Schränke, 425 cm; 60 x 40; Deckenblende 44
Ausführung gemäß Detail DT_MO_82021
Gesamtmaße: B x T x H = 425 x 40 x 320 cm
Einbauort: R.A.1.01 und 02 Vorbereitung Lehrer

Einbauschränke, bestehend aus:
7 x Schrankkorpus 60 x 40 x 244 cm
7 x Schranktüren
42 x Einlegeböden für Korpusbreite 60 cm
1 x Seitenblende 42 x 311 cm
1 x Passleiste oben
1 x Passleiste seitlich
1 x Sockelleiste
7 x Schrankschloss/ Drehknopf abschließbar (gem.ZTV)
 höhenverstellbare Möbelfüße (gem. ZTV)
1 x Deckenblende B x H = 425 x 67 cm
Menge: 2,000 Stck

**02.03.22 Schränke, Regal, 524 cm; 64,5 x 40; K-Stange; Deckenblende 67**
*** Bezugsbeschreibung
Schränke, Regal, 524 cm; 64,5 x 40; K-Stange; Deckenblende 67
Ausführung gemäß Detail DT_MO_82000
Gesamtmaße: B x T x H = 524 x 40 x 244 cm
Einbauort: R.C.0.40 Hausmeister

Einbauschränke, bestehend aus:
6 x Schrankkorpus 64,5 x 40 x 244 cm
6 x Schranktüren
2 x Schrankkorpus 64,5 x 40 x 74 cm
2 x Schranktüren
35 x Einlegeböden für Korpusbreite 64 cm

Regal, bestehend aus:
3 x Regalseite 6 x 40 x 244 cm
2 x Regal-Rückwand farbig, farbig 64 x 172 cm
1 x Regalboden 40 x 64 cm
1 x Regaldeckel 40 x 64 cm
6 x Regal-Einlegeböden 40 x 64 cm

Sonstiges/Zubehör
2 x Passleiste seitlich
1 x Passleiste oben
1 x Sockelleiste
8 x Schrankschloss/ Drehknopf abschließbar (gem.ZTV)
höhenverstellbare Möbelfüße (gem. ZTV)
1 x ausziehbare Kleiderstange
1 x Deckenblende B x H = 524 x 67 cm
Menge: 1,000 Stck

**02.03.23 Schränke, Regal, 524 cm; 64,5 x 40; Deckenblende 67**
*** wie Position 02.03.22
Schränke, Regal, 524 cm; 64,5 x 40; Deckenblende 67
Ausführung gemäß Detail DT_MO_82003
Gesamtmaße: B x T x H = 524 x 40 x 250 cm
Einbauort: R.C.0.42 Eltern-Sprech 2

Einbauschränke
mit 38 x Einlegeböden für Korpusbreite 64 cm

Zubehör - ohne ausziehbare Kleiderstange
Menge: 1,000 Stck

**02.03.24 Akten Tresor Sicherheitsstufe B**
Akten - Tresor Sicherheitsstufe B
Korpus und Tür doppelwandig; dreiseitige Verriegelung der Tür, Rundbolzen als Hintergreifriegel an Bandseite und serienmäßig vorgerichtete Verankerungsmöglichkeit.

Außenhöhe  1.096,00 mm
Außenbreite  641,00 mm
Außentiefe 554,00 mm
Anzahl Fachböden  2,00 Stk
Ordnertiefe  Ja
Nettogewicht  163,000 kg

Verschlusssystem:  Elektronikschloss mit Fingerscan
 mit Touch-Bedienfeld und
 Grafik-Display
Anzahl möglicher Nutzer:  10 Code + 20 Fingerprints

Zeitfunktionen:  Ja
Sicherheitsstufe: B nach VDMA 24992
Feuerschutz - ohne

Befestigungsmaterial an Untergrund:
M10x100mm; Härte 109; Dübel 14mm
Menge: 1,000 Stck

**02.03.25 Kleiderbügel diebstahlsicher: Lehrerzimmer RS**
Kleiderbügel diebstahlsicher: Lehrerzimmer RS
Material: Aluminium, Oberfläche E6EV1
Breite: 450 mm, Höhe: 175 mm
Haken drehbar, mit Sicherungsring
Menge: 80,000 Stck

#### Bereich 02.04 RS Lehrerzimmer ohne Küchenzeile

*Hinweis: Hinweis: Lehrerzimmer - mehrere Segmente*
im folgenden wird die Möblierung und Deckenblenden vom Lehrerzimmer in mehreren Segmenten beschrieben.
Die Küchenzeile wird in einem separaten LV -Titel beschrieben.

**02.04.01 Lehrerzimmer -Schränke, Lehrerfächer 564; 45 bis 55**
Lehrerzimmer -Schränke, Lehrerfächer 564; 45 bis 55
Ausführung gemäß Detail DT_MO_82014
Gesamtmaße: B x T x H = 654 x 60 x 250 cm
Einbauorte: R.C.0.52 Lehrerzimmer

E: Einbauschrank
F: Lehrerfächer
O: Oberschrank
Deckenblende: siehe separate Positionen

E: Einbauschrank bestehend aus:
2 x Schrankkorpus 55 x 60 x 244 cm
2 x Schranktüren
12 x Einlegeböden für Korpusbreite 55 cm

F: Lehrerfächer bestehend aus:
50 x Fach B x T x H = 45 x 60 x 39 cm, Anordnung siehe Plan
50 x Fachtüren mit eingefräster Nummer und Schrankschloss;
- Elektronisches Schrankschloss:
  in den EP ist nur der Einbau zu kalkulieren.
  Lieferung erfolgt bauseits von AN Elektro.
Kabelkanäle durchgehend über jeweils 5 Fächer,
einschließlich Ausklinkungen für Kabelkanäle in Fachböden,

O: Einbauschrank oberhalb Lehrerfächer bestehend aus:
5 x Schrankkorpus 90 x 60 x 50 cm,
10 x Schranktür
- ohne Einlegeböden

Sonstiges:
1 x Passleiste seitlich
1 x Passleiste oben
1 x Sockelleiste
7 x Schrankschloss/ Drehknopf abschließbar (gem.ZTV)
höhenverstellbare Möbelfüße (gem. ZTV)

Hinweis elektronisches Schrankschloss:
die Lieferung durch AN Elektro ist rechtzeitig abzufragen
Menge: 1,000 Stck

**02.04.02 Lehrerzimmer -Schränke, Lehrer + Postfächer; 744; 45 bis 55**
Lehrerzimmer -Schränke, Lehrer + Postfächer; 744; 45 bis 55
Ausführung gemäß Detail DT_MO_82014
Gesamtmaße: B x T x H = 744 x 60 x 250 cm
Einbauorte: R.C.0.52 Lehrerzimmer

E: Einbauschrank
F: Lehrerfächer
G: Garderobe
O / U: Oberschrank / Unterschrank
P: Postfächer
Deckenblende: siehe separate Positionen

E: Einbauschrank bestehend aus:
2 x Schrankkorpus 55 x 60 x 244 cm mit Tür
12 x Einlegeböden

F: Lehrerfächer bestehend aus:
20 x Fach B x T x H = 45 x 60 x 39 cm, Anordnung siehe Plan
20 x Fachtüren mit eingefräster Numm. + elt. Schloss
- Elektronisches Schrankschloss:
  in den EP ist nur der Einbau zu kalkulieren.
  Lieferung erfolgt bauseits von AN Elektro.
20 x Kabelkanal, Kanal durchgehend über 5 Fächer,
einschließlich Ausklinkungen für Kabelkanäle in Fachböden.

G: Garderobe bestehend aus:
1x Garderobenrückwand farbig, ges. B x H = 296 x 198 cm
1 x Ablagebrett B x T = 296 x 60 cm
5 x Stützbretter unter Ablage B x H = 60 x 41 cm
2 x Seitenblenden B x H = 60 x 198 cm
1 x Deckel B x L = 60 x 296 cm
1 x Garderobenstange L 296 cm, mit geeigneter Abhängung

O: Einbauschrank oberhalb Lehrerfächer/Garderobe:
7 x Schrankkorpus 90 x 60 x 50 cm mit je 2 Türen
ohne Einlegeboden

U: Einbauschrank unterhalb Lehrerpostfächer bestehend aus:
1 x Schrankkorpus 100 x 60 x 39 cm mit Türen
1 x Schrankkorpus  50 x 60 x 39 cm mit Tür

P: Postfächer - Regal:
1 x Regal B x T x H = 150 x 37 x 151 cm; Teilung 70 Postfächer

Sonstiges:
1 x Passleiste seitlich
1 x Passleiste oben
1 x Sockelleiste
5 x Schrankschloss/ Drehknopf abschließbar (gem.ZTV)
 höhenverstellbare Möbelfüße
Menge: 1,000 Stck

**02.04.03 Lehrerzimmer, Geschirrschrank; 60 x 60; RS -**
Lehrerzimmer, Geschirrschrank; 60 x 60; RS -
Ausführung gemäß Detail DT_MO_82014
Gesamtmaße: B x T x H = 120 x 60 x 250 cm
Einbauorte: R.C.0.52 Lehrerzimmer

Geschirrschrank
2 x Korpus BxTxH = 60 x 60 x 244 cm mit Tür
6 x Einlegeboden
Menge: 1,000 Stck

**02.04.04 Mediensäule Lehrerzimmer 52 x 244**
Mediensäule Lehrerzimmer 55 x 244
gemäß Beschreibung in ZTV
Menge: 1,000 Stck

**02.04.05 Deckenblende Lehrerzimmer 1843 x 128 - RS**
Deckenblende Lehrerzimmer 1843 x 128
Ausführung gemäß Detail DT_MO_82014
Gesamtmaße: B x H = 1843 x 128 cm
Einbauorte: R.C.0.52 Lehrerzimmer

bis UK bauseitige Rippen, Fugenaufteilung in Absprache mit Architekt
Menge: 1,000 Stck

**02.04.06 Deckenblende Lehrerzimmer, Passtücke zwischen Rippen**
*** Pauschalposition
Deckenblende Lehrerzimmer, Passtücke zwischen Rippen
Abmessungen: B x H = 20 / 70 x 10 cm
Einbauorte: R.C.0.52 Lehrerzimmer

zwischen bauseitigen Rippen aus BSH; bestehend aus:
- 19 Felder 70 x 10 cm
- 2 Felder 20 x 10 cm
Menge: 1,000 psch

**02.04.07 Stehtisch Teeküche Lehrerzimmer**
Stehtisch für Teeküche Lehrerzimmer.
Tischplatte aus Tischlerplatten mit Schichtstoff belegt
Kanten mit Schichtstoff belegt.
Gestell aus massiven Fichtenprofilen, Querschnitt nach Planung, bestehend aus umlaufende Fußablage, Rahmen, Tischbeinen, und Querverbindung
Oberkante Tischplatte = 115cm

Abmessungen:
- Tischplatte 1 St ca. 300 x 90 x 5cm, Schichtstoff, farbig, mit Schichtstoffkante, farbig
- Gestell Außenmaße ca. 110 x 270 x 60cm, Querschnitte entsprechend Planung

Raum: R.C.0.52 Lehrerzimmer
gem. Detail DT_MO_82015
Menge: 1,000 Stck

**02.04.08 Korpus Sitzecke L-Form, 2- teilig - RS**
Korpus Sitzecke L-Form, 2- teilig - RS
Ausführung gemäß Detail DT_MO_82016
L - Form, 2-teilig
Einbauort: R.C.0.52 Lehrerzimmer

Unterbau für Sitzecken als Rahmenkonstruktion
- Unterbau aus Spanplatten, gem. ZTV.
  für nachfolgend beschriebene Polster
- Sämtliche sichtbaren Oberflächen und Kanten sind mit Fichtenfurnier auszuführen.

Abmessungen Rahmenelemente, B x H x T:
3 St 109 x 25 x 63 cm,
1 St 127 x 25 x 63 cm,
1 St  68 x 25 x 63 cm,

Sonstiges:
Sockelleisten für Korpus
höhenverstellbare Möbelfüße (gem. ZTV)
Menge: 1,000 Stck

**02.04.09 Schaumstoff mit Textilbezug, Sitzpolster**
*** Pauschalposition
Schaumstoff mit Textilbezug, Sitzpolster  - RS -
Ausführung gemäß Detail DT_MO_82016
Einbauort: R.C.0.52 Lehrerzimmer

Schaumstofffüllung und Textilbezug
gemäß Beschreibung in ZTV;
für Sitzpolster auf vorbeschriebenem Unterbau.
- Sitzflächen rechteckig
- Rückenlehnen abgeschrägt / keilförmig
- Materialstärke Schaumstoff ca. 12 cm

Polster für Sitzbank Abmessungen:
4 x Sitzpolster  BxTxH= 109 - 127 x 68 x 12 cm
4 x Rückenlehnen  BxTxH= 113 - 117 x 40 x 10 -12,5 cm
Eckelement:
1 x Sitzpolster  BxTxH= 68 x 68 x 12 cm
2 x Rückenlehnen BxTxH= 68 x 40 x 12 cm

Fixierung der Polster an Unterbau mittels Klettverschluss.
Menge: 1,000 psch

**02.04.10 Sideboard Sitzecke, 200 x 40 x 115**
Sideboard Sitzecke, 200 x 40 x 115
Ausführung gemäß Detail DT_MO_82016
Gesamtmaße: B x T x H = 200 x 40 x 115 cm
Einbauort: R.C.0.52 Lehrerzimmer

Sideboard, bestehend aus:
4 x Regalseite 40 x 115 cm
4 x Regal-Rückwand. 64 x 115 cm
1 x Regalboden 40 x 200 cm
1 x Regaldeckel 40 x 200 cm
6 x Regal-Einlegeböden 64 x 40 cm
1 x Sockelleisten 2-seitig
höhenverstellbare Möbelfüße (gem. ZTV)
Menge: 1,000 Stck

#### Bereich 02.05 RS Küchenzeilen

**02.05.01 Küchenzeile 305; 5 x 60; Oberschränke + D-Blende 67, RS HM**
Küchenzeile 305; 5 x 60; Oberschränke + D-Blende 67, RS HM
gemäß Beschreibung in 7.6  ZTV
Ausführung gemäß Detail DT_MO_82001
Gesamtmaße: B x T x H =305 x 65 x 250 cm
Einbauorte: R.C.0.40 Hausmeister

Küchenzeile bestehend aus:
Unter- und Hängeschränke, Rückwand; Arbeitsplatte

5 x Küchen-Unterschrank BxTxH=60 x 60 x 80 cm
3 x Schranktüren
1 x Front Müllsystem-Auszug
1 x Front Kühlschrank
3 x Einlegeböden für Unterschrank
5 x Küchen - Hängeschrank BxTxH=60 x 35 x 85 cm
4 x Schranktür BxH = 60 x 85 cm
1 x Schranktür BxH = 60 x 42 cm
4 x Einlegeböden für Oberschrank, 1 offenes Fach

1 x Küchenarbeitsplatte inkl. Ausschnitt für Spüle
Rückwand farbig 300 x 70 cm mit 6 x 68 Ø Ausschnitte ELT
1 x Deckenblende B x H =300 x 67 cm

Sonstiges / Zubehör:
1 x Sockelblende mit Ausschnitt für Lüftungsgitter
1 x Seitenblenden für U-Schranke 65 x 85 cm
1 x Seitenblenden für O-Schrank und D-Blende 65 x 155 cm
1 x Passleisten oben
1 x Passleisten seitlich
LED - Beleuchtung incl. Trafo, an Unterseite Oberschränke
9 x 68 Ø Ausschnitte ELT in Rückwand / Korpus

Einbauten/ Ausstattung gemäß Ausführungsbeschreibung:
Menge: 1,000 Stck

**02.05.02 Küchenzeile 360; 6 x 60; Ablage + Deckenblende; RS Aufenth.**
Küchenzeile 360; 6 x 60; Ablage + Deckenblende; RS
gemäß Beschreibung in 7.6  ZTV
Ausführung gemäß Detail DT_MO_82102
Gesamtmaße: B x T x H =360 x 70 x 250 cm
Einbauorte: R.B.0.23 Aufenthalt

Küchenzeile bestehend aus:

5 x Küchen-Unterschrank BxTxH=60 x 60 x 80 cm
1 x Schranktür
3 x Front für Müllsystem-Auszüge und Spülmaschine
1 x Schubladenfronten, für 3 Schubladen
2 x Einlegeböden für Unterschrank

für Einbaukühlschrank mit Gefrierfach:
1 x Korpus B x T x H= 60 x 60 x 241 cm,
2 x Türen mit unterschiedliche Größe
3 x feste Böden

1 x Küchenarbeitsplatte Bx T = 300 x 70 cm
mit Ausschnitten für: Spüle; Kochfeld
1 x Rückwand farbig, 300 x 110 cm, 5 x 68 Ø Ausschnitte ELT
1 x Ablage farbig, 300 x 38 cm

Umrahmung Küchennische, farbig:
2 x Seiten 70 x 110 cm
1 x Deckel 70 x 300 cm

1 x Deckenblende B x H =200 x 50 cm

Sonstiges / Zubehör:
1 x Sockelblende mit Ausschnitt für Lüftungsgitter
1 x Passleiste seitlich
2 x Passleisten oben - Deckenblende
LED - Beleuchtung incl. Trafo, an Unterseite Oberschränke,
4 x 68 Ø Ausschnitte ELT in Rückwand / Korpus

Einbauten/ Ausstattung gemäß Ausführungsbeschreibung
1 x Spülbecken
2 x Mülltrennsystem
Menge: 1,000 Stck

**02.05.03 Küchenzeile 360; 6 x 60; mit Oberschränken; RS Lehrerzi.**
Küchenzeile 360; 6 x 60; mit Oberschränken; RS Lehrerzi.
gemäß Beschreibung in 7.6  ZTV
Ausführung gemäß Detail DT_MO_82014
Gesamtmaße: B x T x H =360 x 60 x 250 cm
Einbauorte: R.C.0.52 Lehrerzimmer

Küchenzeile bestehend aus:
Unter- und Hängeschrank, Rückwand; Arbeitsplatte

5 x Küchen-Unterschrank BxTxH=60 x 60 x 87 cm
1 x Schranktür
3 x Front für Müllsystem-Auszug, Front Geschirrspüler
1 x Schubladenfronten, 3 Schubladen
1 x Einlegeböden für Unterschrank
4 x Küchen- Hängeschrank BxTxH=90 x 60 x 50 cm
8 x Schranktür für Korpus 90
ohne x Einlegeböden für Oberschrank,

für Einbaukühlschrank mit Gefrierfach:
1 x Korpus B x T x H= 60 x 60 x 192 cm,
2 x Türen, unterschiedliche Größe
2 x Einlegeböden

1 x Küchenarbeitsplatte Bx T = 300 x 60 cm
mit Ausschnitten für: Spüle; Kochfeld; Unterwasserspender
1 x Rückwand farbig, 300 x 110 cm, 6 x 68 Ø Ausschnitte ELT
1 x Ablage, 300 x 38 cm

Umrahmung Küchennische, farbig:
2 x Seiten 63 x 110 cm
1 x Deckel 63 x 300 cm

Deckenblende  - siehe separate Position -

Sonstiges / Zubehör: Bereich Küche
1 x Sockelblende mit Ausschnitt für Lüftungsgitter
LED - Beleuchtung incl. Trafo, an Unterseite Ablage L 300 cm
8 x 68 Ø Ausschnitte ELT in Rückwand / Korpus

Einbauten/ Ausstattung gemäß Ausführungsbeschreibung
Menge: 1,000 Stck

#### Bereich 02.06 RS Einbaugeräte/ Zubehör Küchenzeilen

**02.06.01 Einbau- Kühl- Gefrier- Kombination, Höhe 1800 mm**
Einbau- Kühl- Gefrier- Kombination, Höhe 1800 mm
für Küchenzeile in Lehrerzimmer und Aufenthalt Ganztags

Gerätetyp: Einbau- Kühlgefrierkombination
mit getrennten Türen für Kühlschrank / Gefrierfächer
Gefrierfach unten
mit verstellbaren Ablagen im Kühlteil
Flaschenregale: Ja

Energieeffizienzklasse:  D oder besser
nach aktuellem EU-Energielabel
Gesamtrauminhalt in Liter ca. 260 l
Volumen Gefrieren:  ca. 60 l
Volumen Kühlschrank:  ca.. 200 l
Geräuschwert:  ≤ 40 dB(A) re 1 pW

Abmessung Einbauschrank (H x B x T):1850 x 600 x 550 mm
Türöffnung: Rechts/ links wechselbar
Scharniere wechselbar: Ja
Menge: 1,000 Stck

**02.06.02 Unterbau Kühlschrank mit Gefrierfach**
Unterbau Kühlschrank mit Gefrierfach
für Küchenzeile Hausmeister

Gerätetyp: Unterbau Kühlschrank, integriert
mit verstellbaren Ablagen im Kühlteil
mit Gefrierfach

Energieeffizienzklasse:  E oder besser
nach aktuellem EU-Energielabel
Volumen Gefrieren:  ca. 15 l
Volumen Kühlschrank:  ca.. 100 l
Geräuschwert:  ≤ 40 dB(A) re 1 pW

Abmessung Einbauschrank (H x B x T):820 x 600 x 550 mm
Türöffnung: Rechts/ links wechselbar
Scharniere wechselbar: Ja
Menge: 1,000 Stck

**02.06.03 Induktionskochfeld, 2 teilig**
Induktionskochfeld Einbaugerät, rahmenlos aufliegend,
für Küchenzeile in Lehrerzimmer und Aufenthalt Ganztags

Geräteart: Kochstelle Glas
Bauform:  Einbau
Energiequelle:  Elektro
Anzahl der Kochzonen:  2
Maße für Installation (H x B x T):  x T): 51 x 270 x 490-500mm
Gerätebreite:  302 mm
Abmessungen Gerätes:  51 x 302 x 520 mm
Restwärmeanzeige:  Getrennt
Lage der Steuerung:  Vorne
Oberflächenmaterial:  Glaskeramik
Spannung: 220-240 V
Menge: 1,000 Stck

**02.06.04 Mikrowelle Einbaugerät**
Mikrowelle Einbaugerät
für Küchenzeile in Lehrerzimmer und Aufenthalt Ganztags
Funktion: nur Mikrowelle
Steuerung: elektronisch
Abmessungen des Gerätes: ca. 382 x 594 x 318 mm
Abmessungen des Garraumes: ca. 220 x 350 x 270 mm
Maximale Mikrowellenleistung: 900 W
Anschlusswert:  1220 W
Absicherung:  10 A
Spannung: 220-240 V
Steckerart:  Schuko-/Gardy mit Erdung
Menge: 2,000 Stck

**02.06.05 Geschirrspüler**
Geschirrspüler Einbaugerät vollintegriert
für Küchenzeile in Lehrerzimmer und Aufenthalt Ganztags

Energieeffizienzklasse: A
Geräuschwert:  ≤ 42 dB(A) re 1 pW
Bauform: Einbau
Abmessungen des Gerätes:  815 x 598 x 550 mm
Höhenverstellbare Füße: Ja - alle von vorne
Höhenverstellung max.: 60 mm
Anschlusswert: 2400 W
Absicherung:  10 A
Spannung: 220-240 V
Steckerart:  Schuko-/Gardy mit Erdung

Gerätetyp: Vollintegriert
Menge: 1,000 Stck

**02.06.06 Edelstahlspülbecken mit Abtropffläche**
Edelstahlspülbecken mit Abtropffläche
für Küchenzeilen in:
- Lehrerzimmer; Aufenthalt-Ganztags und Hausmeister

Küchenspülbecken mit Abtropffläche:
Abmessung (LxB) ca. 860x510mm, Flachrand
Beckengröße ((LxBxT)  ca. 350x435x175mm
Innenkanten Becken R70
Außenkanten  R10
inkl. Aussparung Armatur ca. D=35mm
aus Edelstahl

inkl. Anschlusszubehör, Ablaufsiphon + Zubehör,
inkl. Druckknopfventil, Sieb und Abflußstopfen + Steuerung
inkl. funktionstüchtiger Anschluss an bauseits gestellte
Leitungen in Absprache mit HLS
Armatur: bauseits HLS
Menge: 2,000 Stck

**02.06.07 Armatur Auszugsbrause, massiv Edelstahl, Hochdruck**
Armatur Auszugsbrause, massiv Edelstahl, Hochdruck
für Küchenzeilen
- Material Edelstahl 304, mit Flexschlauch
- Durchmesser Armaturenloch 35 mm,
- Kartuschengröße 35 mm
Installation:
- Fixierungsart Befestigungshülse
- Flexschlauchverbindung 3/8"
- Länge des Wasserschlauchs 500 mm
Produktspezifikationen
- Hochdruck
- Version Auszugsbrause
- Bedienung Armatur Seitenbedienung
- Schwenkbereich 180°
- Laminar - Strahlregler
Menge: 4,000 Stck

**02.06.08 Kaltwasserspender integriert in Unterschrank**
Kaltwasserspender mit Technik unter der Arbeitsplatte
Integriertes Gerät mit Zapfhahn, Zapfhöhe: 330 mm
für Wassersorten
- still / still gekühlt / leicht sprudelnd / sprudelnd

mit:
- Kalkreduktion
- Schutz vor Verunreinigungen und retrograder Verkeimung
- Selbstreinigungsfunktion
- Tropfschale mit Abwasseranschluss
- Metallschildchen zur Erläuterung der Wassersorten und Bedienung

Montage in Unterschrank; Abmessung in mm (B x H x T) 600 x 800 x 600
Strom- und Wasseranschluss herstellen, incl. Inbetreib
Menge: 1,000 Stck

**02.06.09 Dreifach Abfallsammler Auszug**
Auszugssystem Abfallsammler, dreifach, für Korpusbreite 60cm,
für Küchenzeilen in:
- Lehrerzimmer; Aufenthalt-Ganztags und Hausmeister

Montage an Unterschrank -  Fronttür zum einhängen.
Eimer Kunststoff, grau: 3 St
Fassungsvermögen: 3 Teilung 1 x17 L, 2 x 8L
Menge: 5,000 Stck

#### Bereich 02.07 RS Sitzelemente in Fluren

**Ausführungsbeschreibung 1 Sockel Befestigung auf Flächen mit Fußbodenheizung**
*Sockel Befestigung auf Flächen mit Fußbodenheizung*
Sockel Befestigung auf Flächen mit Fußbodenheizung
Achtung:
Fußbodenheizung unter Bodenbelag;
Schraubenlänge ist in Absprache mit BÜ zu wählen.

**02.07.01 Sitzelemente + Müllstation SCD Flure DT_MO_80003 RS**
Sitzelemente + Müllstation SCD Flure DT_MO_80003  RS
gemäß Beschreibung in ZTV
Geometrie rechteckig, 1 x Oberseite mit Schräge
bestehend aus:

A: Korpus mit Müllauszug; B x H x T: 100 x 45 x 65 cm
1 x Auszug mit 3 Mülleimer
3 x Mülldurchwurf d 22 cm, gem ZTV

B 1: Sitzbank: Grundriss rechteckig, RS
Abmessungen B x T x H: 265 x 45 x 40 cm

B 2: Element mit Schräge oben
Abmessungen B x T x H: 35 x 45 x 40 bis 65 cm

C: Sockel 4-seitig, durchgehend unter A, B1 und B2
B x L = 400 x 45 cm
inklusive Befestigung am Bodenbelag

Einbau im Bereichen:
UG
Flur R.B.1.V01
EG:
Flur R.B.0.V04
Flur R.B.0.V06
Freies Lernen R.A.0.05 - 2 Stück

1.OG:
Freies Lernen R.A.1.06
Freies Lernen R.A.1.11
Freies Lernen R.B.1.23
Freies Lernen R.B.1.28
Freies Lernen R.C.1.47
Freies Lernen R.C.1.52

2.OG
Freies Lernen R.B.2.24
Freies Lernen R.B.2.30

gem. Detail DT_MO_80003
Menge: 13,000 Stck

**02.07.02 Sitzelemente 4-teilig, unter Treppe; DT_MO_80007, RS**
Sitzelemente 4-teilig, unter Treppe; DT_MO_80007, RS
gemäß Beschreibung in ZTV
Geometrie: rechteckig / trapezförmig

4 - teilig, bestehend aus:

1 x Sitzbank: Grundriss rechteckig,
Abmessungen B x T x H: 180 x 45 x 40 cm

1 x Sitzbank: Grundriss trapezform, 2 x Winkel 90°
Abmessungen B x T x H: 287 x 45 bis 90 x 40 cm

1 x Sitzbank: Grundriss trapezform, 1 x Winkel 90°
Abmessungen B x T x H: 391 x 45 bis 90 x 40 cm

1 x Sitzbank: Grundriss trapezform, 2 x Winkel 90°
Abmessungen B x T x H: 500 x 45 bis 90 x 40 bis 65 cm

4 Stück Sockel, jeweils 4-seitig,
- inklusive Befestigung am Bodenbelag aus Werkstein

Einbau im Bereich : unter Foyertreppe, UG
gem. Detail DT_MO_80007
Menge: 1,000 Stck

**02.07.03 Sitzelement - Absturzsicherung 1.OG; DT_MO_80007, RS**
Sitzelement - Absturzsicherung 1.OG; DT_MO_80007, RS
gemäß Beschreibung in ZTV
Geometrie: rechteckig

1 x Sitzbank: Grundriss rechteckig,
Abmessungen B x T x H: 195 x 40 x 40 cm
Sockel, 4-seitig

Einbau im Bereich : 1.OG, bei Sitzstufen
gem. Detail DT_MO_80007
Menge: 1,000 Stck

**02.07.04 Sitzelement trapezform, L 500; DT_MO_80008, RS - UG**
Sitzelement trapezform, L 500; DT_MO_80008, RS - UG
Geometrie: trapezform
Einbau im Bereich: Foyer, UG
gem. Detail DT_MO_80008

Sitzbank: Grundriss trapezform, 2 x Winkel 90°
Abmessungen B x T x H: 500 x 45 bis 90 x 40 cm

Sockel, jeweils 4-seitig,
inklusive Befestigung am Bodenbelag aus Werkstein
Menge: 2,000 Stck

**02.07.05 Sitzelement trapezform, L 300; DT_MO_80008, RS - UG**
Sitzelement trapezform, L 300; DT_MO_80008, RS - UG
Geometrie: trapezform
Einbau im Bereich: Foyer, UG
gem. Detail DT_MO_80008

Sitzbank: Grundriss trapezform, 2 x Winkel 90°
Abmessungen B x T x H: 300 x 45 bis 90 x 40 cm

Sockel, jeweils 4-seitig,
inklusive Befestigung am Bodenbelag aus Werkstein
Menge: 3,000 Stck

#### Bereich 02.08 RS W+M Planung, Dokumentation

**02.08.01 Werkstattzeichnungen, Element- und Montageplanung**
*** Pauschalposition
Erstellung von Werkstattzeichnungen für alle ausgeschriebenen Bauteile und Konstruktionen einschl. der notwendigen Befestigungsmittel und Unterkonstruktionen, mit Darstellung aller notwendigen Grundrisse, Schnitte und Details.
Innerhalb von 15 Werktagen nach Beauftragung ist ein detaillierter Bauablaufplan auf Grundlage der vertraglich vereinbarten Fristen und des Bauzeitenplans der Architekten vorzulegen.
Im Zuge der Arbeitsvorbereitung hat der Auftragnehmer auf Grundlage der Planungsunterlagen der Architekten und des Statikers, eigenverantwortlich die Werkstatt- und Montagezeichnungen mit allen notwendigen Details, Element- und Stücklisten zu erstellen.
Die Werkstattzeichnungen sind dem Architekten, Statiker und dem Prüfstatiker zur Freigabe vorzulegen. Angemessene Fristen (mindst. 14 Tage) für die Prüfung sind in der Terminplanung zu berücksichtigen.
Korrekturen und Abänderungen der Architekten und des Statikers sind in die Zeichnungen zu übernehmen.
Sämtliche Details, vor allem auch die Anschlussdetails an die begrenzenden Bauteile, sind vom Auftragnehmer im geeigneten Maßstab (Details 1:1 und 1:5. Übersichten im Maßstab 1:10 und 1:20) darzustellen. Hierzu sind ggf. Regeldetails des Statikers oder der Architekten geometrisch an den Einzelfall anzupassen.

Für die Fertigung und die Montage dürfen nur die zur Ausführung gesichteten Zeichnungen herangezogen werden.
Mit den Werkstattzeichnugen ist auch ein Montageplan vorzulegen, aus dem die zeitliche Abfolge und Fertigstellung der einzelnen Bauteile ersichtlich sind.
Menge: 1,000 psch

**02.08.02 Schließplan erstellen im Zuge der W+M Planung, RS**
*** Pauschalposition
Schließplan erstellen im Zuge der W+M Planung, RS
in Abstimmung mit dem Nutzer, für die Einbaumöblierung mit verschiedenschließenden Schlössern
Menge: 1,000 psch

**02.08.03 Dokumentation**
*** Pauschalposition
Dokumentation

Vom AN ist zum Projektabschluss eine vollständige und aktuelle Dokumentation zu übergeben.
1-fach (in Aktenordnern, sortiert) sowie 1-fach digital (Dateiformate pdf, doc, xls, dwg, dxf) dem AG zu übergeben.
Dabei ist aus Gründen der Einheitlichkeit die nachfolgend vorgegebene Gliederung mittels Registereinlagen auch dann einzuhalten, wenn Teile oder Anlagen nicht Gegenstand des Leistungsverzeichnisses sind. Die entsprechenden Register sind in dem Falle freizulassen.
Die Dokumentation hat neben den Normvorgaben der VOB folgende Inhalte und Umfänge zu beinhalten:

1) Inhaltsverzeichnis
 - mit Darstellung und Kennzeichnung aller Dokumente
 - mit Ortsbezug (Bauteil, Ebene, Einbauort)
2) Ausführungsbeschreibung
 - Kurzdarstellung der beauftragten Leistung
3) Technische Unterlagen, wie z.B.:
 - Technische Datenblätter
 - Prüfatteste, bauaufsichtliche Zulassungen,
  Gütezeichen, Zertifikate, Zeugnisse
 - Bescheinigungen und Protokolle,
  Fachunternehmererklärung, EG-Konformitätserklärung
 - Gewährleistungsbescheinigungen,
 - Garantieerklärungen
 - Entsorgungsnachweise
4) Nachweise zu TÜV, VDS, SV-/SK-Prüfungen und
 behördlichen Genehmigungen
5) Nachweise zu Inbetriebnahme, Abnahme,
 Übernahme, wie z.B:
 - Abnahmeprotokolle
 - Einweisungsprotokolle, z.B. bei techn. Anlagen
6) Aufstellung aller beteiligten Hersteller,
 Lieferanten und Nachunternehmer
7) Betriebserforderliche Unterlagen, wie z.B.
 - Betriebsanleitungen, Handbücher
 - Wartungsanleitungen
 - Instandhaltungsanweisungen
 - Reinigungs- und Pflegeanweisungen
8) Bestandspläne wie z.B.:
 - Planliste
 - Montage - und Werkzeichnungen
 - Grundrisse
 - Detailpläne

Die Unterlagen sind spätestens 2 Wochen vor Einreichung der Schlussrechnung dem AG zu übergeben.
Menge: 1,000 psch

**02.08.04 Mitwirkung bei Freigabe der Bauprodukte, DGNB-Zertifizierung**
*** Pauschalposition
Mitwirkung bei Freigabe der Bauprodukte, DGNB-Zertifizierung wie unter Vorbemerkungen ZTV beschrieben.
Bearbeitung einer Freigabenliste für alle verwendeten Bauprodukte in Koordination mit Objektüberwachung und DGNB-Auditor.
Menge: 1,000 psch

#### Bereich 02.09 Stundenlohnarbeiten

*Hinweis: Hinweis: Stundenlohnarbeiten*
Vor Beginn von Stundenlohnarbeiten müssen diese schriftlich vereinbart werden. Hierzu muss der AN einen Antrag auf Regiearbeiten ausfüllen und an die Objektüberwachung zur Prüfung senden. Es sind die geschätzte Zahl an Stunden je Berufsgruppe vom AN anzugeben sowie mit den Verrechnungssätzen zu multiplizieren. Ebenso sind die geschätzten, ortsüblichen Kosten für Material, Geräte und Sonstiges vom AN einzutragen. Ohne schriftliche Genehmigung des Regieantrags, keine Ausführung und Abrechnung.

Diese müssen außer den Angaben nach § 15 Abs. 3 VOB/B
- das Datum
- die Bezeichnung der Baustelle,
- die Namen der Arbeitskräfte und deren Berufs-, Lohn-, oder Gehaltsgruppe,
- die genaue Bezeichnung des Ausführungsortes innerhalb der Baustelle,
- die Art der Leistung,
- die zeitliche Dauer der Leistungen im halbstündigen Rhythmus
- die geleisteten Arbeitsstunden je Arbeitskraft, ggf. aufgegliedert nach Mehr-, Nacht-, Sonntags-, und Feiertagsarbeit
- die genaue Art und Menge des verbrauchten Materials bezogen auf die jeweiligen Einzelleistungen sowie nach im Verrechnungssatz nicht enthaltenen Erschwernissen und die Gerätekenngrößen enthalten.

Die Originale der Stundenlohnzettel behält der AG, die bescheinigten Durchschriften erhält der AN.

Abrechnung:

Die im Leistungsverzeichnis vorgesehenen Stundenlohnarbeiten
(Löhne) sind im wesentlichen für die nicht genau zu erfassenden und wegen verschiedener Erschwernisse nicht kalkulierbaren Arbeiten, sowie für verschiedene Provisorien und Anpassarbeiten vorgesehen. Es werden nur auf der Baustelle geleistete Stunden anerkannt.

Alle auf Nachweis auszuführenden Arbeiten bis zur Gesamt-
Fertigstellung werden nach diesen Preisen abgerechnet.

Durch den Unternehmerzuschlag sind sämtliche bei der Ausführung von Stundenlohnarbeiten entstehenden Einzel- und Gemeinkosten, anteilige Baustellengehaltskosten, Ausfallstunden, sowie Wagnis und Gewinn abgegolten. Ebenfalls enthalten sind die Kosten für Werkzeug und Kleingeräte bis zu einem Anschaffungswert von 3000 (Netto).

In den Lohnnebenkosten sind alle Nebenkosten, wie Aus- lösungen, Wegegelder, Unterkunfts- und Übernachtungsgelder, Kosten der Familienheimfahrten, Beförderungskosten und Wegezeitentschädigungen der auf der Baustelle beschäftigten Arbeitnehmer enthalten.

Die Stundenlohnzettel müssen vom AN dem entsprechenden, genehmigten Regieantrag zugeordnet werden. Der AN hat über Stundenlohnarbeiten arbeitstäglich Stundenlohnzettel in 2facher Ausfertigung einzureichen.

**02.09.01 Stundensatz Meister/in, Polier/in und Gleichgestellte**
Arbeiten, welche nicht in den Positionen erfasst sind und gegen Nachweis zur Ausführung kommen:
Meister/in, Polier/in und Gleichgestellte
Menge: 20,000 h

**02.09.02 Stundensatz Vorarbeiter/in, Facharbeiter/in, Gleichgestellte**
Arbeiten, welche nicht in den Positionen erfasst sind und gegen Nachweis zur Ausführung kommen:
Vorarbeiter/in, Facharbeiter/in, Gleichgestellte
Menge: 40,000 h

**02.09.03 Stundensatz Werker/in, Helfer/in und Gleichgestellte**
Arbeiten, welche nicht in den Positionen erfasst sind und gegen Nachweis zur Ausführung kommen:
Werker/in, Helfer/in und Gleichgestellte
Menge: 40,000 h

### Titel 03 BA 3 FOS

#### Bereich 03.01 FOS Klassenzimmer

**03.01.01 Regale, Mediensäule, Müllstation; 678 cm; T 40 / 60**
Regale, Mediensäule, Müllstation; 678 cm; T 40 / 60
Ausführung gemäß Detail DT_MO_81104
Einbauort: F.B. - 0.30 Leseraum
Gesamtmaße: B x T x H = 678 x 60 x 250 cm

A: Schrank mit Müllstation:  B x T x H = 112 x 60 x 241 cm
- gemäß Beschreibung in ZTV
B: Anbauregal mit Mediensäule: B x T x H = 575 x 40 x 241 cm
- Mediensäule gemäß gemäß Beschreibung in ZTV

B: Anbauregal mit Mediensäule bestehend aus:
6 x Regalseite 40 x 241 cm
6 x Regal-Rückwand 101 x 241 cm
6 x Regalboden 40 x 101 cm
6 x Regaldeckel 40 x 101 cm
6 x Regal-Einlegeböden 40 x 101 cm
Mediensäule B x H = 52 x 241 cm

Sonstiges / Zubehör:
höhenverstellbare Möbelfüße (gem. ZTV)
1 x Schrankschloss/ Drehknopf abschließbar (gem.ZTV)
1 x Seitenblende 78 cm
1 x Seitenblende 40 cm
1 x Passleiste seitlich
1 x Passleiste oben
1 x Sockelleiste
Menge: 1,000 Stck

**03.01.02 Schränke, Garderobe - Ausweich Musik; 605 cm, T 60**
Schränke, Garderobe - Ausweich Musik; 605 cm, T 60
Ausführung gemäß Detail DT_MO_81107
Einbauort: F.B. - 1.27
Gesamtmaße: B x T x H = 605 x 60 x 250 cm

Einbauschränke, Garderobe bestehend aus:
6 x Schrankkorpus jeweils 100 x 60 x 244 cm
12 x Schranktüren
36 x Einlegeböden für Korpusbreite 100 cm
6 x Schrankschloss/ Drehknopf abschließbar (gem.ZTV)
höhenverstellbare Möbelfüße
1 x Seitenblende
2 x Passleiste seitlich
2 x Sockell
1 x Garderobenrückwand farbig,
  über gesamte Breite / Höhe 605 x 244 cm
36 x Garderobenhaken (gem. ZTV)
Menge: 1,000 Stck

**03.01.03 Schränke, Regal; Müllstation - Ausweich Musik; 605 cm, T 80**
Schränke, Regal; Müllstation - Ausweich Musik; 605 cm, T 80
Ausführung gemäß Detail DT_MO_81106
Einbauort: F.B. - 1.27
Gesamtmaße: B x T x H = 605 x 80 x 250 cm

A: Hochschrank + Müllstation: B x T x H = 100 x 80 x 241 cm
B: Einbauschränke + Regal:  B x T x H = 500 x 80 x 241 cm

A: Schrank mit Müllstation, 80 cm Tiefe
gemäß Beschreibung in ZTV

B: Schrank und Regal bestehend aus:
4 x Schrankkorpus jeweils 100 x 80 x 241 cm
8 x Schranktüren
24 x Einlegeböden für Korpusbreite 100 cm
1 x Regalkorpus 100 x 80 x 241 cm
6 x Regal-Einlegeböden für Korpusbreite 100 cm

Sonstiges / Zubehör:
höhenverstellbare Möbelfüße (gem. ZTV)
5 x Schrankschloss/ Drehknopf abschließbar (gem.ZTV)
1 x Seitenblende B x H = 80 x 241 cm
1 x Passleiste seitlich
1 x Sockelleiste
Menge: 1,000 Stck

**03.01.04 Schränke, Garderobe, Müllstation; 646 cm; Akustik**
Schränke, Garderobe, Müllstation; 646 cm; Akustik
Ausführung gemäß Detail DT_MO_81103
Einbauort: F.B. -2.26 Informatik 2
Gesamtmaße: B x T x H = 646 x 60 x 250 cm

Alle Schranktüren und Garderobenrückwand als akustisch wirksame Oberfläche mit Mikroperforierung gemäß Beschreibung in ZTV

A: Schrank mit Müllstation  B x T x H = 100 x 60 x 241 cm
B: Einbauschränke:  B x T x H = 300 x 60 x 241 cm
C: Garderobennische: B x T x H = 233 x 60 x 241 cm

A: Schrank mit Müllstation
gemäß Beschreibung in ZTV / Ausführungsbeschreibung

B: Einbauschränke bestehend aus:
6 x Schrankkorpus jeweils 50 x 60 x 241 cm
6 x Schranktüren
36 x Einlegeböden für Korpusbreite 50 cm

C: Garderobennische bestehend aus:
1 x Garderobenrückwand farbig, ges. B x H = 233 x 247 cm
Umrahmung Garderobennische, farbig:
2 x Seitenblenden B x H = 60 x 247 cm
1 x Deckel B x L = 60 x 233 cm
28 x Garderobenhaken (gem. ZTV)

Sonstiges / Zubehör:
höhenverstellbare Möbelfüße (gem. ZTV)
8 x Schrankschloss/ Drehknopf abschließbar (gem.ZTV)
1 x Seitenblende B = 78 cm
2 x Passleiste seitlich, B 10 cm und 3 cm
1 x Passleiste oben, B 3 cm
1 x Sockelleiste
Menge: 1,000 Stck

**03.01.05 Schränke, Garderobe, Müllstation; 577 cm; Akustik, HKV**
Schränke, Garderobe, Müllstation; 577 cm; Akustik
Ausführung gemäß Detail DT_MO_81102
Einbauort: F.B. -2.28 Informatik 1
Gesamtmaße: B x T x H = 577 x 60 x 250 cm

Alle Schranktüren und Garderobenrückwand als akustisch wirksame Oberfläche mit Mikroperforierung gemäß Beschreibung in ZTV

A: Schrank mit Müllstation  B x T x H = 100 x 60 x 241 cm
B: Einbauschränke: B x T x H = 250 x 60 x 241 cm
C: Garderobennische

A: Schrank mit Müllstation
gemäß Beschreibung in ZTV

B: Einbauschränke bestehend aus:
5 x Schrankkorpus jeweils 50 x 60 x 241 cm
5 x Schranktüren
30 x Einlegeböden für Korpusbreite 50 cm

C: Garderobennische bestehend aus:
1x Garderobenrückwand farbig, ges. B x H = 214 x 247 cm
Rückwand im Bereich Heizkreisverteiler:
- Ausführung revisionierbar; mit Teilung und Scharnieren

Umrahmung Garderobennische, farbig:
2 x Seitenblenden B x H = 60 x 247 cm
1 x Deckel B x L = 60 x 214 cm
26 x Garderobenhaken (gem. ZTV) mit Befestigung an Garderobenrückwand

Sonstiges / Zubehör:
höhenverstellbare Möbelfüße
6 x Schrankschloss/ Drehknopf abschließbar (gem.ZTV)
1 x Seitenblende B 78 cm
2 x Passleiste seitlich, B 10 cm und 3 cm
1 x Passleiste oben, B 3 cm
1 x Sockelleiste
Menge: 1,000 Stck

**03.01.06 Schülerfächer, Schrank, Müllstation im UG; 555 cm**
Schülerfächer, Schrank, Müllstation im UG; 555 cm
Ausführung gemäß Detail DT_MO_81105
Einbauort: UG Ausweichräume
Gesamtmaße: B x T x H = 550 x 60 x 250 cm

A: Schrank mit Müllstation:  B x T x H = 100 x 60 x 241 cm
- gemäß Beschreibung in ZTV
B: Schülerfächer + Schrank: B x T x H = 450 x 60 x 194 cm

B: Schülerfächer / Schrank / Blende bestehend aus:
32 x Fach B x T x H = 50 x 60 x 50 cm, Anordnung siehe Plan
32 x Fachtüren
32 x Mechanisches Zahlenschloss
Kabelkanäle, Kanal jeweils durchgehend über 4 Fächer,
einschließlich Ausklinkungen für Kabelkanäle in Fachböden, Anschlussdosen bauseitig

1 x Schrankkorpus B x T x H = 50 x 60 x 2,44 cm
6 x Einlegeböden für Korpus 50 x 60 cm
1 x Blende oberhalb Schülerfächer:  B x H = 400 x 50 cm,
1 x Blende oberhalb Schrank:  B x H = 555 x 50 cm,

Sonstiges / Zubehör:
höhenverstellbare Möbelfüße (gem.ZTV)
1 x Seitenblende B x H = 62 x 291 cm
1 x Passleiste seitlich
1 x Passleiste oben
1 x Sockelleiste
2 x Schrankschloss/ Drehknopf abschließbar (gem.ZTV)
Menge: 1,000 Stck

**03.01.07 Schülerfächer, Garderobe, Müllstation; 733/741 cm.**
*** Bezugsbeschreibung
Schülerfächer, Garderobe, Müllstation; 731 - 741 cm
Ausführung gemäß Detail DT_MO_81101

Einbauort: Klassenzimmer / Breite unterschiedlich:
F.B.1.27 733 cm
F.B.1.32 733 cm
F.B.1.33 741 cm

A: Schrank mit Müllstation:  B x T x H = 100 x 60 x 241 cm
B: Schülerfächer:  B x T x H = 400 x 60 x 194 cm
C: Garderobe  mit unterschiedlichen Breiten

B: Schülerfächer / Deckenblende bestehend aus:
32 x Fach B x T x H = 50 x 60 x 48,5 cm, Anordnung siehe Plan
32 x Fachtüren
32 x Mechanisches Zahlenschloss
Kabelkanäle, Kanal jeweils durchgehend über 4 Fächer,
einschließlich Ausklinkungen für Kabelkanäle in Fachböden, Anschlussdosen bauseitig
1 x Blende oberhalb Schülerfächer: B x H = 400 x 50 cm

C: Garderobe bestehend aus:
1x Garderobenrückwand farbig, B x H = 218 - 228 x 247 cm
Umrahmung Garderobennische, farbig:
2 x Seitenblenden B x H = 60 x 247 cm
1 x Deckel, B = 60 cm; L unterschiedlich = 218 bis 228 cm
28 x Garderobenhaken (gem. ZTV) mit Befestigung an Garderobenrückwand

Sonstiges / Zubehör:
höhenverstellbare Möbelfüße (gem. ZTV)
1 x Seitenblende B x H = 78 x 247 cm
1 x Passleiste seitlich
1 x Passleiste oben
1 x Sockelleiste
1 x Schrankschloss/ Drehknopf abschließbar (gem.ZTV)
Menge: 3,000 Stck

**03.01.08 Schülerfächer, Garderobe, Müllstation; 818 - 833 cm**
*** wie Position 03.01.07
Schülerfächer, Garderobe, Müllstation; 818 - 833 cm
Ausführung gemäß Detail DT_MO_81101

Einbauort: Klassenzimmer / Breite unterschiedlich:
F.B.1.26 818 cm
F.B.1.37 833 cm

A: Schrank mit Müllstation:  B x T x H = 100 x 60 x 241 cm
B: Schülerfächer:  B x T x H = 400 x 60 x 2194 cm
C: Garderobe  mit unterschiedlichen Breiten

C: Garderobe bestehend aus:
1 x Garderobenrückwand farbig, B x H = 305 - 320 x 247 cm
Umrahmung Garderobennische, farbig:
2 x Seitenblenden B x H = 60 x 247 cm
1 x Deckel B x L = 60 x 305 - 320 cm
28 x Garderobenhaken (gem. ZTV) mit Befestigung an Garderobenrückwand
Menge: 2,000 Stck

**03.01.09 Schülerfächer, Garder., Müllsta.; 722 bis 723 cm; HKV**
*** wie Position 03.01.07
Schülerfächer, Garder., Müllsta.; 722 bis 723 cm; HKV
Ausführung gemäß Detail DT_MO_81100
Gesamtmaße: B x T x H = 722 - 743 x 60 x 250 cm

A: Schrank mit Müllstation:  B x T x H = 100 x 60 x 241 cm
B: Schülerfächer:  B x T x H = 400 x 60 x 194 cm
C: Garderobe  mit unterschiedlichen Breiten

Einbauort: Klassenzimmer / Breite unterschiedllich, mit HKV:
F.B.1.31 722 cm; Heizkreisverteiler
F.B.1.28 723 cm; Heizkreisverteiler -gespiegelt

C: Garderobe bestehend aus:
1x Garderobenrückwand farbig, B x H = 209 - 230 x 247 cm
Rückwand im Bereich Heizkreisverteiler: Ausführung revisionierbar; mit Teilung und Scharnieren
Umrahmung Garderobennische, farbig:
2 x Seitenblenden B x H = 60 x 247 cm
1 x Deckel B x L = 60 x 209 bis 230  cm

24 x Garderobenhaken (gem. ZTV) mit Befestigung an Garderobenrückwand
Menge: 2,000 Stck

**03.01.10 Schülerfächer, Garderobe, Müllstation 648 cm; Akustik**
*** Bezugsbeschreibung
Schülerfächer, Garderobe, Müllstation 648 cm; Akustik
Ausführung gemäß Detail DT_MO_81101
Einbauort: Klassenzimmer F.A.1.09 und F.C.1.53
Gesamtmaße: B x T x H = 648 x 60 x 250 cm

Alle Schranktüren, Garderobenrückwand und Deckenblende als akustisch wirksame Oberfläche mit Mikroperforierung gemäß Beschreibung in ZTV

A: Schrank mit Müllstation:  B x T x H = 100 x 60 x 241 cm
- gemäß Beschreibung in ZTV
B: Schülerfächer:  B x T x H = 400 x 60 x 194 cm
C: Garderobe

B: Schülerfächer / Deckenblende bestehend aus:
32 x Fach B x T x H = 50 x 60 x 48,5 cm, Anordnung siehe Plan
32 x Fachtüren
32 x Mechanisches Zahlenschloss
Kabelkanäle, Kanal jeweils durchgehend über 4 Fächer,
einschließlich Ausklinkungen für Kabelkanäle in Fachböden, Anschlussdosen bauseitig
1 x Blende oberhalb Schülerfächer: B x H = 400 x 50 cm

C: Garderobe bestehend aus:
1x Garderobenrückwand farbig, gesamte B x H 135 x 247 cm
Umrahmung Garderobennische, farbig:
2 x Seitenblenden B x H = 60 x 247 cm
1 x Deckel B x L = 60 x 135 cm
14 x Garderobenhaken (gem. ZTV) mit Befestigung an Garderobenrückwand

Sonstiges / Zubehör:
höhenverstellbare Möbelfüße (gem. ZTV)
1 x Seitenblende B x H = 78 x 247 cm
1 x Passleiste seitlich
1 x Passleiste oben
1 x Sockelleiste t
1 x Schrankschloss/ Drehknopf abschließbar (gem.ZTV)
Menge: 2,000 Stck

**03.01.11 Schülerfächer, Garderobe, Müllstation; 731 - 741 cm; Akustik**
*** wie Position 03.01.10
Schülerfächer, Garderobe, Müllstation; 726 - 736 cm; Akustik
Ausführung gemäß Detail DT_MO_81101

Einbauort: Klassenzimmer / Breite unterschiedlich:
F.A.1.03 733 cm
F.C.1.47 731 cm
F.A.1.08 726 cm
F.C.1.52 736 cm

A: Schrank mit Müllstation:  B x T x H = 100 x 60 x 241 cm
B: Schülerfächer:  B x T x H = 400 x 60 x 194 cm
C: Garderobe  mit unterschiedlichen Breiten

C: Garderobe bestehend aus:
1x Garderobenrückwand farbig, B x H = 218 - 228 x 247 cm
Umrahmung Garderobennische, farbig:
2 x Seitenblenden B x H = 60 x 247 cm
1 x Deckel, B = 60 cm; L unterschiedlich = 218 bis 228 cm
28 x Garderobenhaken (gem. ZTV) mit Befestigung an Garderobenrückwand
Menge: 4,000 Stck

**03.01.12 Schülerfächer, Garderobe, Müllstation; 722 - 743 cm; Akustik; HKV**
*** wie Position 03.01.10
Schülerfächer, Garder., Müllsta.; 722 bis 743 cm; Akustik; HKV
Ausführung gemäß Detail DT_MO_81100
Gesamtmaße: B x T x H = 722 - 743 x 60 x 250 cm

A: Schrank mit Müllstation:  B x T x H = 100 x 60 x 241 cm
B: Schülerfächer:  B x T x H = 400 x 60 x 194 cm
C: Garderobe  mit unterschiedlichen Breiten

Einbauort: Klassenzimmer / Breite unterschiedllich, mit HKV:
F.A.1.07 722 cm; Heizkreisverteiler
F.C.1.51 722 cm; Heizkreisverteiler
F.C.1.48 723 cm; Heizkreisverteiler -gespiegelt
F.A.1.02 741 cm; Heizkreisverteiler
F.C.1.46 743 cm; Heizkreisverteiler

C: Garderobe bestehend aus:
1x Garderobenrückwand farbig, B x H = 209 - 230 x 247 cm
Rückwand im Bereich Heizkreisverteiler: Ausführung revisionierbar; mit Teilung und Scharnieren
Umrahmung Garderobennische, farbig:
2 x Seitenblenden B x H = 60 x 247 cm
1 x Deckel B x L = 60 x 209 bis 230  cm
24 x Garderobenhaken (gem. ZTV) mit Befestigung an Garderobenrückwand
Menge: 6,000 Stck

**03.01.13 Bohrungen in Seitenblenden d 68 mm**
Bohrungen in Seitenblenden d 68 mm
Nach Angabe ELT, für Einbau ELT - Dosen
Menge: 60,000 Stck

#### Bereich 03.02 FOS Verwaltung

**03.02.01 Schränke Schiebet.; 80x40; Akustik; Deckenblende 67**
Schränke Schiebet.; 80x40; Akustik; Deckenblende 67
Ausführung gemäß Detail DT_MO_81004
Einbauort: F.A. 0.03 Sekretariat
Gesamtmaße: B x T x H = 404 x 40 x 320 cm

Alle Schranktüren als akustisch wirksame Oberfläche mit Mikroperforierung gemäß Beschreibung in ZTV

Einbauschränke, Deckenblende bestehend aus:
5 x Schrankkorpus jeweils 80 x 40 x 244 cm
5 x Schranktüren als Schiebetüren B 80 cm
30 x Einlegeböden für Korpusbreite 80 cm
5 x Schrankschloss/ Drehknopf abschließbar (gem.ZTV)
20 x höhenverstellbare Möbelfüße (gem. ZTV)
2 x Seitenblende B x H = 42 x 291 cm
1 x Passleiste oben
Sockelleiste 40 + 404 + 40 cm
1 x Deckenblende B x H = 404 x 67 cm
Menge: 1,000 Stck

**03.02.02 Schränke, 277 cm; 54 x 60; Akustik; Deckenblende 67**
Schränke, 277 cm; 54 x 60; Akustik; Deckenblende 67
Ausführung gemäß Detail DT_MO_81007
Gesamtmaße: B x T x H =277 x 60 x 244 cm
Einbauort: F.A.0.03 Sekretariat

Alle Schranktüren als akustisch wirksame Oberfläche mit Mikroperforierung gemäß Beschreibung in ZTV

Einbauschränke, bestehend aus:
5 x Schrankkorpus 54 x 60 x 244 cm
5 x Schranktüren
30 x Einlegeböden für Korpusbreite 54 cm
1 x Seitenblende 62 x 311 cm
1 x Passleiste seitlich
1 x Passleiste oben
1 x Sockelleiste
5 x Schrankschloss/ Drehknopf abschließbar (gem.ZTV)
12 x höhenverstellbare Möbelfüße (gem. ZTV)
1 x Deckenblende B x H = 277 x 67 cm
Menge: 1,000 Stck

**03.02.03 Schränke, 300 cm; 60/120 x 60**
Schränke, 300 cm; 60/120 x 60
Ausführung gemäß Detail DT_MO_81017
Gesamtmaße: B x T x H =300 x 60 x 244 cm
Einbauort: F.A.0.15 Kopier

Einbauschränke, bestehend aus:
1 x Schrankkorpus 60 x 60 x 244 cm
2 x Schrankkorpus 120 x 60 x 244 cm
5 x Schranktüren
6 x Einlegeböden für Korpusbreite 60 cm
12 x Einlegeböden für Korpusbreite 120 cm
1 x Seitenblende 62 x 164 cm
12 x Passleiste seitlich, B 6 cm
1 x Passleiste oben
1 x Sockelleiste
3 x Schrankschloss/ Drehknopf abschließbar (gem.ZTV)
12 x höhenverstellbare Möbelfüße (gem. ZTV)
 - ohne Deckenblende -
Menge: 1,000 Stck

**03.02.04 Sideboard, 246 cm; 60 x 60**
Sideboard, 246 cm; 60 x 60
Ausführung gemäß Detail DT_MO_8017
Gesamtmaße: B x T x H =246 x 60 x 80 cm
Einbauort: F.A.0.15 Kopier

Sideboard, bestehend aus:
4 x Schrankkorpus jeweils 60 x 60 x 74 cm
4 x Schranktüren als Schiebetüren
4 x Einlegeböden für Korpusbreite 60 cm

1 x Seitenblende B 6 cm
1 x Sockel
4 x Schrankschloss ? (gem.ZTV)
16 x höhenverstellbare Möbelfüße (gem. ZTV)
8 x Aussparungen rund in Rückwand für Kabeldurchlass
1 x Aussparungen eckig für Anschlussdosen
Menge: 1,000 Stck

**03.02.05 Sideboard, 244 cm; 60 x 42**
Sideboard, 244 cm; 60 x 40
Ausführung gemäß Detail DT_MO_81022
Gesamtmaße: B x T x H =244 x 42 x 80 cm
Einbauort: F.B.2.12 NR Informatik

Sideboard, bestehend aus:
4 x Schrankkorpus jeweils 60 x 42 x 74 cm
4 x Schranktüren als Schiebetüren
4 x Einlegeböden für Korpusbreite 60 cm

2 x Seitenblenden 44 x 74
1 x Sockel
4 x Schrankschloss und Griffmuscheln (gem.ZTV)
16 x höhenverstellbare Möbelfüße (gem. ZTV)
8 x Aussparungen rund in Rückwand für Kabeldurchlass
1 x Aussparungen eckig für Anschlussdosen
Menge: 1,000 Stck

**03.02.06 Sideboard, 404 cm; 80 x 60; Hängeregister**
Sideboard, 404 cm; 80 x 60; Hängeregister
Ausführung gemäß Detail DT_MO_81005
Gesamtmaße: B x T x H = 404 x 60 x 102 cm
Einbauort: F.A.0.03 Sekretariat

Sideboard, bestehend aus:
5 x Schrankkorpus 80 x 60 x 102 cm
je Korpus mit:
- 3 x Blende für Schubfach
- 3 x Schubfach mit Hängerahmen

Anmerkung:
Abdeckplatte durchgehend über gesamte Breite Sideboard

Sonstiges:
2 x Seitenblenden 65 x 102
1 x Sockel 3-Seitig
5 x Schrankschloss (gem.ZTV)
20 x höhenverstellbare Möbelfüße (gem. ZTV)
4 x Aussparungen rund in Rückwand für Kabeldurchlass
Menge: 1,000 Stck

**03.02.07 Sideboard, 404 cm; 80 x 60; Hängeregister-Tresor**
Sideboard, 404 cm; 80 x 60; Hängeregister-Tresor
Ausführung gemäß Detail DT_MO_81002
Gesamtmaße: B x T x H = 404 x 65 x 117 cm
Einbauort: F.A.0.01 Schulleitung

Sideboard, bestehend aus:
4 x Schrankkorpus 80 x 60 x 117 cm mit Rückwand
1 x Schrankkorpus 80 x 60 x 117 cm ohne Rückwand
3 x Schranktüren als Schiebetüren
1 x Schranktür für Tresor
3 x Blende für Schubfach
3 x Schubfach mit Hängerahmen
6 x Einlegeböden für Korpusbreite 80 cm

Anmerkung:
Abdeckplatte durchgehend über gesamte Breite Sideboard

Sonstiges:
2 x Seitenblenden 65 x 117
1 x Sockel 3-Seitig
5 x Schrankschloss (gem.ZTV)
20 x höhenverstellbare Möbelfüße (gem. ZTV)
4 x Aussparungen rund in Rückwand für Kabeldurchlass
1 x Aussparungen eckig für Anschlussdosen

Tresor: siehe separate Position
Menge: 1,000 Stck

**03.02.08 Sideboard / Regal, 242; 59 x 40; Deckenblende 67**
Sideboard / Regal, 242; 59 x 40; Deckenblende 67
Ausführung gemäß Detail DT_MO_81003
Gesamtmaße: B x T x H =242 x 42 x 320 cm
Einbauort: F.A.0.04 Eltern-Besprechung

Unterteil analog Sideboard, bestehend aus:
4 x Schrankkorpus jeweils 59 x 42 x 74 cm
4 x Schranktüren als Schiebetüren
4 x Einlegeböden für Korpusbreite 59 cm

Regal oberhalb Unterteil: bestehend aus:
3 x Regalseite BxT = 42 x 170 cm
2 x Rückwand farbig, BxT = 118 x 170 cm
6 x Einlegeböden für Regalbreite 118 cm

Deckenblende: BxH = 242 x 67 cm
1 x Sockel
4 x Schrankschloss und Griffmuschel
höhenverstellbare Möbelfüße (gem. ZTV)
Menge: 1,000 Stck

**03.02.09 Sockelblenden Sekretariat**
Sockelblenden Sekretariat
Sockelblende zu den vorbeschriebenen Einbaumöbel.
Oberfläche Fichte furniert.

Schrank und Sideboard:
- Sockelhöhe 7cm, 3-seitig auf Gehrung verbunden

 L = 2x ca.35cm; ca. 298cm.
- Sockelhöhe 7cm, 3-seitig auf Gehrung verbunden
L = 2x ca.35cm; ca. 458cm.

Thresen:
- Sockelhöhe 7cm, 4-seitig auf Gehrung verbunden,
L = 2x ca.30cm; 2x ca. 346cm.

Raum: 1.OG A.1.54 Sekretariat
Siehe Planung DT-80.08
Menge: 0,000

**03.02.10 Sideboard - Tresen Unterteil, 276 cm; 68 x 42**
Sideboard - Tresen Unterteil, 276 cm; 68 x 42
Ausführung gemäß Detail DT_MO_81006
Gesamtmaße: B x T x H =276 x 42 x 74 cm
Einbauort: F.A.0.03 Sekretariat

Sideboard, bestehend aus:
4 x Schrankkorpus jeweils 68 x 42 x 74 cm
4 x Schranktüren als Schiebetüren
4 x Einlegeböden für Korpusbreite 68 cm
2 x Seitenblenden 45 x 104 cm

1 x Zierplatte geschlitzt, 276 x 74 cm, gem. ZTV
1 x Sockel 4- Seitig
4 x Schrankschloss
höhenverstellbare Möbelfüße

1 x Alu-Flachstahl 20x4; schwarz pulverbeschichtet
L 320 cm, in Fräsnut auf auf Oberseite Korpus
Menge: 1,000 Stck

**03.02.11 Sideboard - Tresen Oberteil, 276 cm;**
Sideboard - Tresen Oberteil, 276 cm;
Ausführung gemäß Detail DT_MO_81006
Gesamtmaße: B x T x H =276 x 45 x 30 cm
Einbauort: F.A.0.03 Sekretariat

Ablagefächer, bestehend aus:
1 x Rückwand farbig, 274 x 28 cm
6 x Teilung für Fächer, senkrecht 31 x 28 cm
7 x Teilung für Fächer, waagrecht 31 x 37 cm
1 x Abdeckplatte 45 x 276 cm
Menge: 1,000 Stck

**03.02.12 Sideboard, 364 cm; 60 x 40**
Sideboard, 364 cm; 60 x 40
Ausführung gemäß Detail DT_MO_81008
Gesamtmaße: B x T x H =364 x 40 x 80 cm
Einbauort: F.A.0.05 Stellv. Schulleitung

Sideboard, bestehend aus:
6 x Schrankkorpus jeweils 60 x 40 x 74 cm
6 x Schranktüren als Schiebetüren
6 x Einlegeböden für Korpusbreite 60 cm

2 x Seitenblenden 42 x 74
1 x Sockel
6 x Schrankschloss ? (gem.ZTV)
24 x höhenverstellbare Möbelfüße (gem. ZTV)
12 x Aussparungen rund in Rückwand für Kabeldurchlass
1 x Aussparungen eckig für Anschlussdosen
Menge: 1,000 Stck

**03.02.13 Schränke, 171 cm; 52 x 60; Akustik; Deckenblende 67**
Schränke, 171 cm; 52 x 60; Akustik; Deckenblende 67
Ausführung gemäß Detail DT_MO_81007
Gesamtmaße: B x T x H =171 x 60 x 320 cm
Einbauort: F.A.0.03 Sekretariat

Alle Schranktüren als akustisch wirksame Oberfläche mit Mikroperforierung gemäß Beschreibung in ZTV

Einbauschränke, bestehend aus:
3 x Schrankkorpus 54 x 60 x 244 cm
3 x Schranktüren
15 x Einlegeböden für Korpusbreite 52 cm
1 x Seitenblende 62 x 311 cm
2 x Passleiste seitlich, B 10 cm und 3 cm
1 x Passleiste oben
1 x Sockelleiste
3 x Schrankschloss/ Drehknopf abschließbar (gem.ZTV)
12 x höhenverstellbare Möbelfüße (gem. ZTV)
1 x Garderobenstange für Korpusbreite 52 cm
1 x Deckenblende B x H = 171 x 67 cm
Menge: 1,000 Stck

**03.02.14 Schränke, 245 cm; 60 x 60; Deckenblende 67**
*** Bezugsbeschreibung
Schränke, 245 cm; 60 x 60; Deckenblende 67
Ausführung gemäß Detail DT_MO_81009
Gesamtmaße: B x T x H =245 x 60 x 320 cm
Einbauort: F.A.0.05 Schulleitung

Einbauschränke, bestehend aus:
4 x Schrankkorpus 54 x 60 x 244 cm
4 x Schranktüren
21 x Einlegeböden für Korpusbreite 52 cm
1 x Seitenblende 62 x 311 cm
1 x Passleiste seitlich,
1 x Passleiste oben
1 x Sockelleisten
4 x Schrankschloss/ Drehknopf abschließbar (gem.ZTV)
16 x höhenverstellbare Möbelfüße (gem. ZTV)
1 x Garderobenstange für Korpusbreite 60 cm
1 x Deckenblende B x H = 245 x 67 cm
Menge: 1,000 Stck

**03.02.15 Schränke, 245 cm; 60 x 60/45; Deckenblende 67; HKV**
*** wie Position 03.02.14
Schränke, 245 cm; 60 x 60/45; Deckenblende 67;  HKV
Ausführung gemäß Detail DT_MO_81013 und DT_MO_81001
Gesamtmaße: B x T x H =245 x 60 x 320 cm
Einbauort: F.A.0.01 und F.A.0.08 Schulleitung

4 x Schrankkorpus 60 x 60 x 244 cm
- 3 x Korpus mit Schranktiefe im unteren Bereich: 45 cm;
  angepassrt an Heizkreisverteiler (HKV)
  Rückwände im Bereich Heizkreisverteiler: revisionierbar
- 3 x Einlegeböden für Schranktiefe mit 45 cm angepasst
Menge: 2,000 Stck

**03.02.16 Schränke, 244 cm; 60 x 40/25; Deckenblende 67; HKV**
*** wie Position 03.02.14
Schränke, 244 cm; 60 x 40/25; Deckenblende 67; HKV
Ausführung gemäß Detail DT_MO_81019
Gesamtmaße: B x T x H =245 x 60 x 320 cm
Einbauort: F.A.0.20 Hausmeister

4 x Schrankkorpus 60 x 40 x 244 cm
- 3 x Korpus mit Schranktiefe im unteren Bereich: 25 cm;
  angepassrt an Heizkreisverteiler (HKV)
  Rückwände im Bereich Heizkreisverteiler: revisionierbar
- 3 x Einlegeböden für Schranktiefe mit 25 cm angepasst
- 2 x Seitenblende 42 x 311 cm
Menge: 1,000 Stck

**03.02.17 Schränke, 184 cm; 60 x 40; Deckenblende 67**
Schränke, 184 cm; 60 x 40; Deckenblende 67
Ausführung gemäß Detail DT_MO_81015
Gesamtmaße: B x T x H =184 x 40 x 244 cm
Einbauort: F.A.0.10  - F.A.0.11 - F.A.0.12 - F.A.0.13

Einbauschränke, bestehend aus:
3 x Schrankkorpus 60 x 40 x 244 cm
3 x Schranktüren
15 x Einlegeböden für Korpusbreite 60 cm
2 x Seitenblende 42 x 311 cm
1 x Passleiste oben
1 x Sockelleiste
3 x Schrankschloss/ Drehknopf abschließbar (gem.ZTV)
12 x höhenverstellbare Möbelfüße (gem. ZTV)
1 x ausziehbare Kleiderstange
1 x Deckenblende B x H = 184 x 67 cm
Menge: 4,000 Stck

**03.02.18 Schrank / Regal, 184 cm; 60 x 40; Deckenblende 67**
Schrank / Regal, 184 cm; 60 x 40; Deckenblende 67
Ausführung gemäß Detail DT_MO_81014
Gesamtmaße: B x T x H =184 x 40 x 320 cm
Einbauort: F.A.0.09 - 1. Hilfe

Einbauschränke, bestehend aus:
2 x Schrankkorpus 60 x 40 x 244 cm
1 x Schrankkorpus 60 x 40 x 72 cm
1 x Regal 60 x 40 x 168 cm, mit farbiger Rückwand,
2 x Schranktüren Höhe 244
1 x Schranktüren Höhe 72
13 x Einlegeböden für Korpusbreite 60 cm
3 x Einlegeböden für Regal B 60 cm

2 x Seitenblende 42 x 311 cm
1 x Passleiste oben
1 x Sockelleiste
3 x Schrankschloss/ Drehknopf abschließbar (gem.ZTV)
12 x höhenverstellbare Möbelfüße (gem. ZTV)
1 x Deckenblende B x H = 184 x 67 cm
Menge: 1,000 Stck

**03.02.19 Schrank / Regal, 418 cm; 59 x 40; Deckenblende 44**
Schrank / Regal, 418 cm; 59 x 40; Deckenblende 44
Ausführung gemäß Detail DT_MO_81021
Gesamtmaße: B x T x H =184 x 40 x 297 cm
Einbauort: F.B.2.12 - NR Informatik

Einbauschränke, bestehend aus:
4 x Schrankkorpus 59 x 40 x 244 cm
3 x Schrankkorpus 60 x 40 x 72 cm
1 x Regal 177 x 40 x 168 cm, mit farbiger Rückwand
4 x Schranktüren Höhe 244
3 x Schranktüren Höhe 72
24 x Einlegeböden für Korpusbreite 60 cm
3 x Einlegeböden für Regal B 177 cm

2 x Passleiste seitlich
1 x Passleiste oben
1 x Sockelleiste
7 x Schrankschloss/ Drehknopf abschließbar (gem.ZTV)
28x höhenverstellbare Möbelfüße (gem. ZTV)
1 x Deckenblende B x H = 418 x 44 cm
Menge: 1,000 Stck

**03.02.20 Schränke, 659 cm; 59 x 40; Deckenblende 44**
Schränke, 659 cm; 59 x 40; Deckenblende 44
Ausführung gemäß Detail DT_MO_81012
Gesamtmaße: B x T x H = 659 x 40 x 297 cm
Einbauort: F.A.0.07 Erw. Schulleitun

Einbauschränke, bestehend aus:
11 x Schrankkorpus 60 x 40 x 244 cm
11 x Schranktüren
63 x Einlegeböden für Korpusbreite 59 cm
2 x Passleiste seitlich
1 x Passleiste oben
1 x Sockelleiste
11 x Schrankschloss/ Drehknopf abschließbar (gem.ZTV)
44 x höhenverstellbare Möbelfüße (gem. ZTV)
1 x ausziehbare Kleiderstange
1 x Deckenblende B x H = 659 x 67 cm
Menge: 1,000 Stck

**03.02.21 Schränke, 245 cm; 60 x 40; Deckenblende 44**
Schränke, 245 cm; 60 x 40; Deckenblende 44
Ausführung gemäß Detail DT_MO_81020
Gesamtmaße: B x T x H = 245 x 40 x 297 cm
Einbauort: F.A.1.05  - F.B.1.29 - F.C.1.49 Vorbereitung Lehrer

Einbauschränke, bestehend aus:
4 x Schrankkorpus 60 x 40 x 244 cm
4 x Schranktüren
24 x Einlegeböden für Korpusbreite 60 cm
1 x Seitenblende 42 x 291 cm
1 x Passleiste oben
1 x Sockelleiste
4 x Schrankschloss/ Drehknopf abschließbar (gem.ZTV)
16 x höhenverstellbare Möbelfüße (gem. ZTV)
1 x Deckenblende B x H = 245 x 44 cm
Menge: 3,000 Stck

**03.02.22 Schränke, 364 cm; 60 x 40; Deckenblende 44**
*** Bezugsbeschreibung
Schränke, 364 cm; 60 x 40; Deckenblende 44
Ausführung gemäß Detail DT_MO_81023
Gesamtmaße: B x T x H = 364 x 40 x 297 cm
Einbauort: F.B.2.13 Vorbereitung Lehrer

Einbauschränke, bestehend aus:
6 x Schrankkorpus 60 x 40 x 244 cm
6 x Schranktüren
36 x Einlegeböden für Korpusbreite 60 cm
1 x Seitenblende 42 x 291 cm
1 x Passleiste oben
1 x Passleiste seitlich
1 x Sockelleiste
6 x Schrankschloss/ Drehknopf abschließbar (gem.ZTV)
24 x höhenverstellbare Möbelfüße (gem. ZTV)
1 x Deckenblende B x H = 364 x 44 cm
Menge: 1,000 Stck

**03.02.23 Schränke, 364 cm; 60 x 40; Deckenblende 67**
*** wie Position 03.02.22
Schränke, 364 cm; 60 x 40; Deckenblende 67
Ausführung gemäß Detail DT_MO_81018
Gesamtmaße: B x T x H = 364 x 40 x 320 cm
Einbauort: F.A.0.16 SMV

1 x Seitenblende 42 x 311 cm
1 x Deckenblende B x H = 364 x 67 cm
Menge: 1,000 Stck

**03.02.24 Schränke, Müllstation; Mediensäule 832; 51 x 60; HKV**
Schränke, Müllstation; Mediensäule 832; 51 x 60; HKV
Ausführung gemäß Detail DT_MO_81016
Einbauort: F.A.0.14 Silentium
Gesamtmaße: B x T x H = 832 x 60 x 250 cm

A: Schrank mit Müllstation  B x T x H = 103 x 60 x 241 cm
- gemäß Beschreibung in ZTV
B: Einbauschränke:  B x T x H = 669 x 60 x 241 cm
C: Mediensäule: B x H =  52 x  241 cm

B: Einbauschränke bestehend aus:
13 x Schrankkorpus jeweils 51,5 x 60 x 241 cm
13 x Schranktüren
78 x Einlegeböden für Korpusbreite 51,5 cm
Rückwände im Bereich Heizkreisverteiler: revisionierbar

C: Mediensäule B x H = 52 x 241 cm
- gemäß Beschreibung in ZTV

Sonstiges / Zubehör:
13 x Schrankschloss/ Drehknopf abschließbar (gem.ZTV)
höhenverstellbare Möbelfüße (gem. ZTV)
1 x Seitenblende B = 80 cm
1 x Passleiste seitlich, 3 cm
1 x Passleiste oben, 3 cm
1 x Sockelleiste
Menge: 1,000 Stck

**03.02.25 Akten Tresor Sicherheitsstufe B**
Akten - Tresor Sicherheitsstufe B
Korpus und Tür doppelwandig; dreiseitige Verriegelung der Tür, Rundbolzen als Hintergreifriegel an Bandseite und serienmäßig vorgerichtete Verankerungsmöglichkeit.

Außenhöhe  1.096,00 mm
Außenbreite  641,00 mm
Außentiefe 554,00 mm
Anzahl Fachböden  2,00 Stk
Ordnertiefe  Ja
Nettogewicht  163,000 kg

Verschlusssystem:  Elektronikschloss mit Fingerscan
 mit Touch-Bedienfeld und
 Grafik-Display
Anzahl möglicher Nutzer:  10 Code + 20 Fingerprints

Zeitfunktionen:  Ja
Sicherheitsstufe: B nach VDMA 24992
Feuerschutz - ohne

Befestigungsmaterial an Untergrund:
M10x100mm; Härte 109; Dübel 14mm
Menge: 1,000 Stck

**03.02.26 Kleiderbügel diebstahlsicher: Lehrerzimmer FOS**
Kleiderbügel diebstahlsicher: Lehrerzimmer FOS
Material: Alu
Breite: 450 mm, Höhe: 175 mm
Bügeldurchmesser: 12 - 13 mm
Haken drehbar, mit Sicherungsring
Menge: 80,000 Stck

#### Bereich 03.03 FOS Lehrerzimmer ohne Küchenzeile

*Hinweis: Hinweis: Lehrerzimmer - mehrere Segmente*
im folgenden wird die Möblierung vom Lehrerzimmer in mehreren Segmenten beschrieben

**03.03.01 Lehrerzimmer -Schränke, Lehrerfächer Segment 372; 43 bis 50**
Lehrerzimmer -Schränke, Lehrerfächer 372; 43 bis 50
Ausführung gemäß Detail DT_MO_81010
Gesamtmaße: B x T x H = 372 x 60 x 250 cm
Einbauorte: F.A.0.06 Lehrerzimmer

E: Einbauschrank
F: Lehrerfächer
O: Oberschrank
- Deckenblende siehe separate Position -

E: Einbauschrank bestehend aus:
2 x Schrankkorpus 55 x 60 x 244 cm
2 x Schranktüren
12 x Einlegeböden für Korpusbreite 55 cm

F: Lehrerfächer bestehend aus:
30 x Fach B x T x H = 43 x 60 x 39 cm, Anordnung siehe Plan
30 x Fachtüren mit eingefräster Nummer und Schrankschloss;
- Elektronisches Schrankschloss:
  in den EP ist nur der Einbau zu kalkulieren.
  Lieferung erfolgt bauseits von AN Elektro.
Kabelkanäle, durchgehend über jeweils 5 Fächer,
einschließlich Ausklinkungen für Kabelkanäle in Fachböden,

O: Einbauschrank oberhalb Lehrerfächer bestehend aus:
3 x Schrankkorpus 87 x 60 x 50 cm
6 x Schranktüren
ohne Einlegeböden

Sonstiges:
1 x Passleiste seitlich
1 x Sockelleiste
5 x Schrankschloss/ Drehknopf abschließbar (gem.ZTV)
höhenverstellbare Möbelfüße (gem. ZTV)

Hinweis elektronisches Schrankschloss:
die Lieferung durch AN Elektro ist rechtzeitig abzufragen
Menge: 1,000 Stck

**03.03.02 Lehrerzimmer -Schränke, Lehrer- + Postfächer Segment 612; 43 bis 55**
Lehrerzimmer -Schränke, Lehrer- u. Postfächer 612; 43 bis 55
Ausführung gemäß Detail DT_MO_81010
Gesamtmaße: B x T x H = 612 x 60 x 250 cm
Einbauorte: F.A.0.06 Lehrerzimmer

E: Einbauschrank
F: Lehrerfächer
O / U: Oberschrank / Unterschrank
P: Postfächer
- Deckenblende siehe separate Position -

E: Einbauschrank bestehend aus:
2 x Schrankkorpus 55 x 60 x 244 cm mit Türen
12 x Einlegeböden

F: Lehrerfächer bestehend aus:
40 x Fach B x T x H = 43 x 60 x 39 cm, Anordnung siehe Plan
40 x Fachtüren mit eingefräster Nummer und Schrankschloss;
- Elektronisches Schrankschloss: in den EP ist nur der Einbau zu kalkulieren. Lieferung erfolgt bauseits von AN Elektro.
40 x Kabelkanal, Kanal durchgehend über 5 Fächer,
einschließlich Ausklinkungen für Kabelkanäle in Fachböden.

O: Einbauschrank oberhalb Lehrer- / Postfächer bestehend aus:
4 x Schrankkorpus 87 x 60 x 50 cm mit Türen
1 x Schrankkorpus 100 x 60 x 50 cm mit Türen
1 x Schrankkorpus 50 x 60 x 50 cm mit Tür

U: Einbauschrank unterhalb Lehrerfächer bestehend aus:
1 x Schrankkorpus 100 x 60 x 39 cm mit Türen
1 x Schrankkorpus 50 x 60 x 39 cm mit Tür

P: Postfächer - Regal:
1 x Regal B x T x H = 146 x 37 x 151 cm; Teilung 70 Postfächer

Sonstiges:
1 x Passleiste seitlich
1 x Sockelleiste
5 x Schrankschloss/ Drehknopf abschließbar (gem.ZTV)
 höhenverstellbare Möbelfüße

Hinweis elektronisches Schrankschloss:
die Lieferung durch AN Elektro ist rechtzeitig abzufragen
Menge: 1,000 Stck

**03.03.03 Lehrerzimmer Segment Mediensäule 52 x 244**
Mediensäule Lehrerzimmer 52 x 244 cm
gemäß Beschreibung in ZTV
Menge: 0,000

**03.03.04 Deckenblende Lehrerzimmer 1467 x 128**
Deckenblende Lehrerzimmer 1467 x 128
Ausführung gemäß Detail DT_MO_81010
Gesamtmaße: B x H = 1467 x 128 cm
Einbauorte: F.A.0.06 Lehrerzimmer

bis UK bauseitige Rippen, Fugenaufteilung in Absprache mit Architekt
Menge: 1,000 Stck

**03.03.05 Deckenblende Lehrerzimmer, Passtücke zwischen Rippen**
Deckenblende Lehrerzimmer, Passtücke zwischen Rippen
Abmessungen: B x H = 15 / 70 x 10 cm
Einbauorte: F.A.0.06 Lehrerzimmer

zwischen bauseitigen Rippen aus BSH; bestehend aus:
- 15 Felder 70 x 10 cm
- 2 Felder 15 x 10 cm
Menge: 1,000 Stüc

**03.03.06 Geschirrschrank; 1 x 60; Lehrerzimmer**
Geschirrschrank; 1 x 60; Lehrerzimmer
Ausführung gemäß Detail DT_MO_81010
Gesamtmaße: B x T x H = 60 x 60 x 250 cm
Einbauorte: F.A.0.06 Lehrerzimmer

Geschirrschrank
1 x Korpus BxTxH=60 x 60 x 244  cm
1 x Tür
6 x Einlegeboden
Sockelblende
Menge: 1,000 Stck

**03.03.07 Sideboard Sitzecke, 300 x 40 x 115**
Sideboard Sitzecke, 300 x 40 x 115
Ausführung gemäß Detail DT_MO_81011
Gesamtmaße: B x T x H = 300 x 40 x 115 cm
Einbauort: F.A.0.06 Lehrerzimmer

Sideboard, bestehend aus:
6 x Regalseite 40 x 115 cm
6 x Regal-Rückwand. 58 x 115 cm
1 x Regalboden 40 x 300 cm
1 x Regaldeckel 40 x 300 cm
10 x Regal-Einlegeböden 58 x 40 cm

1 x Sockelleisten 2-seitig
10 x höhenverstellbare Möbelfüße (gem. ZTV)
Menge: 1,000 Stck

**03.03.08 Stehtisch Teeküche Lehrerzimmer**
Stehtisch für Teeküche Lehrerzimmer.
Tischplatte aus Tischlerplatten mit Schichtstoff belegt
Kanten mit Schichtstoff belegt.
Gestell aus massiven Fichtenprofilen, Querschnitt nach Planung, bestehend aus umlaufende Fußablage, Rahmen, Tischbeinen, und Querverbindung
Oberkante Tischplatte = 115cm

Abmessungen:
- Tischplatte 1 St ca. 300 x 90 x 5cm, Schichtstoff, farbig, mit Schichtstoffkante, farbig
- Gestell Außenmaße ca. 110 x 270 x 60cm, Querschnitte entsprechend Planung

Raum: R.C.0.52 Lehrerzimmer
gem. Detail DT_MO_82015
Menge: 1,000 Stck

**03.03.09 Korpus Sitzecke L-Form, 2- teilig - FOS**
Korpus Sitzecke L-Form, 2- teilig
Ausführung gemäß Detail DT_MO_81011
Einbauort: F.A.0.06 Lehrerzimmer

Unterbau für Sitzecken als Rahmenkonstruktion
- Unterbau aus Spanplatten, für nachfolgend beschriebene Polster.
- Sämtliche sichtbaren Oberflächen und Kanten sind mit Fichtenfurnier auszuführen.

- Abmessungen Rahmenelemente, B x H x T:
  2 St 113 x 25 x 63 cm,
  2 St 117 x 25 x 63 cm,
  1 St  68 x 25 x 63 cm,

Sonstiges:
Sockelleisten für Korpus, furniert
höhenverstellbare Möbelfüße (gem. ZTV)
Menge: 1,000 Stck

**03.03.10 Schaumstoff mit Textilbezug, Sitzpolster - FOS**
*** Pauschalposition
Schaumstoff mit Textilbezug, Sitzpolster  - FOS
Ausführung gemäß Detail DT_MO_81011
Einbauort: F.A.0.06 Lehrerzimmer

Schaumstofffüllung und Textilbezug
gemäß Beschreibung in ZTV;
für Sitzpolster auf vorbeschriebenem Unterbau.
- Sitzflächen rechteckig
- Rückenlehnen abgeschrägt
- Materialstärke Schaumstoff ca. 12 cm

Polster für Sitzbank Abmessungen:
4 x Sitzpolster  BxTxH= 113-117 x 68 x 12 cm
4 x Rückenlehnen  BxTxH= 113-117 x 68 x 12 cm
Eckelement:
1 x Sitzpolster  BxTxH= 68 x 68 x 12 cm
2 x Rückenlehnen BxTxH= 68 x 68 x 12 cm

Fixierung der Polsterr an Unterbau mittels Klettverschluss.
Menge: 1,000 psch

*Hinweis: Hinweis: Küchenzeile siehe separater LV Titel*

#### Bereich 03.04 FOS Küchenzeilen

**03.04.01 Küchenzeile 251; 4 x 60; Oberschr + Deckenblende; HM FOS**
Küchenzeile 251; 4 x 60; mit Oberschränken
gemäß Beschreibung in 7.6  ZTV
Ausführung gemäß Detail DT_MO_81019
Gesamtmaße: B x T x H =251 x 65 x 250 cm
Einbauorte: F.A.0.20 Hausmeister

Küchenzeile bestehend aus:
Unter- und Hängeschränken, Rückwand; Arbeitsplatte

4 x Küchen-Unterschrank BxTxH=60 x 60 x 87 cm
3 x Schranktüren
1 x Front Müllsystem-Auszug
2 x Einlegeböden für Unterschrank
4 x Küchen - Hängeschrank BxTxH=60 x 35 x 85 cm
3 x Schranktür BxH = 60 x 85 cm
1 x Schranktür BxH = 60 x 42 cm
3 x Einlegeböden für Hängeschrank, 1 offenes Fach

1 x Küchenarbeitsplatte inkl. Ausschnitt für Spüle
Rückwand farbig 300 x 70 cm mit 6 x 68 Ø Ausschnitte ELT

1 x Deckenblende B x H =251 x 67 cm

Sonstiges / Zubehör:
1 x Sockelblende mit Ausschnitt für Lüftungsgitter
2 x Passleisten seitlich B = 6 cm Unterschränke
2 x Passleisten seitlich B = 6 cm Oberschränke / Deckenblende
LED - Beleuchtung incl. Trafo, an Unterseite Oberschränke
9 x 68 Ø Ausschnitte ELT in Rückwand / Korpus

Einbauten/ Ausstattung gemäß Ausführungsbeschreibung:
Menge: 1,000 Stck

**03.04.02 Küchenzeile 360; 6 x 60; Oberschränke; Lehrerzi. FOS**
Küchenzeile 360; 6 x 60; mit Oberschränken; FOS
gemäß Beschreibung in 7.6  ZTV
Ausführung gemäß Detail DT_MO_81010
Gesamtmaße: B x T x H =360 x 60 x 250 cm
Einbauorte: F.A.0.06 Lehrerzimmer

Küchenzeile bestehend aus:
Unter- und Hängeschrankn, Rückwand; Arbeitsplatte

5 x Küchen-Unterschrank BxTxH=60 x 60 x 87 cm
1 x Schranktür
3 x Front für Müllsystem-Auszug, Front Geschirrspüler
1 x Schubladenfronten, 3 Schubladen
0 x Einlegeböden für Unterschrank
4 x Küchen-Oberschrank BxTxH=90 x 60 x 50 cm
4 x Schranktür BxH = 90 x 50 cm
0 x Einlegeböden für Oberschrank,

für Einbaukühlschrank mit Gefrierfach:
1 x Korpus B x T x H= 60 x 60 x 192 cm,
2 x Türen unterschiedliche Größe
2 xfeste Böden

1 x Küchenarbeitsplatte Bx T = 300 x 60 cm
mit Ausschnitten für: Spüle; Kochfeld; Unterwasserspender
1 x Rückwand farbig, 300 x 110 cm, 6 x 68 Ø Ausschnitte ELT
1 x Ablage, 300 x 38 cm

Umrahmung Küchennische, farbig:
2 x Seiten 63 x 110 cm
1 x Deckel 63 x 300 cm

Deckenblende  - siehe separate Position -

Sonstiges / Zubehör: Bereich Küche
1 x Sockelblende mit Ausschnitt für Lüftungsgitter
LED - Beleuchtung incl. Trafo, an Unterseite Ablage L 300 cm
8 x 68 Ø Ausschnitte ELT in Rückwand / Korpus

Einbauten/ Ausstattung gemäß Ausführungsbeschreibung
Menge: 1,000 Stck

#### Bereich 03.05 FOS Einbaugeräte / Zubehör Küchenzeilen

**03.05.01 Einbau- Kühlgefrierkombination, Höhe 1800 mm**
Einbau- Kühlgefrierkombination, Höhe 1800 mm
für Küchenzeile in Lehrerzimmer

Gerätetyp: Einbau- Kühlgefrierkombination
mit getrennten Türen für Kühlschrank / Gefrierfächer
Gefrierfach unten
mit verstellbaren Ablagen im Kühlteil
Flaschenregale: Ja

Energieeffizienzklasse:  E oder besser
nach aktuellem EU-Energielabel
Gesamtrauminhalt in Liter ca. 250 l
Volumen Gefrieren:  ca. 60 l
Volumen Kühlschrank:  ca.. 180 l
Geräuschwert:  < 40 dB(A) re 1 pW

Abmessung Einbauschrank (H x B x T):1850 x 600 x 550 mm
Türöffnung: Rechts/ links wechselbar
Scharniere wechselbar: Ja
Menge: 1,000 Stck

**03.05.02 Unterbau Kühlschrank mit Gefrierfach**
Unterbau Kühlschrank mit Gefrierfach
für Küchenzeile Hausmeister

Gerätetyp: Unterbau Kühlschrank, integriert
mit verstellbaren Ablagen im Kühlteil
mit Gefrierfach

Energieeffizienzklasse:  C oder besser
nach aktuellem EU-Energielabel
Volumen Gefrieren:  ca. 15 l
Volumen Kühlschrank:  ca.. 100 l
Geräuschwert:  < 40 dB(A) re 1 pW

Abmessung Einbauschrank (H x B x T):820 x 600 x 550 mm
Türöffnung: Rechts/ links wechselbar
Scharniere wechselbar: Ja
Menge: 1,000 Stck

**03.05.03 Induktionskochfeld, 2 teilig**
Induktionskochfeld Einbaugerät, rahmenlos aufliegend,
für Küchenzeile in Lehrerzimmer

Geräteart: Kochstelle Glas
Bauform:  Einbau
Energiequelle:  Elektro
Anzahl der Kochzonen:  2
Maße für Installation (H x B x T):  x T): 51 x 270 x 490-500mm
Gerätebreite:  302 mm
Abmessungen Gerätes:  51 x 302 x 520 mm
Restwärmeanzeige:  Getrennt
Lage der Steuerung:  Vorne
Oberflächenmaterial:  Glaskeramik
Spannung: 220-240 V
Menge: 1,000 Stck

**03.05.04 Mikrowelle Einbaugerät für Küchenzeile in Lehrerzimmer**
Mikrowelle Einbaugerät für Küchenzeile in Lehrerzimmer

Steuerung: elektronisch
Abmessungen des Gerätes:  382 x 594 x 318 mm
Abmessungen des Garraumes:  220 x 350 x 270 mm
Maximale Mikrowellenleistung: 900 W
Anschlusswert:  1220 W
Absicherung:  10 A
Spannung: 220-240 V
Steckerart:  Schuko-/Gardy mit Erdung
Menge: 2,000 Stck

**03.05.05 Geschirrspüler Einbaugerät vollintegriert**
Geschirrspüler Einbaugerät vollintegriert
für Küchenzeile in Lehrerzimmer

Energieeffizienzklasse: B
Geräuschwert:  43 dB(A) re 1 pW
Bauform: Einbau
Abmessungen des Gerätes:  815 x 598 x 550 mm
Min. Nischenmaße für Installation (H x B x T): .815-875 x 600 x 550 mm
Tiefe bei geöffneter Tür (90°): 1150 mm
Höhenverstellbare Füße: Ja - alle von vorne
Höhenverstellung max.: 60 mm
Anschlusswert:  2400 W
Absicherung:  10 A
Spannung: 220-240 V
Steckerart:  Schuko-/Gardy mit Erdung
Länge Zulaufschlauch: 165 cm
Länge Ablaufschlauch:  190 cm
Gerätetyp:  Einbau /
Vollintegrierbar
Menge: 1,000 Stck

**03.05.06 Edelstahlspülbecken mit Abtropffläche**
Edelstahlspülbecken mit Abtropffläche
für Küchenzeile in Lehrerzimmer und Hausmeister

Küchenspülbecken mit Abtropffläche:
Abmessung (LxB) ca. 860 x 510mm, Flachrand
Beckengröße ((LxBxT)  ca. 480 x 430 x200 mm
Innenkanten Becken R70
Außenkanten  R10
inkl. Aussparung Armatur ca. D = 35 mm
aus Edelstahl

inkl. Anschlusszubehör, Ablaufsiphon + Zubehör,
inkl. Druckknopfventil, Sieb und Abflußstopfen + Steuerung
inkl. funktionstüchtiger Anschluss an bauseits gestellte
Leitungen in Absprache mit HLS
Armatur: bauseits HLS
Menge: 2,000 Stck

**03.05.07 Armatur Auszugsbrause, massiv Edelstahl, Hochdruck**
Armatur Auszugsbrause, massiv Edelstahl, Hochdruck
für Küchenzeilen
- Material Edelstahl 304, mit Flexschlauch
- Durchmesser Armaturenloch 35 mm,
- Kartuschengröße 35 mm
Installation:
- Fixierungsart Befestigungshülse
- Flexschlauchverbindung 3/8"
- Länge des Wasserschlauchs 500 mm
Produktspezifikationen
- Hochdruck
- Version Auszugsbrause
- Bedienung Armatur Seitenbedienung
- Schwenkbereich 180°
- Laminar - Strahlregler
Menge: 2,000 Stck

**03.05.08 Kaltwasserspender integriert in Unterschrank**
Kaltwasserspender mit Technik unter der Arbeitsplatte
Integriertes Gerät mit Zapfhahn, Zapfhöhe: 330 mm
für Wassersorten
- still / still gekühlt / leicht sprudelnd / sprudelnd

mit:
- Kalkreduktion
- Schutz vor Verunreinigungen und retrograder Verkeimung
- Selbstreinigungsfunktion
- Tropfschale mit Abwasseranschluss
- Metallschildchen zur Erläuterung der Wassersorten und Bedienung

Montage in Unterschrank; Abmessung in mm (B x H x T) 600 x 800 x 600
Strom- und Wasseranschluss herstellen, incl. Inbetreib

Leitfabrikat: Britta C - Tap
Menge: 1,000 Stck

**03.05.09 Dreifach Abfallsammler Auszug**
Auszugssystem Abfallsammler, dreifach, für Korpusbreite 60cm,
für Küchenzeile in Lehrerzimmer und Hausmeister
Montage an Unterschrank -  Fronttür zum einhängen.

Eimer Kunststoff, grau: 3 St
Fassungsvermögen: 3 Teilung 1 x17 L, 2 x 8L
Menge: 3,000 Stck

#### Bereich 03.06 FOS Sitzelemente in Fluren

**Ausführungsbeschreibung 2 Sockel Befestigung auf Flächen mit Fußbodenheizung**
*Sockel Befestigung auf Flächen mit Fußbodenheizung*
Sockel Befestigung auf Flächen mit Fußbodenheizung
Achtung:
Fußbodenheizung unter Bodenbelag;
Schraubenlänge ist in Absprache mit BÜ zu wählen.

**03.06.01 Sitzelemente + Müllstation SCD Flure DT_MO_80003 FOS**
Sitzelemente + Müllstation SCD Flure DT_MO_80003 FOS
gemäß Beschreibung in ZTV
Geometrie rechteckig, 1 x Oberseite mit Schräge
bestehend aus:

A: Korpus mit Müllauszug; B x H x T: 100 x 45 x 65 cm
1 x Auszug mit 3 Mülleimern
3 x Mülldurchwurf d 22 cm, gem ZTV

B 1: Sitzbank: Grundriss rechteckig, FOS
Abmessungen B x T x H: 165 x 45 x 40 cm

B 2: Element mit Schräge oben
Abmessungen B x T x H: 35 x 45 x 40 bis 65 cm

C: Sockel 4-seitig, durchgehend,
FOS: B x L: 300 x 45 cm
inklusive Befestigung am Bodenbelag

Einbau in Bereichen :
EG
Aula F.B.0.V05
Aufenthalt F.B.0.29
Freies Lernen F.A.0.45

1.OG:
Freies Lernen F.A.1.01
Freies Lernen F.A.1.06
Freies Lernen F.B.1.25
Freies Lernen R.B.1.30
Freies Lernen F.C.1.45
Freies Lernen F.C.1.50

2.OG
Freies Lernen F.B.2.25

gem. Detail DT_MO_80003
Menge: 10,000 Stck

**03.06.02 Sitzelemente 4-teilig, unter Treppe; DT_MO_80005, FOS**
Sitzelemente 4-teilig, unter Treppe; DT_MO_80005, FOS
Geometrie: rechteckig / trapezförmig

Verbindungen: Ecken stumpf gestoßen

4 - teilig, bestehend aus:

1 x Sitzbank: Grundriss rechteckig,
Abmessungen B x T x H: 180 x 45 x 40 cm

1 x Sitzbank: Grundriss trapezform, 2 x Winkel 90°
Abmessungen B x T x H: 292 x 45 bis 90 x 40 cm

1 x Sitzbank: Grundriss trapezform, 1 x Winkel 90°
Abmessungen B x T x H: 431 x 45 bis 90 x 40 cm

1 x Sitzbank: Grundriss trapezform, 1 x Winkel 90°
Abmessungen B x T x H: 345 x 45 bis 90 x 40 bis 65 cm

C: Sockel jeweils 4-seitig, durchgehend

Einbau im Bereich: unter Foyertreppe, UG -FOS
gem. Detail DT_MO_80005
Menge: 1,000 Stck

**03.06.03 Sitzelement + Müllstation, trapezform, DT_MO_80008 FOS UG**
Sitzelement + Müllstation, trapezform, DT_MO_80008 FOS UG
Geometrie trapezform,

bestehend aus:

A: Korpus mit Müllauszug; B x H x T: 100 x 45 bis 60 x 65 cm
1 x Auszug mit 3 Mülleimern
3 x Mülldurchwurf d 22 cm, gem ZTV

B 1: Sitzbank: Grundriss trapezform, FOS
Abmessungen B x T x H: 200 x 60 bis 90 x 40 cm

C: Sockel 4-seitig, durchgehend
Menge: 1,000 Stck

**03.06.04 Sitzelement trapezform, L 500; DT_MO_80008, FOS - UG**
Sitzelement trapezform, L 500; DT_MO_80008, FOS - UG
Geometrie: trapezform
Einbau im Bereich: Foyer, UG
gem. Detail DT_MO_80008

Sitzbank: Grundriss trapezform, 2 x Winkel 90°
Abmessungen B x T x H: 500 x 45 bis 90 x 40 cm
Menge: 6,000 Stck

**03.06.05 Sitzelement trapezform, L 300; DT_MO_80008, FOS - UG**
Sitzelement trapezform, L 300; DT_MO_80008, FOS - UG
Geometrie: trapezform
Einbau im Bereich: Foyer, UG
gem. Detail DT_MO_80008

Sitzbank: Grundriss trapezform, 2 x Winkel 90°
Abmessungen B x T x H: 300 x 45 bis 90 x 40 cm
Menge: 5,000 Stck

**03.06.06 Sitzelemente Ausklinkung an Stützen 30 x 30, FOS - UG**
Sitzelemente Ausklinkung an Stützen 30 x 30
an bauseitige Stützen 30 x 30 cm
Menge: 4,000 Stck

#### Bereich 03.07 FOS W+M Planung, Dokumentation

**03.07.01 Werkstattzeichnungen, Element- und Montageplanung**
*** Pauschalposition
Erstellung von Werkstattzeichnungen für alle ausgeschriebenen Bauteile und Konstruktionen einschl. der notwendigen Befestigungsmittel und Unterkonstruktionen, mit Darstellung aller notwendigen Grundrisse, Schnitte und Details.
Innerhalb von 15 Werktagen nach Beauftragung ist ein detaillierter Bauablaufplan auf Grundlage der vertraglich vereinbarten Fristen und des Bauzeitenplans der Architekten vorzulegen.
Im Zuge der Arbeitsvorbereitung hat der Auftragnehmer auf Grundlage der Planungsunterlagen der Architekten und des Statikers, eigenverantwortlich die Werkstatt- und Montagezeichnungen mit allen notwendigen Details, Element- und Stücklisten zu erstellen.
Die Werkstattzeichnungen sind dem Architekten, Statiker und dem Prüfstatiker zur Freigabe vorzulegen. Angemessene Fristen (mindst. 14 Tage) für die Prüfung sind in der Terminplanung zu berücksichtigen.
Korrekturen und Abänderungen der Architekten und des Statikers sind in die Zeichnungen zu übernehmen.
Sämtliche Details, vor allem auch die Anschlussdetails an die begrenzenden Bauteile, sind vom Auftragnehmer im geeigneten Maßstab (Details 1:1 und 1:5. Übersichten im Maßstab 1:10 und 1:20) darzustellen. Hierzu sind ggf. Regeldetails des Statikers oder der Architekten geometrisch an den Einzelfall anzupassen.

Für die Fertigung und die Montage dürfen nur die zur Ausführung gesichteten Zeichnungen herangezogen werden.
Mit den Werkstattzeichnugen ist auch ein Montageplan vorzulegen, aus dem die zeitliche Abfolge und Fertigstellung der einzelnen Bauteile ersichtlich sind.
Menge: 1,000 psch

**03.07.02 Schließplan erstellen im Zuge der W+M Planung, FOS**
*** Pauschalposition
Schließplan erstellen im Zuge der W+M Planung, FOS
in Abstimmung mit dem Nutzer, für die Einbaumöblierung mit verschiedenschließenden Schlössern
Menge: 1,000 psch

**03.07.03 Dokumentation**
*** Pauschalposition
Dokumentation

Vom AN ist zum Projektabschluss eine vollständige und aktuelle Dokumentation zu übergeben.
1-fach (in Aktenordnern, sortiert) sowie 1-fach digital (Dateiformate pdf, doc, xls, dwg, dxf) dem AG zu übergeben.
Dabei ist aus Gründen der Einheitlichkeit die nachfolgend vorgegebene Gliederung mittels Registereinlagen auch dann einzuhalten, wenn Teile oder Anlagen nicht Gegenstand des Leistungsverzeichnisses sind. Die entsprechenden Register sind in dem Falle freizulassen.
Die Dokumentation hat neben den Normvorgaben der VOB folgende Inhalte und Umfänge zu beinhalten:

1) Inhaltsverzeichnis
 - mit Darstellung und Kennzeichnung aller Dokumente
 - mit Ortsbezug (Bauteil, Ebene, Einbauort)
2) Ausführungsbeschreibung
 - Kurzdarstellung der beauftragten Leistung
3) Technische Unterlagen, wie z.B.:
 - Technische Datenblätter
 - Prüfatteste, bauaufsichtliche Zulassungen,
  Gütezeichen, Zertifikate, Zeugnisse
 - Bescheinigungen und Protokolle,
  Fachunternehmererklärung, EG-Konformitätserklärung
 - Gewährleistungsbescheinigungen,
 - Garantieerklärungen
 - Entsorgungsnachweise
4) Nachweise zu TÜV, VDS, SV-/SK-Prüfungen und
 behördlichen Genehmigungen
5) Nachweise zu Inbetriebnahme, Abnahme,
 Übernahme, wie z.B:
 - Abnahmeprotokolle
 - Einweisungsprotokolle, z.B. bei techn. Anlagen
6) Aufstellung aller beteiligten Hersteller,
 Lieferanten und Nachunternehmer
7) Betriebserforderliche Unterlagen, wie z.B.
 - Betriebsanleitungen, Handbücher
 - Wartungsanleitungen
 - Instandhaltungsanweisungen
 - Reinigungs- und Pflegeanweisungen
8) Bestandspläne wie z.B.:
 - Planliste
 - Montage - und Werkzeichnungen
 - Grundrisse
 - Detailpläne

Die Unterlagen sind spätestens 2 Wochen vor Einreichung der Schlussrechnung dem AG zu übergeben.
Menge: 1,000 psch

**03.07.04 Mitwirkung bei Freigabe der Bauprodukte, DGNB-Zertifizierung**
*** Pauschalposition
Mitwirkung bei Freigabe der Bauprodukte, DGNB-Zertifizierung wie unter Vorbemerkungen ZTV beschrieben.
Bearbeitung einer Freigabenliste für alle verwendeten Bauprodukte in Koordination mit Objektüberwachung und DGNB-Auditor.
Menge: 1,000 psch

#### Bereich 03.08 Stundenlohnarbeiten

*Hinweis: Hinweis: Stundenlohnarbeiten*
Vor Beginn von Stundenlohnarbeiten müssen diese schriftlich vereinbart werden. Hierzu muss der AN einen Antrag auf Regiearbeiten ausfüllen und an die Objektüberwachung zur Prüfung senden. Es sind die geschätzte Zahl an Stunden je Berufsgruppe vom AN anzugeben sowie mit den Verrechnungssätzen zu multiplizieren. Ebenso sind die geschätzten, ortsüblichen Kosten für Material, Geräte und Sonstiges vom AN einzutragen. Ohne schriftliche Genehmigung des Regieantrags, keine Ausführung und Abrechnung.

Diese müssen außer den Angaben nach § 15 Abs. 3 VOB/B
- das Datum
- die Bezeichnung der Baustelle,
- die Namen der Arbeitskräfte und deren Berufs-, Lohn-, oder Gehaltsgruppe,
- die genaue Bezeichnung des Ausführungsortes innerhalb der Baustelle,
- die Art der Leistung,
- die zeitliche Dauer der Leistungen im halbstündigen Rhythmus
- die geleisteten Arbeitsstunden je Arbeitskraft, ggf. aufgegliedert nach Mehr-, Nacht-, Sonntags-, und Feiertagsarbeit
- die genaue Art und Menge des verbrauchten Materials bezogen auf die jeweiligen Einzelleistungen sowie nach im Verrechnungssatz nicht enthaltenen Erschwernissen und die Gerätekenngrößen enthalten.

Die Originale der Stundenlohnzettel behält der AG, die bescheinigten Durchschriften erhält der AN.

Abrechnung:

Die im Leistungsverzeichnis vorgesehenen Stundenlohnarbeiten
(Löhne) sind im wesentlichen für die nicht genau zu erfassenden und wegen verschiedener Erschwernisse nicht kalkulierbaren Arbeiten, sowie für verschiedene Provisorien und Anpassarbeiten vorgesehen. Es werden nur auf der Baustelle geleistete Stunden anerkannt.

Alle auf Nachweis auszuführenden Arbeiten bis zur Gesamt-
Fertigstellung werden nach diesen Preisen abgerechnet.

Durch den Unternehmerzuschlag sind sämtliche bei der Ausführung von Stundenlohnarbeiten entstehenden Einzel- und Gemeinkosten, anteilige Baustellengehaltskosten, Ausfallstunden, sowie Wagnis und Gewinn abgegolten. Ebenfalls enthalten sind die Kosten für Werkzeug und Kleingeräte bis zu einem Anschaffungswert von 3000 (Netto).

In den Lohnnebenkosten sind alle Nebenkosten, wie Aus- lösungen, Wegegelder, Unterkunfts- und Übernachtungsgelder, Kosten der Familienheimfahrten, Beförderungskosten und Wegezeitentschädigungen der auf der Baustelle beschäftigten Arbeitnehmer enthalten.

Die Stundenlohnzettel müssen vom AN dem entsprechenden, genehmigten Regieantrag zugeordnet werden. Der AN hat über Stundenlohnarbeiten arbeitstäglich Stundenlohnzettel in 2facher Ausfertigung einzureichen.

**03.08.01 Stundensatz Meister/in, Polier/in und Gleichgestellte**
Arbeiten, welche nicht in den Positionen erfasst sind und gegen Nachweis zur Ausführung kommen:
Meister/in, Polier/in und Gleichgestellte
Menge: 20,000 h

**03.08.02 Stundensatz Vorarbeiter/in, Facharbeiter/in, Gleichgestellte**
Arbeiten, welche nicht in den Positionen erfasst sind und gegen Nachweis zur Ausführung kommen:
Vorarbeiter/in, Facharbeiter/in, Gleichgestellte
Menge: 40,000 h

**03.08.03 Stundensatz Werker/in, Helfer/in und Gleichgestellte**
Arbeiten, welche nicht in den Positionen erfasst sind und gegen Nachweis zur Ausführung kommen:
Werker/in, Helfer/in und Gleichgestellte
Menge: 40,000 h
